# EXTENSIÓ DE LA VIA VERDA DE LA VALL DE ZAFAN DE TORTOSA A LA RÀPITA

- Propietat de l'arxiu: RIB Spain
- Format: FIEBDC-3/2016
- Programa: Presto 18.04
- Tipus: pressupost
- Data dels preus: 15/03/2023
- Divisa: EUR
- Codi: COD. OBRA (07/12/1994)
Import: 2719661.51
Dades tècniques: Redondeo de subtotales de descomposiciones de la divisa 2; Redondeo de precios de conceptos de la divisa 2; Fórmula de revisión de precios 18; Comportamiento de las actividades en el diagrama de barras 2; Comportamiento de los capítulos en el diagrama de barras 1; Comportamiento de los contratos en el diagrama de barras 2; Comportamiento de los controles en el diagrama de barras 4; Comportamiento de los grupos en el diagrama de barras 1; Comportamiento de las operaciones en el diagrama de barras 3; Comportamiento de las unidades de obra en el diagrama de barras 2; Comportamiento de los registros en el diagrama de barras 5; Porcentaje de IVA sobre honorarios 18
Relació comercial: 000, 2643086.35, 001, 002, 003, 004, 005, Z0000, Z0100, Z0300, Z0500, Z0600, Z0700, Z1200, Z1900

## 01_ VIA VERDA (07/12/1994)
Import: 1296401.49

### 01.01_ ELIMINACIÓ DE VEGETACIÓ I NETEJA (07/12/1994)
Import: 116287.12

**DBCE** m² Rebuig i retirada mecànica de vegetació arbòria i arbustiva
105739.69 m² × 0.92 = 97280.51
Rebuig, neteja i retirada mecànica en camins de la vegetació herbàcia, arbustiva i arbòria, sigui com fos el seu port; escarificat, arrencada de solcs i retirada de cobertura vegetal, per qualsevol mitjà, fins i tot maquinària pesant i motoserra, trossejant, amuntegant i separant els elements gruixuts dels més prims, incloent-hi la seva posterior trituració o astellat i crema dels solcs i branques més gruixudes. Les labors de tala i desbrossament es realitzaran prèvies a l'escarificat de la plataforma. S'inclou la poda de la vegetació arbòria a mantenir. Després de l'escarificat es procedirà al rastellat de la plataforma a fi d'eliminar elements gruixuts.

| Codi | Ut | Descripció | Rendiment | Preu | Import |
|---|---|---|---|---|---|
| M01037 | h | Tractor cadenes 131/150 CV (maquinària) | 0.0015 | 62.52 | 0.09 |
| O01004 | h | Oficial especialista (mà d'obra) | 0.01 | 23.69 | 0.24 |
| O01009 | h | Peó (mà d'obra) | 0.01 | 20.91 | 0.21 |
| M03010 | h | Motodesbrossadora, sense mà d'obra (maquinària) | 0.01 | 2.14 | 0.02 |
| M03014 | h | Motoserra, sense mà d'obra (maquinària) | 0.01 | 1.65 | 0.02 |
| M01055 | h | Retrocargo 71/100 CV, Cullera: 0,9-0,18 m³ (maquinària) | 0.003 | 40.93 | 0.12 |
| M03007 | h | Desbrossadora de martells, sense mà d'obra (maquinària) | 0.006 | 16.28 | 0.10 |
| M03005 | h | Estelladora, sense mà d'obra (maquinària) | 0.006 | 3.75 | 0.02 |
| M01002 | h | Camió fins 130 CV (maquinària) | 0.0015 | 35.3 | 0.05 |
| %6.0CI | % | Costos indirectes 6,0% | 6 % | 0.87 | 0.05 |
|  |  | Total |  |  | 0.92 |

| Amidament | Llarg | Ample | Parcial |
|---|---|---|---|
| Tramo 1 VV | 4317.44 | 7 | 30222.08 |
| Tramo 2 | 1904.93 | 7 | 13334.51 |
| Tramo 4 | 3669.53 | 7 | 25686.71 |
| Tramo 5 | 3145.97 | 7 | 22021.79 |
| Tramo 6 | 1661.03 | 7 | 11627.21 |
| Tramo 7 | 406.77 | 7 | 2847.39 |
| Subtotal |  |  | 105739.69 |
| Total |  |  | 105739.69 |

**E02212** u Tall d'arbre de diàmetre superior a 25 cm. i extracció de la soca (07/12/1994)
15 u × 214.77 = 3221.55
Tall d'arbre de diàmetre superior a 25 cm.i extracció de la soca i retirada de branques, inclòs càrrega i transport a planta de compostatge, i tapat del forat.

| Codi | Ut | Descripció | Rendiment | Preu | Import |
|---|---|---|---|---|---|
| O01009 | h | Peó | 1.6 | 20.91 | 33.46 |
| O01004 | h | Oficial especialista | 0.8 | 23.69 | 18.95 |
| O01001 | h | Cap de colla (mà d'obra; 17/03/2023) | 0.1 | 26.46 | 2.65 |
| M0214 | h | Camió grua 12 tn (maquinària; 23/07/1998) | 1.6 | 42.07 | 67.31 |
| M0335 | h | Equip de tala i poda (maquinària; 17/05/2012) | 1.6 | 50 | 80.00 |
| P1613 | u | Cànon d'abocador (23/07/1998) | 1 | 0.8 | 0.80 |
| vg | % | Despeses indirectes (07/12/1994) | 1.9334 | 6 | 11.60 |
|  |  | Total |  |  | 214.77 |

**ELV** m³ Eliminació d'abocadors localitzats elements assimilables a restes urbanes diverses, inclosa la càrrega, transport i gestió (20/01/2023)
117.6 m³ × 114.88 = 13509.89
Excavació, càrrega amb mitjans mecànics i transport de residus de diferent origen, assimilables a urbans i/o especials, a instal·lació autoritzada de gestió de residus, inclosa la disposició controlada en centre de reciclatge.

| Codi | Ut | Descripció | Rendiment | Preu | Import |
|---|---|---|---|---|---|
| M01006 | h | Camió 241/310 CV (maquinària) | 0.15 | 41.62 | 6.24 |
| M01055 | h | Retrocargo 71/100 CV, Cullera: 0,9-0,18 m³ | 0.05 | 40.93 | 2.05 |
| O01009 | h | Peó | 0.1 | 20.91 | 2.09 |
| RUR | m³ | Gestió residus assimilals urbans i/o especials, inclòs cànon (20/01/2023) | 1 | 98 | 98.00 |
| %6.0CI | % | Costos indirectes 6,0% | 6 % | 108.38 | 6.50 |
|  |  | Total |  |  | 114.88 |

| Amidament | Uts. | Parcial |
|---|---|---|
| Tramos asilados | 75.6 | 75.60 |
| Zona pasarela AP-7 | 42 | 42.00 |
| Subtotal |  | 117.60 |
| Total |  | 117.6 |

**ELVP** m³ Eliminació d'abocadors localitzats elements assimilables a restes d'escombraries, inclosa la càrrega, transport i gestió (20/01/2023)
78.4 m³ × 29.02 = 2275.17
Excavació, càrrega amb mitjans mecànics i transport de residus inerts o no especials mesclats, a instal·lació autoritzada de gestió de residus, inclos ala disposició controlada en centre de reciclatge. CLASSE 1

| Codi | Ut | Descripció | Rendiment | Preu | Import |
|---|---|---|---|---|---|
| M01006 | h | Camió 241/310 CV | 0.15 | 41.62 | 6.24 |
| M01055 | h | Retrocargo 71/100 CV, Cullera: 0,9-0,18 m³ | 0.05 | 40.93 | 2.05 |
| O01009 | h | Peó | 0.1 | 20.91 | 2.09 |
| RESC | m³ | Gestió residus construcció/enderrocs (20/01/2023) | 1 | 17 | 17.00 |
| %6.0CI | % | Costos indirectes 6,0% | 6 % | 27.38 | 1.64 |
|  |  | Total |  |  | 29.02 |

| Amidament | Uts. | Parcial |
|---|---|---|
| Tramos asilados | 50.4 | 50.40 |
| Zona pasarela AP-7 | 28 | 28.00 |
| Subtotal |  | 78.40 |
| Total |  | 78.4 |

### 01.02_ CONDICIONAMENT DEL TERRENY (07/12/1994)
Import: 68085.32

**I07003_M** m² Regularització del terreny amb tractor ferms granulars <= 30 cm
42777 m² × 0.33 = 14116.41
Regularització el terreny mitjançant l'escarificat superficial de ferms granulars i un posterior fiançament del terreny mitjançant passada amb fulla, per a la seva reparació o conservació, fins a 30 cm de profunditat.

| Codi | Ut | Descripció | Rendiment | Preu | Import |
|---|---|---|---|---|---|
| M01037 | h | Tractor cadenes 131/150 CV | 0.005 | 62.52 | 0.31 |
| %6.0CI | % | Costos indirectes 6,0% | 6 % | 0.31 | 0.02 |
|  |  | Total |  |  | 0.33 |

| Amidament | Llarg | Ample | Parcial |
|---|---|---|---|
| Tramo 1 VV | 4316 | 7 | 30212.00 |
| Tramo 2 | 1795 | 7 | 12565.00 |
| Subtotal |  |  | 42777.00 |
| Total |  |  | 42777 |

**COMPACT** m² Piconatge de la base del terraplens (07/12/1994)
70536.84 m² × 0.36 = 25393.26
Piconatge de la base del terraplens i dels fons de caixa amb mitjans mecànics i compactació amb base l'assaig de referència.

| Codi | Ut | Descripció | Rendiment | Preu | Import |
|---|---|---|---|---|---|
| O01001 | h | Cap de colla | 0.001 | 26.46 | 0.03 |
| O01004 | h | Oficial especialista | 0.001 | 23.69 | 0.02 |
| O01009 | h | Peó | 0.008 | 20.91 | 0.17 |
| M0209 | h | Corró vibratori autop. 8 a 10 t (maquinària; 12/01/2009) | 0.001 | 46.25598 | 0.05 |
| M0213 | h | Camió cisterna de 8 m³ (maquinària; 23/07/1998) | 0.001 | 48 | 0.05 |
| vg | % | Despeses indirectes | 0.0069 | 6 | 0.04 |
|  |  | Total |  |  | 0.36 |

| Amidament | Llarg | Ample | Parcial |
|---|---|---|---|
| Tramo 1VV Secciones A | 4286.21 | 4.3 | 18430.70 |
| Tramo 2 Secciones B | 1849.62 | 5.1 | 9433.06 |
| Tramo 4 Secciones B | 3606.27 | 5.1 | 18391.98 |
| Tramo 5 Secciones B | 3109.97 | 5.1 | 15860.85 |
| Tramo 6 Secciones B | 1651.03 | 5.1 | 8420.25 |
| Subtotal |  |  | 70536.84 |
| Total |  |  | 70536.84 |

**I04006_M_** m² Obertura caixa gruix màxim 10 cm, D<= 20 m
61453 m² × 0.1 = 6145.30
Obertura en caixa en terra, amb un gruix màxim de 10 cm, incloses les excavacions i el transport de la terra fins fora de l'àrea d'ocupació de l'obra, a una distància màxima de transport de 20 m.

| Codi | Ut | Descripció | Rendiment | Preu | Import |
|---|---|---|---|---|---|
| M01077 | h | Motoanivelladora 131/160 CV (maquinària) | 0.0016 | 59.8 | 0.10 |
|  |  | Total |  |  | 0.1 |

| Amidament | Llarg | Ample | Parcial |
|---|---|---|---|
| Tramo 4 | 3610 | 7 | 25270.00 |
| Tramo 5 | 3111 | 7 | 21777.00 |
| Tramo 6 | 1651 | 7 | 11557.00 |
| Tramo 7 | 407 | 7 | 2849.00 |
| Subtotal |  |  | 61453.00 |
| Total |  |  | 61453 |

**E0321B** m³ Rebliment i piconatge de zones obertes amb material de la pròpia obra (07/12/1994)
6145.3 m³ × 3.65 = 22430.35
Rebliment i piconatge de zones obertes amb material apte procedent de la pròpia obra, inclòs humectació, càrrega i transport.

| Codi | Ut | Descripció | Rendiment | Preu | Import |
|---|---|---|---|---|---|
| O01001 | h | Cap de colla | 0.005 | 26.46 | 0.13 |
| O01009 | h | Peó | 0.018 | 20.91 | 0.38 |
| M0207 | h | Retroexcavadora 100 hp (maquinària; 23/07/1998) | 0.01 | 59.41 | 0.59 |
| M0209 | h | Corró vibratori autop. 8 a 10 t | 0.01 | 46.25598 | 0.46 |
| M0213 | h | Camió cisterna de 8 m³ | 0.01 | 48 | 0.48 |
| M0212B | h | Camió de trabuc 16 m³ (maquinària; 23/07/1998) | 0.01 | 45.4 | 0.45 |
| vg | % | Despeses indirectes | 0.193 | 6 | 1.16 |
|  |  | Total |  |  | 3.65 |

| Amidament | Uts. | Llarg | Parcial |
|---|---|---|---|
| adequació tram paral·lel desguàs canal marítim | 61453 | 0.1 | 6145.30 |
| Total |  |  | 6145.3 |

### 01.03_ CONSTRUCCIÓ DEL FERM
Import: 721492.14

**FM_ZA_20_** m³ Conformació de base ferm amb tot-u artificial ZA_0/20
8727.07 m³ × 28.65 = 250030.56
Conformació de ferm format per material granular seleccionat a partir de llast artificial ZA-0/20, obtingut mitjançant picada i garbellat de roca, extreta prèviament. Inclou el material granular posat en obra i la construcció de la base mitjançant la mescla, estès, perfilat, reg a humitat òptima i compactació de les capes fins a una densitat del 98% de l'assaig Proctor Modificat. Mesurat en estat compactat.

| Codi | Ut | Descripció | Rendiment | Preu | Import |
|---|---|---|---|---|---|
| P02023 | t | Tot-u ZA 0/20 (p.o.) (material) | 2.2 | 9.82 | 21.60 |
| M01077 | h | Motoanivelladora 131/160 CV | 0.045 | 59.8 | 2.69 |
| M01084 | h | Compactador vibro 131/160 CV (maquinària) | 0.045 | 50.81 | 2.29 |
| %6.0CI | % | Costos indirectes 6,0% | 6 % | 26.58 | 1.59 |
| I04001 | m³ | Reg, carrega/descàrrega D<= 3 km (maquinària) | 0.08 | 6.01 | 0.48 |
|  |  | Total |  |  | 28.65 |

| Amidament | Llarg | Ample | Alt | Parcial |
|---|---|---|---|---|
| Sección A1_T1_VV | 1217 | 3.9 | 0.15 | 711.95 |
| Sección A2_T1_VV | 1158 | 3.9 | 0.15 | 677.43 |
| Sección A3_T1_VV | 1911 | 3.9 | 0.15 | 1117.94 |
| Sección B1_T2 | 1447 | 3.9 | 0.15 | 846.50 |
| Sección B3_T2 | 406 | 3.9 | 0.15 | 237.51 |
| Sección B1_T4 | 3563 | 3.9 | 0.15 | 2084.36 |
| Sección B2_T4 | 47 | 3.9 | 0.15 | 27.50 |
| Sección B1_T5 | 3111 | 3.9 | 0.15 | 1819.94 |
| Sección B1_T6 | 1651 | 3.9 | 0.15 | 965.84 |
| Sección B1_T7 | 407 | 3.9 | 0.15 | 238.10 |
| Subtotal |  |  |  | 8727.07 |
| Total |  |  |  | 8727.07 |

**SB_RCD_32** m³ Conformació de subbase amb tot-u RCD 0/32
9284.56 m³ × 25.07 = 232763.92

| Codi | Ut | Descripció | Rendiment | Preu | Import |
|---|---|---|---|---|---|
| P02029 | t | Tot-u RCD 0/32 (p.o.) (material; 17/03/2023) | 2.2 | 8.27 | 18.19 |
| M01077 | h | Motoanivelladora 131/160 CV | 0.045 | 59.8 | 2.69 |
| M01084 | h | Compactador vibro 131/160 CV | 0.045 | 50.81 | 2.29 |
| I04001 | m³ | Reg, carrega/descàrrega D<= 3 km | 0.08 | 6.01 | 0.48 |
| %6.0CI | % | Costos indirectes 6,0% | 6 % | 23.65 | 1.42 |
|  |  | Total |  |  | 25.07 |

| Amidament | Llarg | Ample | Alt | Parcial |
|---|---|---|---|---|
| Sección B1_T2 | 1447 | 4.3 | 0.2 | 1244.42 |
| Sección B3_T2 | 406 | 4.3 | 0.2 | 349.16 |
| Sección B1_T4 | 3563 | 4.3 | 0.2 | 3064.18 |
| Sección B2_T4 | 47 | 4.3 | 0.2 | 40.42 |
| Sección B1_T5 | 3111 | 4.3 | 0.2 | 2675.46 |
| Sección B1_T6 | 1651 | 4.3 | 0.2 | 1419.86 |
| Sección B1_T7 | 407 | 4.3 | 0.2 | 350.02 |
| Seccion FHE2 T2 | 50 | 4.3 | 0.2 | 43.00 |
| Seccion FHE2 T4 | 70 | 4.3 | 0.2 | 60.20 |
| Seccion FHE2 T5 | 34 | 4.3 | 0.2 | 29.24 |
| Seccion FHE2 T5 | 10 | 4.3 | 0.2 | 8.60 |
| Subtotal |  |  |  | 9284.56 |
| Total |  |  |  | 9284.56 |

**ENTRONQ_** m² Conformació de paviment formigó e=0,20 m en entroncaments
679 m² × 34.62 = 23506.98
Conformació de paviment de formigó en entroncaments de 0,20 m de gruix compactat amb regla vibrant, a base de formigó HA-25 (25 N/mm² de resistència característica). Incloent el formigó, estès, estriat transversal, remolinat i rematades, raspallat per a textura superficial, aplicació de pintura especial per a formigó i realització de juntes de contracció cada 5 metres lineals i una malla electrosoldada ME 15*15Ø6,0-6,0.

| Codi | Ut | Descripció | Rendiment | Preu | Import |
|---|---|---|---|---|---|
| P03999AF | ud | Suplement subministrament formigó, d= 5 km | 0.2 | 2.47 | 0.49 |
| P34045 | kg | Pintura al silicat (p.o.) (material) | 0.25 | 3.2 | 0.80 |
| O01009 | h | Peó | 0.05 | 20.91 | 1.05 |
| %6.0CI | % | Costos indirectes 6,0% | 6 % | 2.34 | 0.14 |
| I17003_D | m³ | Construcció paviment formigó >15 cm, pendent 5-10% | 0.2 | 30.8 | 6.16 |
| I16001_d | m | Encofrat i desencofrat paviment formigó h<= 0,20 m | 0.6 | 3.59 | 2.15 |
| I15005_d | m² | Malla electrosoldada ME 15x15 ø 6-6 mm, B500T, col·locada | 1.1 | 3.56 | 3.92 |
| I14013_d | m³ | Formigó per a armar HA-25/spb/20/I-IIa, planta, D<=20 km | 0.2 | 99 | 19.80 |
| APDO | m | Abrigallat ferm de formigó | 0.285 | 0.39 | 0.11 |
|  |  | Total |  |  | 34.62 |

| Amidament | Llarg | Ample | Parcial |
|---|---|---|---|
| Entronques Tramo 1_VV | 30 | 3.5 | 105.00 |
| Entronques Tramo 2 | 50 | 3.5 | 175.00 |
| Entronques Tramo 4 | 70 | 3.5 | 245.00 |
| Entronques Tramo 5 | 34 | 3.5 | 119.00 |
| Entronques Tramo 6 | 10 | 3.5 | 35.00 |
| Subtotal |  |  | 679.00 |
| Total |  |  | 679 |

**DTS** m² Doble tractament asfàltic superficial 2,5 kg/m2 C65B3
50872.5 m² × 4.23 = 215190.68
Doble tractament superficial amb emulsió asfàltica C65B3 TRG i dotació 1,50 kg/m² i 1 kg/m², amb àrids 10/5 i 5/2 i dotació 8 l/m² i 4 l/m², fins i tot extensió i compactació. Desgast dels àngels <25. Àrid amb marcatge CE i DdP (Declaració de prestacions) segons Reglament (UE) 305/2011.

| Codi | Ut | Descripció | Rendiment | Preu | Import |
|---|---|---|---|---|---|
| O01005 | h | Oficial d'oficis (mà d'obra) | 0.03 | 21.5 | 0.65 |
| O01009 | h | Peó | 0.033 | 20.91 | 0.69 |
| P02007 | m³ | Graveta A 5/2, 6/3, 10/5 mm (p.o.) (material) | 0.012 | 16.34 | 0.20 |
| M01081 | h | Compactador pneumàtic 101/130 CV, 27 t (maquinària) | 0.008 | 49.56 | 0.40 |
| M01082 | h | Compactador vibro 71/100 CV (maquinària) | 0.008 | 43.9 | 0.35 |
| M02033 | h | Escombradora (maquinària) | 0.008 | 29.99 | 0.24 |
| M01002 | h | Camió fins 130 CV | 0.003 | 35.3 | 0.11 |
| M02020 | h | Cisterna tèrmica 8000 l amb rampa, sense mà d'obra (maquinària) | 0.003 | 12.14 | 0.04 |
| P07004 | t | Emulsió bituminosa catiònica C65B3 (p.o.) (material; 17/03/2023) | 0.0025 | 375 | 0.94 |
| M01014 | h | Camió cisterna reg asfàltic 161/190 CV 12000 l (maquinària) | 0.006 | 61.46 | 0.37 |
| %6.0CI | % | Costos indirectes 6,0% | 6 % | 3.99 | 0.24 |
|  |  | Total |  |  | 4.23 |

| Amidament | Llarg | Ample | Parcial |
|---|---|---|---|
| Tramo 1_VV | 3903 | 3.5 | 13660.50 |
| Tramo 2 | 1853 | 3.5 | 6485.50 |
| Tramo 4 | 3610 | 3.5 | 12635.00 |
| Tramo 5 | 3111 | 3.5 | 10888.50 |
| Tramo 6 | 1651 | 3.5 | 5778.50 |
| Tramo 7 | 407 | 3.5 | 1424.50 |
| Subtotal |  |  | 50872.50 |
| Total |  |  | 50872.5 |

### 01.04_ DRENATGES (23/07/1998)
Import: 11070.81

**I25005_** m Pas salvacuneta ø 0,4 m, terreny trànsit
31 m × 61.16 = 1895.96
Pas salvacuneta de 0,4 m de diàmetre interior, sense incloure paraments laterals, inclosa excavació, col·locat segons obra tipificada, en terreny tipus trànsit.

| Codi | Ut | Descripció | Rendiment | Preu | Import |
|---|---|---|---|---|---|
| O01017 | h | Quadrilla A | 0.15 | 55.65 | 8.35 |
| P09005 | m | Tub formigó encadellat ø 0,40 m (p. o.) (material) | 1 | 8.84 | 8.84 |
| %6.0CI | % | Costos indirectes 6,0% | 6 % | 17.19 | 1.03 |
| I14008_ | m³ | Formigó en massa HM-20/spb/40/I, planta, D<=20 km | 0.221 | 94.98 | 20.99 |
| I03006_ | m³ | Excavació mecànica rasa, terreny trànsit | 0.39 | 4.6 | 1.79 |
| I10031_ | m³ | Estès terres fins a 10 m | 0.175 | 0.18 | 0.03 |
| I16002_ | m² | Encofrat i desencofrat fusta sabates, bigues riostres i encepats | 1 | 19.85 | 19.85 |
| I04019_ | m³ | Construcció terraplè, A1-A3, 100% PN o 96% PM, D<= 3 km | 0.238 | 1.16 | 0.28 |
|  |  | Total |  |  | 61.16 |

| Amidament | Llarg | Parcial |
|---|---|---|
| Rotonda Roquetes | 13 | 13.00 |
| Cruce carretera previa AP7 | 9 | 9.00 |
| Cruce carretera TV-3408 | 9 | 9.00 |
| Subtotal |  | 31.00 |
| Total |  | 31 |

**I25014_** ud Parament, pas salvacuneta ø 0,4 m
6 ud × 51.06 = 306.36
Parament, imposta i solera per a pas salvacuneta de 0,40 m de diàmetre interior.

| Codi | Ut | Descripció | Rendiment | Preu | Import |
|---|---|---|---|---|---|
| I14008_ | m³ | Formigó en massa HM-20/spb/40/I, planta, D<=20 km | 0.217 | 94.98 | 20.61 |
| I14030_ | m³ | Posada en obra formigó volums aïllats < 1 m³ | 0.105 | 31.03 | 3.26 |
| I16006_ | m² | Encofrat i desencofrat murs, h <= 1,5 m, vists | 1.132 | 24.02 | 27.19 |
|  |  | Total |  |  | 51.06 |

| Amidament | Uts. | Ample | Parcial |
|---|---|---|---|
| Salvacuentas | 3 | 2 | 6.00 |
| Total |  |  | 6 |

**I07007_M** m Neteja cunetes retroexcavadora, prof. <=70 cm alta vegetació suport manual
300 m × 3.99 = 1197.00
Neteja de cunetes d'alta densitat de vegetació amb retroexcavadora i mitjans manuals, en treballs de conservació de camins, fins a una profunditat de 70 cm, dipositant el material excavat a peu d'obra per al seu posterior trasllat, sense incloure transport a abocador.

| Codi | Ut | Descripció | Rendiment | Preu | Import |
|---|---|---|---|---|---|
| M01063 | h | Retroexcavadora rodes hidràulica 101/130 CV | 0.03 | 55.53 | 1.67 |
| O01009 | h | Peó | 0.1 | 20.91 | 2.09 |
| %6.0CI | % | Costos indirectes 6,0% | 6 % | 3.76 | 0.23 |
|  |  | Total |  |  | 3.99 |

| Amidament | Uts. | Parcial |
|---|---|---|
| Tramo Raval de Cristo | 50 | 50.00 |
| Tramo Vinallop | 70 | 70.00 |
| pk 0+420- 0+600 | 180 | 180.00 |
| Subtotal |  | 300.00 |
| Total |  | 300 |

**I24008** m Canella senzilla, ø 0,6 m encadellat, terreny trànsit
25 m × 98.31 = 2457.75
Tub de formigó encadellat 0,6 m de diàmetre interior, sense embocadures, inclòs excavació, col·locat, segons obra tipificada, en terreny tipus trànsit.

| Codi | Ut | Descripció | Rendiment | Preu | Import |
|---|---|---|---|---|---|
| O01017 | h | Quadrilla A | 0.4 | 55.65 | 22.26 |
| P09007 | m | Tub formigó encadellat ø 0,60 m (p. o.) (material) | 1 | 16.79 | 16.79 |
| M01054 | h | Retrocargo 31/70 CV, Cullera: 0,6-0,16 m³ | 0.2 | 34.48 | 6.90 |
| I14008 | m³ | Formigó en massa HM-20/spb/40/I, planta, D<=20 km | 0.534 | 89.6 | 47.85 |
| I03006 | m³ | Excavació mecànica rasa, terreny trànsit | 0.941 | 4.6 | 4.33 |
| I10031 | m³ | Estès terres fins a 10 m | 1.082 | 0.17 | 0.18 |
|  |  | Total |  |  | 98.31 |

| Amidament | Llarg | Parcial |
|---|---|---|
| Rotonda Raval | 25 | 25.00 |
| Total |  | 25 |

**I27011** ud Embocadura canella senzilla ø 0,6 m, terreny trànsit
1 ud × 283.28 = 283.28
Embocadura per a canella senzilla de 0,6 m de diàmetre interior, amb dues aletes i imposta, inclosa excavació en terreny tipus trànsit.

| Codi | Ut | Descripció | Rendiment | Preu | Import |
|---|---|---|---|---|---|
| I14008 | m³ | Formigó en massa HM-20/spb/40/I, planta, D<=20 km | 1.305 | 89.6 | 116.93 |
| I03006 | m³ | Excavació mecànica rasa, terreny trànsit | 1.036 | 4.6 | 4.77 |
| I03002 | m³ | Excavació manual rasa, terreny trànsit, p<= 1,3 m | 0.422 | 67.54 | 28.50 |
| I14030 | m³ | Posada en obra formigó volums aïllats < 1 m³ | 0.875 | 31.03 | 27.15 |
| I16002 | m² | Encofrat i desencofrat fusta sabates, bigues riostres i encepats | 5.322 | 19.85 | 105.64 |
| I10031 | m³ | Estès terres fins a 10 m | 1.677 | 0.17 | 0.29 |
|  |  | Total |  |  | 283.28 |

| Amidament | Uts. | Parcial |
|---|---|---|
| Rotonda Raval | 1 | 1.00 |
| Total |  | 1 |

**I11020** m Dren-col·lector amb canonada de PVC ø 250, terreny trànsit
62 m × 33.93 = 2103.66
Dren-col·lector amb canonada corrugada de PVC de doble paret ranurada i unió per maniguet de 250 mm de diàmetre, a una profunditat màxima de 1,5 m, amb llit de sorra i recobert de grava, i geotèxtil de gramatges de 126 a 155 g/m², fins a una altura de 0,5 m sobre la generatriu del tub, incloent-hi excavació de la rasa, col·locació del tub i tapat d'aquesta. En terreny trànsit.

| Codi | Ut | Descripció | Rendiment | Preu | Import |
|---|---|---|---|---|---|
| O01017 | h | Quadrilla A | 0.073 | 55.65 | 4.06 |
| P02001 | m³ | Sorra (p.o.) (material) | 0.04 | 15.91 | 0.64 |
| P02009 | m³ | Grava (p.o.) (material) | 0.326 | 13.73 | 4.48 |
| P18007 | m | Tub de PVC corrugat de drenatge ø 250 mm (p. o.) (material) | 1 | 16.71 | 16.71 |
| A01004 | m³ | Excavació mecànica resol canonades, terreny trànsit | 0.75 | 4.72 | 3.54 |
| I05005 | m² | Geotèxtil no teixit de polipropilè, gramatges 126 a 155 g/m², col·locat | 3 | 0.8 | 2.40 |
| I10032 | m³ | Estès terres fins a 20 m | 0.9 | 0.2 | 0.18 |
| %6.0CI | % | Costos indirectes 6,0% | 6 % | 32.01 | 1.92 |
|  |  | Total |  |  | 33.93 |

| Amidament | Llarg | Parcial |
|---|---|---|
| Rampa ascenso raval | 62 | 62.00 |
| Total |  | 62 |

**I10006M** m³ Excavació i neteja en lleres i desguassos i obres de fàbrica, volum<= 2 m³/m, t. trànsit
120 m³ × 4.39 = 526.80
Excavació en lleres, desguassos i obres de fàbrica amb retroexcavadora o dragalina, incloent-hi refinament de talussos, volum d'excavació fins a 2 m³/m, en terreny trànsit mesurat sobre perfil. Inclòs suport manual

| Codi | Ut | Descripció | Rendiment | Preu | Import |
|---|---|---|---|---|---|
| M01058 | h | Retroexcavadora cadenes hidràulica 131/160 CV Cullera: 1,0-1,5 m3 | 0.03 | 68.2 | 2.05 |
| O01009 | h | Peó | 0.1 | 20.91 | 2.09 |
| %6.0CI | % | Costos indirectes 6,0% | 6 % | 4.14 | 0.25 |
|  |  | Total |  |  | 4.39 |

| Amidament | Llarg | Ample | Alt | Parcial |
|---|---|---|---|---|
| PK 0+220 | 40 | 3 | 1 | 120.00 |
| Total |  |  |  | 120 |

**I07003_M** m² Regularització del terreny amb tractor ferms granulars <= 30 cm
900 m² × 0.33 = 297.00

| Amidament | Uts. | Parcial |
|---|---|---|
| Zona entorno sifón | 900 | 900.00 |
| Total |  | 900 |

**DBCE** m² Rebuig i retirada mecànica de vegetació arbòria i arbustiva
900 m² × 0.92 = 828.00

| Amidament | Uts. | Parcial |
|---|---|---|
| Zona entorno sifón | 900 | 900.00 |
| Total |  | 900 |

**E04215** m2 Arrebossat reglejat sobre parament vertical exterior, a 3,00 m d'alçària, com a màxim, amb morter ús corrent (GP) de designació (23/07/1998)
50 m2 × 23.5 = 1175.00
Arrebossat reglejat sobre parament vertical exterior, a 3,00 m d'alçària, com a màxim, amb morter ús corrent (GP) de designació CSIII W0, segons la norma UNE-EN 998-1, remolinat

| Amidament | Uts. | Parcial |
|---|---|---|
| reparacions diverses OD | 50 | 50.00 |
| Total |  | 50 |

### 01.05_ ELEMENTS DE PROTECCIÓ (20/01/2023)
Import: 286230.53

**F11038_** m Barrera texana doble de fusta instal·lada
768 m × 70.38 = 54051.84
Subministrament i col·locació de barrera texana doble de fusta de pi tractada en autoclau per a classe d'ús IV (segons norma UNE-EN 335), composta per muntants verticals de 1500 mm de longitud i Ø 120 mm, col·locats cada 2,02 m, i dos travessers horitzontals de Ø 100 mm i 2000 mm de longitud, subjectes mitjançant abraçadores i cargols d'acer. L'altura efectiva de la mateixa sobre el terreny serà de 1,20 m i anirà ancorada al mateix mitjançant daus de formigó de 40x40x40 cm. No inclou el pal final del tram. Segons manual de senyalització de Camins Naturals.

| Codi | Ut | Descripció | Rendiment | Preu | Import |
|---|---|---|---|---|---|
| O01004 | h | Oficial especialista | 0.8 | 23.69 | 18.95 |
| O01009 | h | Peó | 0.8 | 20.91 | 16.73 |
| M01020 | h | Camió bolquet grua 101/130 CV (maquinària) | 0.2174 | 36.34 | 7.90 |
| P06038 | ud | Pal tornejat de fusta de pi tractada en autoclau ús IV, ø 12 cm, altura 1,5 m (p. o.) (material) | 0.5 | 10.58 | 5.29 |
| P06041 | ud | Pal tornejat de fusta de pi tractada en autoclau ús IV, ø 10 cm, altura 2 m (p. o.) (material) | 1 | 9.79 | 9.79 |
| P38025 | ud | Abraçadora i quatre cargols d'acer galvanitzat (material) | 1 | 1.75 | 1.75 |
| %6.0CI | % | Costos indirectes 6,0% | 6 % | 60.41 | 3.62 |
| I09057_ | m³ | Excavació manual per a pou per a fonamentació de senyals | 0.03 | 59.4 | 1.78 |
| I14002_ | m³ | Formigó no estructural FNE-15/spb/40, àrid picat, "in situ", D<=20 km | 0.03 | 121.33 | 3.64 |
| I14030_ | m³ | Posada en obra formigó volums aïllats < 1 m³ | 0.03 | 31.03 | 0.93 |
|  |  | Total |  |  | 70.38 |

| Amidament | Llarg | Ample | Parcial |
|---|---|---|---|
| Rampa acceso Norte pasarela AP7 | 99 | 2 | 198.00 |
| Rampa acceso Sur pasarela AP7 | 52 | 2 | 104.00 |
| Tramo posterior Vinallop | 150 | 1 | 150.00 |
| PK 13+130 | 16 |  | 16.00 |
| Trams diversos entre C-12 i Vinallop | 300 |  | 300.00 |
| Subtotal |  |  | 768.00 |
| Total |  |  | 768 |

**BR_MIX** m Barana mixta
60 m × 156.37 = 9382.20

| Codi | Ut | Descripció | Rendiment | Preu | Import |
|---|---|---|---|---|---|
| O01004 | h | Oficial especialista | 0.5 | 23.69 | 11.85 |
| O01009 | h | Peó | 2 | 20.91 | 41.82 |
| ELG | ud | Elements metàl·lics galvanitzats barana (material) | 1 | 8.5 | 8.50 |
| LAM_ | m | Làmina de fusta tractada autoclau ús IV rectangular de 95x900 mm (material) | 4.5 | 7.5 | 33.75 |
| PSC | ud | Pal quadrangular de fusta tractada autoclau ús IV. 90x90 mm altura 1520 mm (material) | 1 | 14 | 14.00 |
| TUBH | m | Tub ferro per a barana 60 mm diàm. (material) | 2 | 14.8 | 29.60 |
| %6.0CI | % | Costos indirectes 6,0% | 6 % | 139.52 | 8.37 |
| I09057_ | m³ | Excavació manual per a pou per a fonamentació de senyals | 0.01 | 59.4 | 0.59 |
| I14030_ | m³ | Posada en obra formigó volums aïllats < 1 m³ | 0.01 | 31.03 | 0.31 |
| I14002_ | m³ | Formigó no estructural FNE-15/spb/40, àrid picat, "in situ", D<=20 km | 0.0625 | 121.33 | 7.58 |
|  |  | Total |  |  | 156.37 |

| Amidament | Uts. | Llarg | Parcial |
|---|---|---|---|
| Barranco San Antoní | 2 | 30 | 60.00 |
| Total |  |  | 60 |

**BARAND.CORD_** m Barana de fusta amb corda
8620.37 m × 25.17 = 216974.71
Subministrament i col·locació de barana de fusta de pi tractada en autoclau per a classe d'ús IV (segons norma UNE-EN 335), composta per muntants verticals de 1500 mm de longitud i Ø 120 mm, col·locats cada 3 m, i corda de Ø 20 mm (corda vegetal tipus sisal impregnada amb oli protector trenat) format per 4 caps de Ø 5 mm cadascun d'ells amb una ànima metàl·lica d'acer galvanitzat de 3 mm de gruix. L'altura efectiva de la mateixa sobre el terreny serà de 1,2 m i anirà ancorada al mateix mitjançant daus de formigó de 40x40x40 cm. Inclòs peça d'unió de cables mitjançant grapes metàl·liques premsades de 4 mm, recobriment amb cinta, cargols presoners i casquet d'ancoratge.

| Codi | Ut | Descripció | Rendiment | Preu | Import |
|---|---|---|---|---|---|
| O01004 | h | Oficial especialista | 0.1 | 23.69 | 2.37 |
| O01009 | h | Peó | 0.15 | 20.91 | 3.14 |
| M01020 | h | Camió bolquet grua 101/130 CV | 0.01 | 36.34 | 0.36 |
| P06038 | ud | Pal tornejat de fusta de pi tractada en autoclau ús IV, ø 12 cm, altura 1,5 m (p. o.) | 0.3333 | 10.58 | 3.53 |
| CSISAL | m | Corda de sisal 20 mm (material) | 1.12 | 2.2 | 2.46 |
| %6.0CI | % | Costos indirectes 6,0% | 6 % | 11.86 | 0.71 |
| I03002_ | m³ | Excavació manual rasa, terreny trànsit, p<= 1,3 m | 0.064 | 71.59 | 4.58 |
| I14007_ | m³ | Formigó en massa HM-20/spb/40/I, àrid picat, "in situ", D<=20 km | 0.064 | 125.3 | 8.02 |
|  |  | Total |  |  | 25.17 |

| Amidament | Llarg | Parcial |
|---|---|---|
| Tramo 4 | 3453 | 3453.00 |
| Tramo 5 | 3109.57 | 3109.57 |
| Tramo 6 | 1651.03 | 1651.03 |
| Tramo 7 | 406.77 | 406.77 |
| Subtotal |  | 8620.37 |
| Total |  | 8620.37 |

**F11022_M.** u Bolard de fusta extraïble delimitador pas (20/01/2023)
26 u × 80.66 = 2097.16
Subministrament i col·locació de bol·lard de fusta tractada extraïble delimitador de pas, de secció quadrangular de 150x150 mm, amb tres vorells en forma d'anell de ø 110 mm a la part superior, d'1 m d'alçada (80 cm vistos). Inclou transport, fonamentació de 400x400x250 mm.

| Codi | Ut | Descripció | Rendiment | Preu | Import |
|---|---|---|---|---|---|
| O01004 | h | Oficial especialista | 0.5 | 23.69 | 11.85 |
| O01009 | h | Peó | 0.5 | 20.91 | 10.46 |
| M06010 | jor | Vehicle tot terreny 71-85 CV, sense mà d'obra (maquinària) | 0.0625 | 40.3 | 2.52 |
| M02023 | h | Remolc lleuger càrrega màxima 750 kg, sense mà d'obra (maquinària) | 0.5 | 0.72 | 0.36 |
| I09057 | m³ | Excavació manual per a pou per a fonamentació de senyals | 0.04 | 59.4 | 2.38 |
| I14002 | m³ | Formigó no estructural FNE-15/spb/40, àrid picat, "in situ", D<=20 km | 0.04 | 121.33 | 4.85 |
| I14030 | m³ | Posada en obra formigó volums aïllats < 1 m³ | 0.04 | 31.03 | 1.24 |
| P38020_M. | ud | Fita fusta (material; 20/01/2023) | 1 | 35 | 35.00 |
| P38020_M2. |  | Elements, pany i mecanisme extracció acer galvanitzat (material; 20/01/2023) | 1 | 12 | 12.00 |
|  |  | Total |  |  | 80.66 |

**BARRAB.** u Barrera abatible xicana
46 u × 80.97 = 3724.62
Barrera abatible efecte xicana, composta per dos pals verticals de fusta de pi tractada en autoclau per a classe d'ús IV (segons norma UNE-EN 335), de 1500 mm de longitud i Ø 120 mm i un pal horitzontal de fusta de pi tractada a autoclau per a classe d'ús IV (segons norma UNE-EN 335), de 1800 mm de longitud i Ø 110 mm. A la inserció d'un dels pals verticals al terra s'instal·la un mecanisme d'extracció del pal ia l'altre un mecanisme tipus bassa per possibilitar gir en 180º. Tots dos pals verticals van ancorats al terreny amb fonamentació de 400x400x250 mm

| Codi | Ut | Descripció | Rendiment | Preu | Import |
|---|---|---|---|---|---|
| O01004 | h | Oficial especialista | 0.8 | 23.69 | 18.95 |
| O01009 | h | Peó | 0.8 | 20.91 | 16.73 |
| M01020 | h | Camió bolquet grua 101/130 CV | 0.2174 | 36.34 | 7.90 |
| P06038 | ud | Pal tornejat de fusta de pi tractada en autoclau ús IV, ø 12 cm, altura 1,5 m (p. o.) | 0.5 | 10.58 | 5.29 |
| P06041 | ud | Pal tornejat de fusta de pi tractada en autoclau ús IV, ø 10 cm, altura 2 m (p. o.) | 1 | 9.79 | 9.79 |
| P38025 | ud | Abraçadora i quatre cargols d'acer galvanitzat | 1 | 1.75 | 1.75 |
| %6.0CI | % | Costos indirectes 6,0% | 6 % | 60.41 | 3.62 |
| I09057 | m³ | Excavació manual per a pou per a fonamentació de senyals | 0.08 | 59.4 | 4.75 |
| I14002 | m³ | Formigó no estructural FNE-15/spb/40, àrid picat, "in situ", D<=20 km | 0.08 | 121.33 | 9.71 |
| I14030 | m³ | Posada en obra formigó volums aïllats < 1 m³ | 0.08 | 31.03 | 2.48 |
|  |  | Total |  |  | 80.97 |

| Amidament | Uts. | Parcial |
|---|---|---|
| Tramo urbano 1 | 10 | 10.00 |
| Tramo urbano 3 | 10 | 10.00 |
| Tramo VV 1 | 6 | 6.00 |
| Tramo 2 | 10 | 10.00 |
| Tramo 4 | 6 | 6.00 |
| Tramo 5 | 2 | 2.00 |
| Tramo 6 | 2 | 2.00 |
| Subtotal |  | 46.00 |
| Total |  | 46 |

### 01.06_ ENCREUAMENT DE CANONADA BOMBAMENT (20/01/2023)
Import: 6788.91

**GUAR** m Desmuntatge de guarda-rail de carretera
16 m × 53.66 = 858.56
Desmuntatge i tall de tram de guarda-rail metàlic de carretera. Inclou la retirada de cairat, el tall de la barrera de seguretat i l'esmerilat de l'extrem.

| Codi | Ut | Descripció | Rendiment | Preu | Import |
|---|---|---|---|---|---|
| O01004 | h | Oficial especialista | 0.5 | 23.69 | 11.85 |
| O01009 | h | Peó | 1.5 | 20.91 | 31.37 |
| M02004 | h | Martell perforador fins a 30 CV, sense mà d'obra | 0.5 | 0.3 | 0.15 |
| M02036 | h | Talladora de paviments, sense mà d'obra | 0.5 | 1.77 | 0.89 |
| M02031 | h | Radial fins a 30 CV, sense mà d'obra | 0.5 | 3.58 | 1.79 |
| %6.0CI | % | Costos indirectes 6,0% | 6 % | 46.05 | 2.76 |
| I14002 | m³ | Formigó no estructural FNE-15/spb/40, àrid picat, "in situ", D<=20 km | 0.04 | 121.33 | 4.85 |
|  |  | Total |  |  | 53.66 |

| Amidament | Uts. | Llarg | Parcial |
|---|---|---|---|
| Resalto transversal | 2 | 8 | 16.00 |
| Total |  |  | 16 |

**CPZ** ud Instal·lació i subministrament cua de peix (bionda)
4 ud × 104.99 = 419.96

| Codi | Ut | Descripció | Rendiment | Preu | Import |
|---|---|---|---|---|---|
| CP |  | Cua de peix (bionda) amb cargols (material) | 1 | 92.5 | 92.50 |
| O01004 | h | Oficial especialista | 0.1 | 23.69 | 2.37 |
| O01009 | h | Peó | 0.2 | 20.91 | 4.18 |
| %6.0CI | % | Costos indirectes 6,0% | 6 % | 99.05 | 5.94 |
|  |  | Total |  |  | 104.99 |

**I_TRA** m² Subministrament i instal·lació de tramex
10.5 m² × 196.4 = 2062.20

| Codi | Ut | Descripció | Rendiment | Preu | Import |
|---|---|---|---|---|---|
| P35021 | m² | Enreixat tramex apte per a pas de vehicles galvanitzat (p. o.) (material) | 1 | 176.62 | 176.62 |
| TRT | kg | cargols i elements ancoratge tramex (material) | 0.35 | 9 | 3.15 |
| O01004 | h | Oficial especialista | 0.1 | 23.69 | 2.37 |
| O01009 | h | Peó | 0.15 | 20.91 | 3.14 |
| %6.0CI | % | Costos indirectes 6,0% | 6 % | 185.28 | 11.12 |
|  |  | Total |  |  | 196.4 |

**I03005_** m³ Excavació mecànica rasa, terreny compacte
3.36 m³ × 3.21 = 10.79
Excavació mecànica en rasa en terreny compacte amb retroexcavadora fins a 4 m de profunditat. Amb la perfecció que sigui possible a màquina. Per a fonamentacions i obres de fàbrica. Apilament a peu de màquina, mesurat sobre perfil

| Codi | Ut | Descripció | Rendiment | Preu | Import |
|---|---|---|---|---|---|
| M01055 | h | Retrocargo 71/100 CV, Cullera: 0,9-0,18 m³ | 0.074 | 40.93 | 3.03 |
| %6.0CI | % | Costos indirectes 6,0% | 6 % | 3.03 | 0.18 |
|  |  | Total |  |  | 3.21 |

| Amidament | Uts. | Llarg | Ample | Alt | Parcial |
|---|---|---|---|---|---|
|  | 2 | 3.5 | 1.6 | 0.3 | 3.36 |
| Total |  |  |  |  | 3.36 |

**I14003_** m³ Formigó no estructural FNE-15/spb/40, planta, D<=20 km
1.12 m³ × 89.57 = 100.32
Formigó no estructural FNE-15 (15 N/mm² de resistència característica), amb àrid de 40 mm de grandària màxima, elaborat en planta, a una distància màxima a la planta de 20 km. Inclosa posada en obra.

| Codi | Ut | Descripció | Rendiment | Preu | Import |
|---|---|---|---|---|---|
| O01009 | h | Peó | 1.4 | 20.91 | 29.27 |
| P03001 | m³ | Formigó no estructural FNE-15/spb/40, àrid 40 mm (p.o.) (material) | 1 | 54.81 | 54.81 |
| M02018 | h | Vibrador formigó, sense mà d'obra | 0.1 | 4.23 | 0.42 |
| %6.0CI | % | Costos indirectes 6,0% | 6 % | 84.50 | 5.07 |
|  |  | Total |  |  | 89.57 |

| Amidament | Uts. | Llarg | Ample | Alt | Parcial |
|---|---|---|---|---|---|
| Long hormigonada | 2 | 3.5 | 1.6 | 0.1 | 1.12 |
| Total |  |  |  |  | 1.12 |

**I16002_** m² Encofrat i desencofrat fusta sabates, bigues riostres i encepats
3.06 m² × 19.85 = 60.74
Encofrat i desencofrat amb fusta en sabates, rases, bigues i encepats de fonamentació, considerant 4 postures, incloent-hi l'aplicació d'additiu desencofrant, sense incloure mitjans auxiliars.

| Codi | Ut | Descripció | Rendiment | Preu | Import |
|---|---|---|---|---|---|
| O01004 | h | Oficial especialista | 0.29 | 23.69 | 6.87 |
| O01009 | h | Peó | 0.29 | 20.91 | 6.06 |
| P01033 | m³ | Fusta encofrar (p.o.) (material) | 0.02 | 262.55 | 5.25 |
| P01044 | kg | Puntes (p.o.) (material) | 0.15 | 2.19 | 0.33 |
| P01045 | kg | Filferro (p.o.) (material) | 0.1 | 1.6 | 0.16 |
| P01041 | l | Oli de desencofrat, encofrats absorbents (p.o.) (material) | 0.02 | 2.94 | 0.06 |
| %6.0CI | % | Costos indirectes 6,0% | 6 % | 18.73 | 1.12 |
|  |  | Total |  |  | 19.85 |

| Amidament | Uts. | Llarg | Alt | Parcial |
|---|---|---|---|---|
| Zapata | 2 | 1.6 | 0.3 | 0.96 |
| Zapata2 | 2 | 3.5 | 0.3 | 2.10 |
| Subtotal |  |  |  | 3.06 |
| Total |  |  |  | 3.06 |

**I16003** m² Encofrat i desencofrat murs, h <= 1,5 m
15.2 m² × 15.97 = 242.74
Encofrat i desencofrat en murs, fins a 1,5 m d'altura, considerant 40 postures, sense incloure mitjans auxiliars.

| Codi | Ut | Descripció | Rendiment | Preu | Import |
|---|---|---|---|---|---|
| O01004 | h | Oficial especialista | 0.29 | 23.69 | 6.87 |
| O01009 | h | Peó | 0.29 | 20.91 | 6.06 |
| P01033 | m³ | Fusta encofrar (p.o.) | 0.002 | 262.55 | 0.53 |
| P01038 | ud | Panell metàl·lic 50x100 cm amb accessoris (p. o.) (material) | 0.06 | 20.69 | 1.24 |
| P01044 | kg | Puntes (p.o.) | 0.05 | 2.19 | 0.11 |
| P01045 | kg | Filferro (p.o.) | 0.05 | 1.6 | 0.08 |
| P01042 | l | Oli de desencofrat, encofrats metàl·lics (p. o.) (material) | 0.07 | 2.57 | 0.18 |
| %6.0CI | % | Costos indirectes 6,0% | 6 % | 15.07 | 0.90 |
|  |  | Total |  |  | 15.97 |

| Amidament | Uts. | Llarg | Alt | Parcial |
|---|---|---|---|---|
| Muro | 2 | 7.6 | 1 | 15.20 |
| Total |  |  |  | 15.2 |

**I14013_d** m³ Formigó per a armar HA-25/spb/20/I-IIa, planta, D<=20 km
5.46 m³ × 99 = 540.54
Formigó per a armar HA-25 (25 N/mm² de resistència característica), amb àrid de 20 mm de grandària màxima, elaborat en planta, a una distància màxima de 20 km a la planta. Inclosa posada en obra.

| Codi | Ut | Descripció | Rendiment | Preu | Import |
|---|---|---|---|---|---|
| O01009 | h | Peó | 1.4 | 20.91 | 29.27 |
| P03006 | m³ | Formigó estructural per a armar HA-25/spb/20/I-IIa, àrid 20 mm (p.o.) (material) | 1 | 63.71 | 63.71 |
| M02018 | h | Vibrador formigó, sense mà d'obra | 0.1 | 4.23 | 0.42 |
| %6.0CI | % | Costos indirectes 6,0% | 6 % | 93.40 | 5.60 |
|  |  | Total |  |  | 99 |

| Amidament | Uts. | Llarg | Ample | Alt | Parcial |
|---|---|---|---|---|---|
| Zapata | 2 | 3.5 | 1.6 | 0.3 | 3.36 |
| Muros apoyos | 2 | 3.5 | 0.3 | 1 | 2.10 |
| Subtotal |  |  |  |  | 5.46 |
| Total |  |  |  |  | 5.46 |

**I15003** kg Acer corrugat, ø 5-14 mm, B-500S/SD, col·locat
425.51 kg × 1.87 = 795.70
Acer corrugat, diàmetre 5 a 14 mm, B-500S/SD, col·locat en obra.

| Codi | Ut | Descripció | Rendiment | Preu | Import |
|---|---|---|---|---|---|
| O01004 | h | Oficial especialista | 0.018 | 23.69 | 0.43 |
| O01009 | h | Peó | 0.018 | 20.91 | 0.38 |
| P01048 | kg | Acer B500S/SD (500 N/mm² límit elàstic) (p.o.) (material) | 1.05 | 0.89 | 0.93 |
| P01045 | kg | Filferro (p.o.) | 0.015 | 1.6 | 0.02 |
| %6.0CI | % | Costos indirectes 6,0% | 6 % | 1.76 | 0.11 |
|  |  | Total |  |  | 1.87 |

| Amidament | Uts. | Parcial |
|---|---|---|
| Armadura | 226.149 | 226.15 |
| Barras | 199.36 | 199.36 |
| Subtotal |  | 425.51 |
| Total |  | 425.51 |

**I17002_** m³ Construcció paviment formigó >15 cm, pendent<= 5%
22.82 m³ × 19.39 = 442.48
Construcció de paviment de formigó de més de 15 cm de gruix, en camins amb pendent mitjà màxim del 5% incloent estès del formigó, compactació amb regla vibrant, remolinat i rematades, raspallat/ruletejat per a textura superficial, curat amb productes filmogens i realització de juntes de contracció en dur; no s'inclou encofrat, formigons, armadures ni productes de curat.

| Codi | Ut | Descripció | Rendiment | Preu | Import |
|---|---|---|---|---|---|
| O01004 | h | Oficial especialista | 0.17 | 23.69 | 4.03 |
| O01009 | h | Peó | 0.51 | 20.91 | 10.66 |
| M02019 | h | Regla vibrant, sense mà d'obra | 0.34 | 6.79 | 2.31 |
| M02030 | h | Talladora de juntes fins a 30 CV, sense mà d'obra | 0.34 | 3.79 | 1.29 |
| %6.0CI | % | Costos indirectes 6,0% | 6 % | 18.29 | 1.10 |
|  |  | Total |  |  | 19.39 |

| Amidament | Llarg | Ample | Alt | Parcial |
|---|---|---|---|---|
| Long hormigonada | 32.6 | 3.5 | 0.2 | 22.82 |
| Total |  |  |  | 22.82 |

**I15005_** m² Malla electrosoldada ME 15x15 ø 6-6 mm, B500T, col·locada
114.1 m² × 3.56 = 406.20
Acer en malla electrosoldada de 6 mm de diàmetre i reticle de 15x15 cm, col·locada en obra, inclosos cavalcaments.

| Codi | Ut | Descripció | Rendiment | Preu | Import |
|---|---|---|---|---|---|
| O01004 | h | Oficial especialista | 0.012 | 23.69 | 0.28 |
| O01009 | h | Peó | 0.012 | 20.91 | 0.25 |
| P01049 | m² | Malla electrosoldada ME 15x15 ø 6-6 B500T (p.o.) (material) | 1.1 | 2.33 | 2.56 |
| P01045 | kg | Filferro (p.o.) | 0.01 | 1.6 | 0.02 |
| M01020 | h | Camió bolquet grua 101/130 CV | 0.007 | 36.34 | 0.25 |
| %6.0CI | % | Costos indirectes 6,0% | 6 % | 3.36 | 0.20 |
|  |  | Total |  |  | 3.56 |

| Amidament | Llarg | Ample | Parcial |
|---|---|---|---|
| Long hormigonada | 32.6 | 3.5 | 114.10 |
| Total |  |  | 114.1 |

**GEOTXI** m² Instal·lació geotèxtil, pintura asfàltica en mur de formigó
7 m² × 2.94 = 20.58
Instal·lació de geotèxtil en mur de formigó. Inclou la pintura asfàltica i instal·lació de drenatge.

| Codi | Ut | Descripció | Rendiment | Preu | Import |
|---|---|---|---|---|---|
| O01009 | h | Peó | 0.1 | 20.91 | 2.09 |
| P05018 | m² | Geotèxtil no teixit de polipropilè, gramatges 156 a 180 g/m² (p. o.) (material) | 1 | 0.48 | 0.48 |
| P34046 | kg | Pintura asfàltica per a emprimació (p. o.) (material) | 0.25 | 0.79 | 0.20 |
| %6.0CI | % | Costos indirectes 6,0% | 6 % | 2.77 | 0.17 |
|  |  | Total |  |  | 2.94 |

| Amidament | Uts. | Llarg | Alt | Parcial |
|---|---|---|---|---|
| Geotextil murete | 2 | 3.5 | 1 | 7.00 |
| Total |  |  |  | 7 |

**DR_TUB** m Instal·lació drenatge mur
7 m × 6.25 = 43.75

| Codi | Ut | Descripció | Rendiment | Preu | Import |
|---|---|---|---|---|---|
| P18003 | m | Tub de PVC llis de drenatge ø 160 mm (p. o.) (material) | 1 | 4.44 | 4.44 |
| O01009 | h | Peó | 0.07 | 20.91 | 1.46 |
| %6.0CI | % | Costos indirectes 6,0% | 6 % | 5.90 | 0.35 |
|  |  | Total |  |  | 6.25 |

| Amidament | Uts. | Llarg | Parcial |
|---|---|---|---|
| Long | 2 | 3.5 | 7.00 |
| Total |  |  | 7 |

**CNL01E12.** m3 Material de reblert extret zona, acabat, d<=20 (20/01/2023)
67.5 m3 × 11.62 = 784.35
Material sense seleccionar, adequat per a farcits o terraplens, extret a la zona. Inclou el material adequat, cànon d'extracció, l'excavació i amuntegament, la càrrega, el transport a una distància igual o menor de 20 km, estès, perfilat, reg a humitat òptima i compactació de les capes fins a una densitat del 98% de l'assaig Proctor Modificat. Mesurat en estat compactat.

| Codi | Ut | Descripció | Rendiment | Preu | Import |
|---|---|---|---|---|---|
| M01077 | h | Motoanivelladora 131/160 CV | 0.035 | 59.8 | 2.09 |
| M01084 | h | Compactador vibro 131/160 CV | 0.035 | 50.81 | 1.78 |
| %6.0CI | % | Costos indirectes 6,0% | 6 % | 3.87 | 0.23 |
| CNL01E11_ | m³ | Material para relleno extraído zona (20/01/2023) | 1.3 | 2.33 | 3.03 |
| I02029A | m³ | Transporte materiales sueltos (buenas condiciones) D<= 30 km | 1.3 | 3.06 | 3.98 |
| I04002 | m³ | Reg a humitat òptima per a compactació 80 l/m³, A1-A3, D<=3 km | 1 | 0.51 | 0.51 |
|  |  | Total |  |  | 11.62 |

| Amidament | Uts. | Llarg | Ample | Parcial |
|---|---|---|---|---|
| Relleno desnivel | 2 | 7.5 | 3.5 | 52.50 |
| Talud 2 ud | 2 | 7.5 |  | 15.00 |
| Subtotal |  |  |  | 67.50 |
| Total |  |  |  | 67.5 |

### 01.07_ CREACIÓ ÀREA RECREATIVA (07/12/1994)
Import: 4754.66

**I04030** m² Refinament i planatge de camí
126 m² × 0.08 = 10.08
Refinament i planatge del camí. El moviment de terres és, exclusivament, el corresponent a l'actuació normal de la motoanivelladora.

| Codi | Ut | Descripció | Rendiment | Preu | Import |
|---|---|---|---|---|---|
| M01077 | h | Motoanivelladora 131/160 CV | 0.0013 | 59.8 | 0.08 |
| %6.0CI | % | Costos indirectes 6,0% | 6 % | 0.08 | 0.00 |
|  |  | Total |  |  | 0.08 |

| Codi | Ut | Descripció | Quantitat | Preu | Import |
|---|---|---|---|---|---|
| COMPACT | m² | Piconatge de la base del terraplens | 126 | 0.36 | 45.36 |

**I05017** m² Geotèxtil no teixit de polipropilè, gramatges 156 a 180 g/m², col·locat
126 m² × 0.99 = 124.74
Geotèxtil no teixit de filaments de polipropilè, units mecànicament per agullat, estabilitzats enfront dels raigs UV, gramatges de 156 a 180 g/m², resistència a la tracció de 14 KN/m. No inclou cavalcaments. Col·locat.

| Codi | Ut | Descripció | Rendiment | Preu | Import |
|---|---|---|---|---|---|
| O01017 | h | Quadrilla A | 0.008 | 55.65 | 0.45 |
| P05018 | m² | Geotèxtil no teixit de polipropilè, gramatges 156 a 180 g/m² (p. o.) | 1 | 0.48 | 0.48 |
| %6.0CI | % | Costos indirectes 6,0% | 6 % | 0.93 | 0.06 |
|  |  | Total |  |  | 0.99 |

**TUTOR1** ud Entutorat d'arbre amb rodó de fusta, h=2,5 m
3 ud × 19.47 = 58.41
Entutorat d'arbre amb tutor d'1 peu de fusta tornejada tractada en autoclau mitjançant sistema BETHELL, classe de risc 4, segons norma europea EN/335/1/2:1992; compost per 1 pal vertical de 2,5 m de longitud i 6 cm de diàmetre, així com p.p. de cingla per a subjecció de l'arbre.

| Codi | Ut | Descripció | Rendiment | Preu | Import |
|---|---|---|---|---|---|
| O01004 | h | Oficial especialista | 0.15 | 23.69 | 3.55 |
| O01009 | h | Peó | 0.35 | 20.91 | 7.32 |
| P08F04 | ud | Kit tutor 1 h=2.5m d=6-8 cm (material) | 1 | 7.5 | 7.50 |
| %6.0CI | % | Costos indirectes 6,0% | 6 % | 18.37 | 1.10 |
|  |  | Total |  |  | 19.47 |

**ARBOL** ud Plantació arbre autòcton de 18 a 20 cm de perímetre
3 ud × 59.08 = 177.24
Arbre autòcton de perímetre de 18 a 20 cm, subministrat en contenidor, distribució i plantació en clot de 0,6x0,6x0,6 m, fins i tot obertura del mateix amb els mitjans indicats, abonat, formació d'escocell i dos regs de manteniment de 60 litres.

| Codi | Ut | Descripció | Rendiment | Preu | Import |
|---|---|---|---|---|---|
| O01009 | h | Peó | 0.25 | 20.91 | 5.23 |
| ARBUS | ud | Arbre autòcton 1,5 a 2 m (material) | 1 | 45 | 45.00 |
| P01001 | m³ | Aigua (p.o.) (material) | 0.12 | 0.88 | 0.11 |
| SUBSTR | kg | Substrat vegetal fertilitzat (material) | 1.2 | 0.7 | 0.84 |
| M01057 | h | Retroexcavadora cadenes hidràulica 71/100 CV Cullera: 1,0 m3 | 0.08 | 57 | 4.56 |
| %6.0CI | % | Costos indirectes 6,0% | 6 % | 55.74 | 3.34 |
|  |  | Total |  |  | 59.08 |

**F11049_** ud Banc de fusta model rústic instal·lat
3 ud × 410.42 = 1231.26
Subministrament i col·locació de banc de llistons de fusta de pi tractada en autoclau per a classe d'ús IV (segons norma UNE-EN 335) de 1900 mm de longitud, 533 mm d'amplària i 784 mm d'altura sobre el sòl (410 mm fins a la part superior del seient) i cargols d'acer Ø 8 mm. Col·locació sobre dues lloses de formigó HM-20 de 900x470x300 mm i recoberta per 50 mm de graveta. El banc s'ancora al formigó mitjançant 4 barres d'acer corrugat de Ø 12 mm B500S i 450 mm de longitud. Segons manual de senyalització de Camins Naturals.

| Codi | Ut | Descripció | Rendiment | Preu | Import |
|---|---|---|---|---|---|
| O01004 | h | Oficial especialista | 1 | 23.69 | 23.69 |
| O01009 | h | Peó | 1 | 20.91 | 20.91 |
| M01020 | h | Camió bolquet grua 101/130 CV | 1 | 36.34 | 36.34 |
| P01048 | kg | Acer B500S/SD (500 N/mm² límit elàstic) (p.o.) | 1.602 | 0.89 | 1.43 |
| P38029 | ud | Banc de llistons de fusta tractada (material) | 1 | 251.27 | 251.27 |
| P02007 | m³ | Graveta A 5/2, 6/3, 10/5 mm (p.o.) | 0.174 | 16.34 | 2.84 |
| %6.0CI | % | Costos indirectes 6,0% | 6 % | 336.48 | 20.19 |
| I09057_ | m³ | Excavació manual per a pou per a fonamentació de senyals | 0.2538 | 59.4 | 15.08 |
| I14002_ | m³ | Formigó no estructural FNE-15/spb/40, àrid picat, "in situ", D<=20 km | 0.2538 | 121.33 | 30.79 |
| I14030_ | m³ | Posada en obra formigó volums aïllats < 1 m³ | 0.2538 | 31.03 | 7.88 |
|  |  | Total |  |  | 410.42 |

**F11050_** ud Aparca-bicis simple en O invertida de fusta instal·lat
4 ud × 86.39 = 345.56
Aparca-bicis simple en O invertida de fusta tractada en autoclau per a classe d'ús IV (segons norma UNE-EN 335), compost per 1 travesser horitzontal de 700 mm de longitud i ø 80 mm, subjecte per dues verticals de 1000 mm de longitud i ø 80 mm, ancorats al terreny mitjançant sengles daus de formigó de 400x400x400 cm i recoberts per una capa de 5 cm de graveta. L'altura efectiva de la mateixa sobre el terreny serà de 0,675 m. Segons manual de senyalització de Camins Naturals.

| Codi | Ut | Descripció | Rendiment | Preu | Import |
|---|---|---|---|---|---|
| O01004 | h | Oficial especialista | 0.9 | 23.69 | 21.32 |
| O01009 | h | Peó | 0.9 | 20.91 | 18.82 |
| P06040 | ud | Pal tornejat de fusta de pi tractada en autoclau ús IV, ø 8 cm, altura 2 m (p. o.) (material) | 1 | 6.27 | 6.27 |
| P06036 | ud | Pal tornejat de fusta de pi tractada en autoclau ús IV, ø 8 cm, altura 1,5 m (p. o.) (material) | 0.5 | 4.71 | 2.36 |
| M01020 | h | Camió bolquet grua 101/130 CV | 0.19 | 36.34 | 6.90 |
| P02007 | m³ | Graveta A 5/2, 6/3, 10/5 mm (p.o.) | 0.016 | 16.34 | 0.26 |
| %6.0CI | % | Costos indirectes 6,0% | 6 % | 55.93 | 3.36 |
| I09057_ | m³ | Excavació manual per a pou per a fonamentació de senyals | 0.128 | 59.4 | 7.60 |
| I14002_ | m³ | Formigó no estructural FNE-15/spb/40, àrid picat, "in situ", D<=20 km | 0.128 | 121.33 | 15.53 |
| I14030_ | m³ | Posada en obra formigó volums aïllats < 1 m³ | 0.128 | 31.03 | 3.97 |
|  |  | Total |  |  | 86.39 |

| Codi | Ut | Descripció | Quantitat | Preu | Import |
|---|---|---|---|---|---|
| F11038_ | m | Barrera texana doble de fusta instal·lada | 18 | 70.38 | 1266.84 |

**PI_D** ud Panell informatiu tipus AP2
1 ud × 773.19 = 773.19
Subministrament i instal·lació de panell informatiu tipus AP2 segons el "Manual de senyalització d’orientació en rutes cicloturístiques i vies ciclistes" de la Generalitat de Catalunya".
El panell informatiu, es conforma per una planxa d'alumini d'aliatge 5754-H22 i de 3 mm de gruix amb dimensions de 910 mm d'alt per 910 mm de llarg, pintades amb pintura de poliuretà de doble component i assecades en el forn, ancorada a un pal de fusta de pi de 100 mm de diàmetre i una altura de 2000 mm, tornejada i tractada en autoclau pel sistema Bethell, amb coure sense crom i cobertura de classe de risc 4, segons la Norma S/N 355. Al seu torn el pal va ancorat al terreny mitjançant un dau de formigó de 0,5x0,5x0,5 m. Cargols i elements d'ancoratge inclosos.

| Codi | Ut | Descripció | Rendiment | Preu | Import |
|---|---|---|---|---|---|
| O01004 | h | Oficial especialista | 1 | 23.69 | 23.69 |
| O01009 | h | Peó | 2 | 20.91 | 41.82 |
| P06045 | ud | Pal tornejat de fusta de pi tractada en autoclau ús IV, ø 10 cm, altura 2,5 m (p. o.) (material) | 1 | 12.24 | 12.24 |
| M01020 | h | Camió bolquet grua 101/130 CV | 0.75 | 36.34 | 27.26 |
| CHAP2 | ud | Xapa alumini amb pintura de poliuretà de doble component per a senyal AP2 de 910 mm de llarg per 910 mm d'alt (material) | 1 | 550 | 550.00 |
| %6.0CI | % | Costos indirectes 6,0% | 6 % | 655.01 | 39.30 |
| I09057_ | m³ | Excavació manual per a pou per a fonamentació de senyals | 0.13 | 59.4 | 7.72 |
| I14002_ | m³ | Formigó no estructural FNE-15/spb/40, àrid picat, "in situ", D<=20 km | 0.13 | 121.33 | 15.77 |
| I14030_ | m³ | Posada en obra formigó volums aïllats < 1 m³ | 0.13 | 31.03 | 4.03 |
| F1102028_M4 | ud | Contingut senyal tipus AP2 | 1 | 28.78 | 28.78 |
| F011034_M4 | ud | Maquetació senyal tipus AP2 | 1 | 22.58 | 22.58 |
|  |  | Total |  |  | 773.19 |

| Codi | Ut | Descripció | Quantitat | Preu | Import |
|---|---|---|---|---|---|
| FM_ZA_20_ | m³ | Conformació de base ferm amb tot-u artificial ZA_0/20 | 25.2 | 28.65 | 721.98 |

### 01.09_ PLANTACIONS
Import: 81692

**TUTOR1** ud Entutorat d'arbre amb rodó de fusta, h=2,5 m
1040 ud × 19.47 = 20248.80

| Amidament | Uts. | Parcial |
|---|---|---|
| Pk 17+800 Tramo 4-Tramo 7 | 965 | 965.00 |
| Reposición y complementarias | 50 | 50.00 |
| Complementarias | 25 | 25.00 |
| Subtotal |  | 1040.00 |
| Total |  | 1040 |

**ARBOL** ud Plantació arbre autòcton de 18 a 20 cm de perímetre
1040 ud × 59.08 = 61443.20

| Amidament | Uts. | Parcial |
|---|---|---|
| Pk 17+800 Tramo 4-Tramo 7 | 965 | 965.00 |
| Reposición y complementarias | 50 | 50.00 |
| Complementarias | 25 | 25.00 |
| Subtotal |  | 1040.00 |
| Total |  | 1040 |

## 02_ MOBILITAT URBANA (07/12/1994)
Import: 640563.44
Relació comercial: 000, 659753.96, 001, 002, 003, 004, 005, Z0000, Z0100, Z0300, Z0500, Z0600, Z0700, Z1200, Z1900

### 02_1_ ADEQUACIÓ ZONES D'ESPLAI (07/12/1994)
Import: 13629.2

| Codi | Ut | Descripció | Quantitat | Preu | Import |
|---|---|---|---|---|---|
| DBCE | m² | Rebuig i retirada mecànica de vegetació arbòria i arbustiva | 278 | 0.92 | 255.76 |

**F10017_M** jor Retirada d'escombraries i enderrocs lleugers en vehicle lleuger T.T amb remolc lleuger
0.5 jor × 633.16 = 316.58
Retirada d'escombraries en vehicle tot terreny amb remolc lleuger amb càrrega màxima de 750 kg, i recorregut mitjà de 150 km, compost per un peó amb part proporcional de cap de quadrilla, no inclou vestuari corporatiu.

| Codi | Ut | Descripció | Rendiment | Preu | Import |
|---|---|---|---|---|---|
| O01009 | h | Peó | 7.5 | 20.91 | 156.83 |
| O01007 | h | Cap de quadrilla forestal | 1 | 22.23 | 22.23 |
| M06018 | km | Vehicle tot terreny, 86-110 CV | 150 | 1.99 | 298.50 |
| M02023 | h | Remolc lleuger càrrega màxima 750 kg, sense mà d'obra | 8 | 0.72 | 5.76 |
| M01057 | h | Retroexcavadora cadenes hidràulica 71/100 CV | 2 | 57 | 114.00 |
| %6.0CI | % | Costos indirectes 6,0% | 6 % | 597.32 | 35.84 |
|  |  | Total |  |  | 633.16 |

**I02004** m³ Excavació en desmunt i transport a terraplè D<= 200 m
25 m³ × 1.61 = 40.25

| Codi | Ut | Descripció | Rendiment | Preu | Import |
|---|---|---|---|---|---|
| M01058 | h | Retroexcavadora cadenes hidràulica 131/160 CV | 0.0155 | 68.2 | 1.06 |
| M01006 | h | Camió 241/310 CV | 0.011 | 41.62 | 0.46 |
| %6.0CI | % | Costos indirectes 6,0% | 6 % | 1.52 | 0.09 |
|  |  | Total |  |  | 1.61 |

| Codi | Ut | Descripció | Quantitat | Preu | Import |
|---|---|---|---|---|---|
| I07003_M | m² | Regularització del terreny amb tractor ferms granulars <= 30 cm | 368 | 0.33 | 121.44 |
| I04030 | m² | Refinament i planatge de camí | 368 | 0.08 | 29.44 |
| COMPACT | m² | Piconatge de la base del terraplens | 368 | 0.36 | 132.48 |
| I05017 | m² | Geotèxtil no teixit de polipropilè, gramatges 156 a 180 g/m², col·locat | 368 | 0.99 | 364.32 |
| TUTOR1 | ud | Entutorat d'arbre amb rodó de fusta, h=2,5 m | 13 | 19.47 | 253.11 |
| ARBOL | ud | Plantació arbre autòcton de 18 a 20 cm de perímetre | 13 | 59.08 | 768.04 |
| F11049_ | ud | Banc de fusta model rústic instal·lat | 9 | 410.42 | 3693.78 |
| F11050_ | ud | Aparca-bicis simple en O invertida de fusta instal·lat | 8 | 86.39 | 691.12 |
| F11038_ | m | Barrera texana doble de fusta instal·lada | 47 | 70.38 | 3307.86 |
| PI_D | ud | Panell informatiu tipus AP2 | 2 | 773.19 | 1546.38 |
| FM_ZA_20_ | m³ | Conformació de base ferm amb tot-u artificial ZA_0/20 | 73.6 | 28.65 | 2108.64 |

### 02_2_ CONFORMACIÓ TRAÇA ENTORN URBÀ (07/12/1994)
Import: 147633.4

**FM_ZA_20_** m³ Conformació de base ferm amb tot-u artificial ZA_0/20
938.36 m³ × 28.65 = 26884.01

| Amidament | Llarg | Ample | Alt | Parcial |
|---|---|---|---|---|
| Sección A1_TU1 | 961 | 3.9 | 0.15 | 562.19 |
| Sección A3_TU2 | 11 | 3.9 | 0.15 | 6.44 |
| Sección B1_TU3 | 284 | 3.9 | 0.15 | 166.14 |
| Sección B2_TU3 | 165 | 3.9 | 0.15 | 96.53 |
| Sección B1_TU1 | 183 | 3.9 | 0.15 | 107.06 |
| Subtotal |  |  |  | 938.36 |
| Total |  |  |  | 938.36 |

**SB_RCD_32** m³ Conformació de subbase amb tot-u RCD 0/32
640.7 m³ × 25.07 = 16062.35

| Amidament | Llarg | Ample | Alt | Parcial |
|---|---|---|---|---|
| Sección B1_TU3 | 284 | 4.3 | 0.2 | 244.24 |
| Sección B2_TU3 | 165 | 4.3 | 0.2 | 141.90 |
| Seccion B1_TU1 | 183 | 4.3 | 0.2 | 157.38 |
| Seccion FHE2 Tramo urbano 1 | 58 | 4.3 | 0.2 | 49.88 |
| Seccion FHE2 Tramo urbano 3 | 30 | 4.3 | 0.2 | 25.80 |
| Seccion FH2 Tramo urbano 3 | 25 | 4.3 | 0.2 | 21.50 |
| Subtotal |  |  |  | 640.70 |
| Total |  |  |  | 640.7 |

**ENTRONQ_** m² Conformació de paviment formigó e=0,20 m en entroncaments
378 m² × 34.62 = 13086.36

| Amidament | Llarg | Ample | Parcial |
|---|---|---|---|
| Entronques Tramo Urbano 3 | 30 | 3.5 | 105.00 |
| Entronque Tramo urbano 1 | 78 | 3.5 | 273.00 |
| Subtotal |  |  | 378.00 |
| Total |  |  | 378 |

**HORM_** m² Conformació de paviment formigó e=0,20 m
1025.5 m² × 43.52 = 44629.76
Paviment de formigó de 0,20 m de gruix compactat amb regla vibrant, a base de formigó HF-3,5. Incloent el formigó, estès, estriat transversal, remolinat i rematades, raspallat per a textura superficial, aplicació de pintura especial per a formigó i realització de juntes de contracció cada 5 metres lineals.

| Codi | Ut | Descripció | Rendiment | Preu | Import |
|---|---|---|---|---|---|
| P34045 | kg | Pintura al silicat (p.o.) | 0.25 | 3.2 | 0.80 |
| P03999AF | ud | Suplement subministrament formigó, d= 5 km | 0.2 | 2.47 | 0.49 |
| O01009 | h | Peó | 0.05 | 20.91 | 1.05 |
| %6.0CI | % | Costos indirectes 6,0% | 6 % | 2.34 | 0.14 |
| I17003_D | m³ | Construcció paviment formigó >15 cm, pendent 5-10% | 0.2 | 30.8 | 6.16 |
| I16001_d | m | Encofrat i desencofrat paviment formigó h<= 0,20 m | 0.6 | 3.59 | 2.15 |
| HF_35_ | m³ | Formigó HF-3,5 r.c. flexotracció, c.àrid.40, planta | 0.2 | 163.12 | 32.62 |
| APDO | m | Abrigallat ferm de formigó | 0.285 | 0.39 | 0.11 |
|  |  | Total |  |  | 43.52 |

| Amidament | Llarg | Ample | Parcial |
|---|---|---|---|
| Tramo urb 1 | 132 | 3.5 | 462.00 |
| Tramo urb 2 | 161 | 3.5 | 563.50 |
| Subtotal |  |  | 1025.50 |
| Total |  |  | 1025.5 |

**DTS** m² Doble tractament asfàltic superficial 2,5 kg/m2 C65B3
5614 m² × 4.23 = 23747.22

| Amidament | Llarg | Ample | Parcial |
|---|---|---|---|
| Tramo 1 Urbano | 1144 | 3.5 | 4004.00 |
| Tramo 2 Urbano | 11 | 3.5 | 38.50 |
| Tramo 3 Urbano | 449 | 3.5 | 1571.50 |
| Subtotal |  |  | 5614.00 |
| Total |  |  | 5614 |

**DBCE** m² Rebuig i retirada mecànica de vegetació arbòria i arbustiva
14623.28 m² × 0.92 = 13453.42

| Amidament | Llarg | Ample | Parcial |
|---|---|---|---|
| Tramo urbano 1 | 1350.89 | 8 | 10807.12 |
| Tramo urbano 2 | 50 | 8 | 400.00 |
| Tramo urbano 3 | 427.02 | 8 | 3416.16 |
| Subtotal |  |  | 14623.28 |
| Total |  |  | 14623.28 |

**I07003_M** m² Regularització del terreny amb tractor ferms granulars <= 30 cm
10016 m² × 0.33 = 3305.28

| Amidament | Llarg | Ample | Parcial |
|---|---|---|---|
| Tramo urbano 1 | 1080 | 8 | 8640.00 |
| Tramo urbano 2 | 172 | 8 | 1376.00 |
| Subtotal |  |  | 10016.00 |
| Total |  |  | 10016 |

**COMPACT** m² Piconatge de la base del terraplens
14623.28 m² × 0.36 = 5264.38

| Amidament | Llarg | Ample | Parcial |
|---|---|---|---|
| Tramo urbano 1 | 1350.89 | 8 | 10807.12 |
| Tramo urbano 2 | 50 | 8 | 400.00 |
| Tramo urbano 3 | 427.02 | 8 | 3416.16 |
| Subtotal |  |  | 14623.28 |
| Total |  |  | 14623.28 |

**I04006_M_** m² Obertura caixa gruix màxim 10 cm, D<= 20 m
3143 m² × 0.1 = 314.30

| Amidament | Llarg | Ample | Parcial |
|---|---|---|---|
| Tramo urbano 3 | 449 | 7 | 3143.00 |
| Total |  |  | 3143 |

**I02026** m³ Càrrega mecànica, transport D<= 5 m
314.3 m³ × 0.41 = 128.86
Càrrega mecànica de terra i materials solts i/o petris de qualsevol naturalesa sobre vehicles o planta. Amb transport a una distància màxima de 5 m.

| Codi | Ut | Descripció | Rendiment | Preu | Import |
|---|---|---|---|---|---|
| M01053 | h | Pala carregadora rodes 131/160 CV (maquinària) | 0.008 | 51.15 | 0.41 |
|  |  | Total |  |  | 0.41 |

| Amidament | Uts. | Llarg | Parcial |
|---|---|---|---|
| Tramo urbano 3 | 3143 | 0.1 | 314.30 |
| Total |  |  | 314.3 |

**I02027_M** m³ Transport materials solts (obra), camió basculant D> 3 km
314.3 m³ × 2.41 = 757.46
Transport materials solts (obra), camió basculant D> 3 km fins a una distància màxima de 4 km

| Codi | Ut | Descripció | Rendiment | Preu | Import |
|---|---|---|---|---|---|
| I02027f | m³ | Transport materials solts (obra), camió basculant D> 3 km (maquinària) | 1 | 1.1444 | 1.14 |
| I02027v | kmm³ | (Var. dist.) Transp.mat.solts (obra), camió bascul. D> 3 km (maquinària) | 4 | 0.3179 | 1.27 |
|  |  | Total |  |  | 2.41 |

| Amidament | Uts. | Llarg | Parcial |
|---|---|---|---|
| Tramo urbano 3 | 3143 | 0.1 | 314.30 |
| Total |  |  | 314.3 |

### 02_3_ RAMPES REBLIMENT RAVAL DEL CRIST (07/12/1994)
Import: 53931.31

**F11038_** m Barrera texana doble de fusta instal·lada
384 m × 70.38 = 27025.92

| Amidament | Llarg | Ample | Parcial |
|---|---|---|---|
| Rampa 1 Raval de Cristo | 112 | 2 | 224.00 |
| Rampa 2 Raval de Cristo | 80 | 2 | 160.00 |
| Subtotal |  |  | 384.00 |
| Total |  |  | 384 |

**E0328** m3 Terraplè amb compactació, material préstec, inclòs càrrega i transport (07/12/1994)
2491.24 m3 × 10.8 = 26905.39
Terraplenat i piconatge amb material apte procedent de préstec, en tongades de més de 25 cm i fins a 50 cm amb un grau de compactació segons capa i amb base l'assaig de referència, inclòs cànon d'extracció i transport.

| Codi | Ut | Descripció | Rendiment | Preu | Import |
|---|---|---|---|---|---|
| O01001 | h | Cap de colla | 0.006 | 26.46 | 0.16 |
| O01004 | h | Oficial especialista | 0.01 | 23.69 | 0.24 |
| O01009 | h | Peó | 0.025 | 20.91 | 0.52 |
| P0307 | m3 | Terra de préstec (material; 23/07/1998) | 1 | 5 | 5.00 |
| M0208 | h | Motoanivelladora (maquinària; 12/01/2009) | 0.0134 | 73.35024 | 0.98 |
| M0213 | h | Camió cisterna de 8 m³ | 0.013 | 48 | 0.62 |
| M0209 | h | Corró vibratori autop. 8 a 10 t | 0.015 | 46.25598 | 0.69 |
| M0204 | h | Pala carregadora pneumàtics (maquinària; 12/01/2009) | 0.015 | 58.268112 | 0.87 |
| M0212B | h | Camió de trabuc 16 m³ | 0.0269 | 45.4 | 1.22 |
| vg | % | Despeses indirectes | 0.0828 | 6 | 0.50 |
|  |  | Total |  |  | 10.8 |

| Amidament | Uts. | Parcial |
|---|---|---|
| Rampa 1 Raval de Cristo. Ascens | 1829.39 | 1829.39 |
| Rampa 2 Raval de Cristo. Descens | 661.85 | 661.85 |
| Subtotal |  | 2491.24 |
| Total |  | 2491.24 |

### 02_4_ ZONA URBANA RAVAL DEL CRISTO (20/01/2023)
Import: 2907.99
Relació comercial: 000, 2906.52, 001, 002, 003, 004, 005, Z0000, Z0100, Z0300, Z0500, Z0600, Z0700, Z1200, Z1900

**B02013** m² Fábrica de maó perforat 7 cm 1 peu, morter M-5, revestir
6.6 m² × 54.25 = 358.05
Fàbrica de maó perforat tosc de 24x11,5x7 cm, d'1 peu de gruix, rebuda amb morter M-5, de 250 kg de ciment, fins i tot replanteig, anivellament i aplomat, rejuntada, neteja i mitjans auxiliars. Per a revestir. Segons CTE. Mesurat deduint els buits de superfície major de 2 m².

| Codi | Ut | Descripció | Rendiment | Preu | Import |
|---|---|---|---|---|---|
| O01004 | h | Oficial especialista | 0.77 | 23.69 | 18.24 |
| O01009 | h | Peó | 0.77 | 20.91 | 16.10 |
| P01188 | mil | Ladrillo perforado tosco 24x11,5x7 cm (p.o.) (material; 17/03/2023) | 0.104 | 109.25 | 11.36 |
| %6.0CI | % | Costos indirectes 6,0% | 6 % | 45.70 | 2.74 |
| I13006 | m³ | Mortero cemento y arena M-5 (1/6), D<= 20 km | 0.054 | 107.54 | 5.81 |
|  |  | Total |  |  | 54.25 |

Relació comercial: 000, 54.6, 001, 002, 003, 004, 005, 015, 51.18, 016, 017, 018, 019, 020, 021, 022, 023, 024, 025, 026, 027, 028, 029, 030, 031, 032, 033, 034, 035, 036, 037, 038, 039, 040, 041, 042, 043, 044, 045, 046, 047, 048, 049, 050, 051, 052, 053, 054, 055, 056, 057, 058, 059, 060, 061, 062, 063, 064, 065, 066, 067, Z0000, Z0100, Z0300, Z0500, Z0600, Z0700, Z1200, Z1900

| Amidament | Uts. | Parcial |
|---|---|---|
| Sup muro | 6.3 | 6.30 |
| Subtotal |  | 6.30 |
| Ampliación escaleras | 0.3 | 0.30 |
| Subtotal |  | 0.30 |
| Total |  | 6.6 |

**ACB** m² Acabat amb morter i pintura
7 m² × 27.18 = 190.26

| Codi | Ut | Descripció | Rendiment | Preu | Import |
|---|---|---|---|---|---|
| O01009 | h | Peó | 0.77 | 20.91 | 16.10 |
| O01004 | h | Oficial especialista | 0.35 | 23.69 | 8.29 |
| P34045 | kg | Pintura al silicat (p.o.) | 0.25 | 3.2 | 0.80 |
| %6.0CI | % | Costos indirectes 6,0% | 6 % | 25.19 | 1.51 |
| I13004 | m³ | Mortero cemento y arena M-10 (1/4), D<= 20 km | 0.004 | 119.75 | 0.48 |
|  |  | Total |  |  | 27.18 |

Relació comercial: 000, 26.64, 001, 002, 003, 004, 005, Z0000, Z0100, Z0300, Z0500, Z0600, Z0700, Z1200, Z1900

| Amidament | Uts. | Llarg | Parcial |
|---|---|---|---|
|  | 2 | 3.5 | 7.00 |
| Total |  |  | 7 |

**I16002_** m² Encofrat i desencofrat fusta sabates, bigues riostres i encepats
0.22 m² × 19.85 = 4.37

| Amidament | Uts. | Llarg | Alt | Parcial |
|---|---|---|---|---|
| Escaleras | 4 | 0.3 | 0.18 | 0.22 |
| Total |  |  |  | 0.22 |

**I14008_** m³ Formigó en massa HM-20/spb/40/I, planta, D<=20 km
0.05 m³ × 94.98 = 4.75
Formigó en massa HM-20 (20 N/mm² de resistència característica) amb àrid de 40 mm de grandària màxima, elaborat en planta, a una distància màxima de 20 km a la planta. Inclosa posada en obra.

| Codi | Ut | Descripció | Rendiment | Preu | Import |
|---|---|---|---|---|---|
| O01009 | h | Peó | 1.4 | 20.91 | 29.27 |
| P03003 | m³ | Formigó estructural en massa HM-20/spb/40/I, àrid 40 mm (p.o.) (material) | 1 | 59.91 | 59.91 |
| M02018 | h | Vibrador formigó, sense mà d'obra | 0.1 | 4.23 | 0.42 |
| %6.0CI | % | Costos indirectes 6,0% | 6 % | 89.60 | 5.38 |
|  |  | Total |  |  | 94.98 |

| Amidament | Uts. | Llarg | Ample | Alt | Parcial |
|---|---|---|---|---|---|
| Escaleras | 4 | 0.3 | 0.2 | 0.2 | 0.05 |
| Total |  |  |  |  | 0.05 |

**I18002** m² Demolició llosa o solera de formigó en massa fins a 30 cm de gruix, amb compressor
1.25 m² × 48.82 = 61.03
Demolició de llosa o solera de formigó en massa, amb compressor, fins a un gruix de 30 cm, fins i tot rebuig d'enderrocs. Els costos de gestió dels residus resultants s'han de valorar a part.

| Codi | Ut | Descripció | Rendiment | Preu | Import |
|---|---|---|---|---|---|
| O01005 | h | Oficial d'oficis | 0.5 | 21.5 | 10.75 |
| O01009 | h | Peó | 1.4 | 20.91 | 29.27 |
| M04005 | h | Compresor 31/70 CV, dos martillos, sin mano de obra (maquinària; 17/03/2023) | 0.5 | 12.08 | 6.04 |
| %6.0CI | % | Costos indirectes 6,0% | 6 % | 46.06 | 2.76 |
|  |  | Total |  |  | 48.82 |

| Amidament | Llarg | Ample | Parcial |
|---|---|---|---|
|  | 0.5 | 2.5 | 1.25 |
| Total |  |  | 1.25 |

**I18013** m³ Demolició mur formigó armat amb compressor
0.13 m³ × 173.56 = 22.56
Demolició de murs de formigó armat de gruix variable, amb compressor, fins i tot rebuig d'enderrocs. Els costos de gestió dels residus resultants s'han de valorar a part.

| Codi | Ut | Descripció | Rendiment | Preu | Import |
|---|---|---|---|---|---|
| O01005 | h | Oficial d'oficis | 1.75 | 21.5 | 37.63 |
| O01009 | h | Peó | 4.9 | 20.91 | 102.46 |
| M04005 | h | Compresor 31/70 CV, dos martillos, sin mano de obra | 1.75 | 12.08 | 21.14 |
| M02031 | h | Radial fins a 30 CV, sense mà d'obra | 0.7 | 3.58 | 2.51 |
| %6.0CI | % | Costos indirectes 6,0% | 6 % | 163.74 | 9.82 |
|  |  | Total |  |  | 173.56 |

| Amidament | Llarg | Ample | Alt | Parcial |
|---|---|---|---|---|
|  | 2.5 | 0.5 | 0.1 | 0.13 |
| Total |  |  |  | 0.13 |

**F11044_** m Barana metàl·lica h = 1 m
18 m × 120.72 = 2172.96
Barana metàl·lica a base de tubs de diàmetre 50 i 20 mm i gruix 5 i 2 mm respectivament. Col·locats segons plans de detall per a una altura total de 1,00 m, fins i tot part proporcional de subjecció, totalment col·locada. Amb passamans addicional per a ajuda de minusvàlids. Sense incloure protecció ni pintura de les parts metàl·liques.

| Codi | Ut | Descripció | Rendiment | Preu | Import |
|---|---|---|---|---|---|
| O01004 | h | Oficial especialista | 0.35 | 23.69 | 8.29 |
| O01005 | h | Oficial d'oficis | 0.35 | 21.5 | 7.53 |
| O01009 | h | Peó | 0.35 | 20.91 | 7.32 |
| P01165 | kg | Acero laminado en caliente S275JR en perfil tubular cuadrado (p.o.) (material; 17/03/2023) | 31.69 | 2.51 | 79.54 |
| M02029 | h | Grupo motosoldador hasta 30 CV, sin mano de obra (maquinària; 17/03/2023) | 0.25 | 1.25 | 0.31 |
| M01020 | h | Camió bolquet grua 101/130 CV | 0.3 | 36.34 | 10.90 |
| %6.0CI | % | Costos indirectes 6,0% | 6 % | 113.89 | 6.83 |
|  |  | Total |  |  | 120.72 |

| Amidament | Uts. | Llarg | Parcial |
|---|---|---|---|
| Rampa urbana Raval de Cristo | 2 | 9 | 18.00 |
| Total |  |  | 18 |

**CNL01E12_** m³ Material per a reblert extret en la pròpia zona, d<=20 (20/01/2023)
8.09 m³ × 11.62 = 94.01
Material sense seleccionar, adequat per a farciments o terraplens, extret en la zona. Inclou el material adequat, cànon d'extracció, l'excavació i apilament, la càrrega, el transport a una distància igual o menor de 20 km, estès, perfilat, reg a humitat òptima i compactació de les capes fins a una densitat del 98% de l'assaig Proctor Modificat. Mesurat en estat compactat.

| Codi | Ut | Descripció | Rendiment | Preu | Import |
|---|---|---|---|---|---|
| M01077 | h | Motoanivelladora 131/160 CV | 0.035 | 59.8 | 2.09 |
| M01084 | h | Compactador vibro 131/160 CV | 0.035 | 50.81 | 1.78 |
| %6.0CI | % | Costos indirectes 6,0% | 6 % | 3.87 | 0.23 |
| CNL01E11_ | m³ | Material para relleno extraído zona | 1.3 | 2.33 | 3.03 |
| I02029A | m³ | Transporte materiales sueltos (buenas condiciones) D<= 30 km | 1.3 | 3.06 | 3.98 |
| I04002 | m³ | Reg a humitat òptima per a compactació 80 l/m³, A1-A3, D<=3 km | 1 | 0.51 | 0.51 |
|  |  | Total |  |  | 11.62 |

| Amidament | Uts. | Llarg | Ample | Parcial |
|---|---|---|---|---|
| Relleno | 3.15 | 2.5 |  | 7.88 |
| Relleno escaleras |  | 0.6 | 0.35 | 0.21 |
| Subtotal |  |  |  | 8.09 |
| Total |  |  |  | 8.09 |

### 02_5_ IL·LUMINACIÓ (01/09/2011)
Import: 12144.01
Relació comercial: 000, 12144.01, 001, 002, 003, 004, 005, Z0000, Z0100, Z0300, Z0500, Z0600, Z0700, Z1200, Z1900

**LUM_LED** ud Subministrament i instal·lació de lluminàries urbanes LED (20/01/2023)
11 ud × 877.37 = 9651.07
Subministrament i instal·lació de lluminària urbana LED composta per pal e acer galvanitzat de 4 m d'altura amb acabat a color de 76 mm e diàmetre i lluminàries LED amb una potència de 50/75 W, voltatge de 220 V i 5000 lúmens. Inclou sistema d'ancoratge al terreny per mitjà de dau de formigó de 0,80,80,8 m i placa metàl·lica amb perns caragolats.

| Codi | Ut | Descripció | Rendiment | Preu | Import |
|---|---|---|---|---|---|
| O01009 | h | Peó | 1.2 | 20.91 | 25.09 |
| O01004 | h | Oficial especialista | 1.2 | 23.69 | 28.43 |
| M01020 | h | Camió bolquet grua 101/130 CV | 0.8 | 36.34 | 29.07 |
| PST_LM | ud | Poste acero galvanizado 4 m altura 76 mm diam (material; 20/01/2023) | 1 | 390 | 390.00 |
| P38026_M | ud | Placa de anclaje de acero para postes sobre hormigón o similar de 250 x250 mm y 20 mm de espesor, con 4 pernos de 16 mm de diámetro y 200 mm de longitud. Incluye chapa soldada con dos agujeros en forma de tubo de diámetro igual al del poste a fijar. (material; 20/01/2023) | 1 | 35 | 35.00 |
| LM_LD | ud | Luminaria metálica LED 50/75W 220V, protección IP66 (material; 20/01/2023) | 1 | 220 | 220.00 |
| %6.0CI | % | Costos indirectes 6,0% | 6 % | 727.59 | 43.66 |
| I03001_M | m³ | Excavació semi manual en talús, terreny compacte, inclòs el trasllat de terres d<=20 m | 0.51 | 55.71 | 28.41 |
| I14002_ | m³ | Formigó no estructural FNE-15/spb/40, àrid picat, "in situ", D<=20 km | 0.51 | 121.33 | 61.88 |
| I14030_ | m³ | Posada en obra formigó volums aïllats < 1 m³ | 0.51 | 31.03 | 15.83 |
|  |  | Total |  |  | 877.37 |

Relació comercial: 000, 877.37, 001, 002, 003, 004, 005, Z0000, Z0100, Z0300, Z0500, Z0600, Z0700, Z1200, Z1900

| Amidament | Uts. | Parcial |
|---|---|---|
| Tramo Vinallop | 11 | 11.00 |
| Total |  | 11 |

**CAB150** m Subministrament i instal·lació de cable AL XZ1 0,6/1kv 1*150 mm2 (20/01/2023)
185 m × 3.6 = 666.00
Subministrament i instal·lació en rasa de cable AL XZ1 0,6/1kv 1150 mm2 AL

| Codi | Ut | Descripció | Rendiment | Preu | Import |
|---|---|---|---|---|---|
| O01009 | h | Peó | 0.06 | 20.91 | 1.25 |
| CAB_150 | m | cable AL XZ1 0,6/1kv 1*150 mm2 AL (material; 20/01/2023) | 1 | 2.15 | 2.15 |
| %6.0CI | % | Costos indirectes 6,0% | 6 % | 3.40 | 0.20 |
|  |  | Total |  |  | 3.6 |

**E02221** m Tub flexible de PE, diàmetre nominal 50 mm enterrat (Normal)
185 m × 1.89 = 349.65
Canalització enterrada de tub flexible, subministrat en rotllo, de polietilè de doble paret (interior llisa i exterior corrugada), de 50 mm de diàmetre nominal (exterior), resistència a la compressió 450 N, resistència a l'impacte per a ús normal. Conformitat amb UNE-EN 61386-1, UNE-EN 61386-24, incloent-hi p/p de guia interior per al pas de cables, maniguets, separadors, brides i/o qualsevol altre accessori de connexió, totalment instal·lat.

| Codi | Ut | Descripció | Rendiment | Preu | Import |
|---|---|---|---|---|---|
| O01004 | h | Oficial especialista | 0.052 | 23.69 | 1.23 |
| P25161 | m | Tubo flexible de PE, diámetro nominal 50 mm (Normal) (p.o.) (material; 17/03/2023) | 1 | 0.55 | 0.55 |
| %6.0CI | % | Costos indirectes 6,0% | 6 % | 1.78 | 0.11 |
|  |  | Total |  |  | 1.89 |

Relació comercial: 000, 1.78, 001, 002, 003, 004, 005, 015, 016, 017, 018, 019, 020, 021, 022, 023, 024, 025, 026, 027, 028, 029, 030, 031, 032, 033, 034, 035, 036, 037, 038, 039, 040, 041, 042, 043, 044, 045, 046, 047, 048, 049, 050, 051, 052, 053, 054, 055, 056, 057, 058, 059, 060, 061, 062, Z0000, Z0100, Z0300, Z0500, Z0600, Z0700, Z1200, Z1900

| Amidament | Llarg | Parcial |
|---|---|---|
| Canalización cable | 185 | 185.00 |
| Total |  | 185 |

**I03020** m³ Excavació mecànica rasa en zones de difícil maniobrabilitat amb minirretroexcavadora
85 m³ × 6.03 = 512.55
Excavació mecànica en rasa en terreny franc-lleuger en zones de difícil maniobrabilitat, amb minirretroexcavadora fins a 1,5 m de profunditat. Amb la perfecció que sigui possible a màquina. Per a fonamentacions i obres de fàbrica. Apilament a peu de màquina, mesurat sobre perfil.

| Codi | Ut | Descripció | Rendiment | Preu | Import |
|---|---|---|---|---|---|
| M01116 | h | Minirretroexcavadora oruga hasta 50 CV (maquinària; 17/03/2023) | 0.12 | 47.39 | 5.69 |
| %6.0CI | % | Costos indirectes 6,0% | 6 % | 5.69 | 0.34 |
|  |  | Total |  |  | 6.03 |

| Amidament | Llarg | Ample | Alt | Parcial |
|---|---|---|---|---|
| Zanja via verde | 170 | 0.5 | 1 | 85.00 |
| Total |  |  |  | 85 |

**I03023_M** m³ Excavació mecànica rasa en zones de difícil maniobrabilitat con minirretroexcavadora, firme urbano
7.5 m³ × 20.51 = 153.83
Obertura resol en ferm urbà en zones de difícil maniobrabilitat, amb minirretroexcavadora, amb mitjans especials fins a 1,5 m de profunditat, per a fonamentació, obres de fàbrica i intubacions. Incloent extracció i apilament a peu de màquina, mesurat sobre perfil.

| Codi | Ut | Descripció | Rendiment | Preu | Import |
|---|---|---|---|---|---|
| M01116 | h | Minirretroexcavadora oruga hasta 50 CV | 0.4 | 47.39 | 18.96 |
| M02001 | h | Martillo hidráulico hasta 500 kg, completo, sin mano de obra (maquinària; 17/03/2023) | 0.35 | 1.12 | 0.39 |
| %6.0CI | % | Costos indirectes 6,0% | 6 % | 19.35 | 1.16 |
|  |  | Total |  |  | 20.51 |

| Amidament | Llarg | Ample | Alt | Parcial |
|---|---|---|---|---|
| Zanja carretera | 15 | 0.5 | 1 | 7.50 |
| Total |  |  |  | 7.5 |

**RLLZU** m³ Reblert rasa tram urbà
7.5 m³ × 38.85 = 291.38

| Codi | Ut | Descripció | Rendiment | Preu | Import |
|---|---|---|---|---|---|
| P02049 | t | Árido 0/200 (p.o.) (material; 17/03/2023) | 1.76 | 8.63 | 15.19 |
| P02009 | m³ | Grava (p.o.) | 0.2 | 13.73 | 2.75 |
| M01138 | h | Minicompactador tándem 1-3 t (maquinària; 17/03/2023) | 0.1 | 13.6 | 1.36 |
| M01033 | h | Dumper de obra, 2500 l (maquinària; 17/03/2023) | 0.1 | 57.76 | 5.78 |
| O01009 | h | Peó | 0.1 | 20.91 | 2.09 |
| M01116 | h | Minirretroexcavadora oruga hasta 50 CV | 0.2 | 47.39 | 9.48 |
| %6.0CI | % | Costos indirectes 6,0% | 6 % | 36.65 | 2.20 |
|  |  | Total |  |  | 38.85 |

| Amidament | Llarg | Ample | Alt | Parcial |
|---|---|---|---|---|
| Zanja carretera | 15 | 0.5 | 1 | 7.50 |
| Total |  |  |  | 7.5 |

**FIRAS_** m² Pegat de paviment amb M.B.C. tipus AC16 surf S (01/09/2011)
7.5 m² × 25.75 = 193.13
Pegat de paviment amb M.B.C. tipus AC16 surf S, estès i compactat al 97% de l'assaig Marshall, fins a un gruix de 8 cm i una amplària mínima de 1m, inclòs el fresat del paviment existent, la retirada del material inferior de la base, la càrrega i transport a l'abocador, el cànon d'abocament, el reg d'emprimació tipus ECI amb emulsió catiònica (dotació 1,4 Kg/m²), la neteja de la superfície resultant, el segellament de la superfície acabada i el repintat de la senyalització horitzontal afectada

| Codi | Ut | Descripció | Rendiment | Preu | Import |
|---|---|---|---|---|---|
| M01081 | h | Compactador pneumàtic 101/130 CV, 27 t | 0.011 | 49.56 | 0.55 |
| M01138 | h | Minicompactador tándem 1-3 t | 0.011 | 13.6 | 0.15 |
| M01088 | h | Extendedora aglomerado asfáltico (maquinària; 17/03/2023) | 0.011 | 71.64 | 0.79 |
| BRRR | h | Barredora remolcada con motor auxiliar (maquinària; 20/01/2023) | 0.006 | 66.67 | 0.40 |
| CASF | h | Central asfáltica continua para fabricación de mezcla bituminosa en caliente, de 200 t/h. (maquinària; 20/01/2023) | 0.011 | 346.08 | 3.81 |
| M01053 | h | Pala carregadora rodes 131/160 CV | 0.002 | 51.15 | 0.10 |
| M01133 | h | Camión 401/550 CV. Tipo bañera, hasta 40 t (maquinària; 17/03/2023) | 0.025 | 52.94 | 1.32 |
| FRAS |  | Fresadora de asfalto (maquinària; 20/01/2023) | 0.03 | 74.5 | 2.24 |
| I08015_ | m² | Reg per a tractaments asfàltics superficials | 1 | 0.2 | 0.20 |
| MATAS | kg | Emulsión catónica tipo ECI (material; 20/01/2023) | 1.4 | 0.17 | 0.24 |
| O01004 | h | Oficial especialista | 0.02 | 23.69 | 0.47 |
| O01009 | h | Peó | 0.25 | 20.91 | 5.23 |
| MG_SC | t | M.B.C. tipo AC16 surf S en obra (material; 20/01/2023) | 0.196 | 43.48 | 8.52 |
| P28048 | kg | Pintura acrílica en base acuosa (p.o.) (material; 17/03/2023) | 0.14 | 1.39 | 0.19 |
| P28049 | kg | Microesferas vidrio tratadas (p.o.) (material; 01/09/2011) | 0.08 | 0.95 | 0.08 |
| %6.0CI | % | Costos indirectes 6,0% | 6 % | 24.29 | 1.46 |
|  |  | Total |  |  | 25.75 |

| Amidament | Llarg | Ample | Parcial |
|---|---|---|---|
| Zanja urbana | 15 | 0.5 | 7.50 |
| Total |  |  | 7.5 |

**HORM_** m² Conformació de paviment formigó e=0,20 m
7.5 m² × 43.52 = 326.40

| Amidament | Llarg | Ample | Parcial |
|---|---|---|---|
| Zanja urbana | 15 | 0.5 | 7.50 |
| Total |  |  | 7.5 |

### 02_6_ RAMPA URBANA ENTRADA AMPOSTA (20/06/2008)
Import: 178610.93

**B01036** kg Acer laminat S275JR en calent, en perfils tubulars quadrats per a bigues, (01/01/2010)
17906.76 kg × 3.76 = 67329.42
Acer laminat S275JR en calent, en perfils tubulars quadrats per a bigues, pilars i corretges, amb una tensió de trencament de 410 N/mm², unides entre si mitjançant unions soldades amb elèctrode bàsic i/p.p. despuntis i dues mans d'emprimació amb pintura de mini electrolític totalment muntat, segons CTE-DB-ES-A i EAE. Els treballs seran realitzats per soldador qualificat segons norma UNE-EN ISO 9606-1:2017

| Codi | Ut | Descripció | Rendiment | Preu | Import |
|---|---|---|---|---|---|
| O01004 | h | Oficial especialista | 0.02 | 23.69 | 0.47 |
| O01009 | h | Peó | 0.015 | 20.91 | 0.31 |
| P01165 | kg | Acero laminado en caliente S275JR en perfil tubular cuadrado (p.o.) | 1.05 | 2.51 | 2.64 |
| P34047 | l | Minio electrolítico (p.o.) (material; 01/01/2010) | 0.01 | 12.86 | 0.13 |
| %6.0CI | % | Costos indirectes 6,0% | 6 % | 3.55 | 0.21 |
|  |  | Total |  |  | 3.76 |

Relació comercial: 000, 3.55, 001, 002, 003, 004, 005, 015, 016, 017, 018, 019, 020, 021, 022, 023, 024, 025, 026, 027, 028, 029, 030, 031, 032, 033, 034, 035, 036, 037, 038, 039, 040, 041, 042, 043, 044, 045, 046, 047, 048, 049, 050, 051, 052, 053, 054, 055, 056, 057, 058, 059, 060, 061, 062, Z0000, Z0100, Z0300, Z0500, Z0600, Z0700, Z1200, Z1900

| Amidament | Uts. | Parcial |
|---|---|---|
| Pilas verticales SHS 200X8.0 | 4780.494 | 4780.49 |
| Tablero longitudinal RHS 160X120X8.0 | 5434.247 | 5434.25 |
| Tablero transversal RHS 140X80X8.0 | 3098.093 | 3098.09 |
| Rastreles longitudinales SHS 50X5.0 | 2960.9125 | 2960.91 |
| Riostras largas SHS 60X4.0 | 1145.952 | 1145.95 |
| Riostras cortas SHS 50X4.0 | 487.0704 | 487.07 |
| Subtotal |  | 17906.76 |
| Total |  | 17906.76 |

**ENTMAD** m² Empostissat de fusta. e: 45 mm (14/02/2009)
226.5 m² × 37.98 = 8602.47
Empostissat amb taula machiembrada de fusta estructural classe resistent C18, de 45 mm. de gruix i ample variable, clavada/caragolada a estructura portant, i/alineat, rebut i vernissat

| Codi | Ut | Descripció | Rendiment | Preu | Import |
|---|---|---|---|---|---|
| U36GA510 | l | Prod. pigmen. prepar. pint. bacter. (material; 14/02/2009) | 0.2 | 7.8 | 1.56 |
| U36GA515 | kg | Producto pigmentado (material; 14/02/2009) | 0.3 | 7.8 | 2.34 |
| TM45 | m² | Tabl.mad.45 mm m-h (material; 20/01/2023) | 1.05 | 21.16 | 22.22 |
| P34051 | kg | Barniz sintético (p.o.) (material; 17/03/2023) | 0.2 | 3.06 | 0.61 |
| P01044 | kg | Puntes (p.o.) | 0.08 | 2.19 | 0.18 |
| O01004 | h | Oficial especialista | 0.2 | 23.69 | 4.74 |
| O01009 | h | Peó | 0.2 | 20.91 | 4.18 |
| %6.0CI | % | Costos indirectes 6,0% | 6 % | 35.83 | 2.15 |
|  |  | Total |  |  | 37.98 |

| Amidament | Llarg | Ample | Parcial |
|---|---|---|---|
| Entablado | 86.45 | 2.62 | 226.50 |
| Total |  |  | 226.5 |

**MOPOR** kg Muntatge sobre el terreny d'estructura metàl·lica (28/06/2016)
17906.76 kg × 0.39 = 6983.64
Muntatge sobre el terreny d'estructura metàl·lica, inclosa la soldadura de gom a gom en angulo i la total instal·lació de la mateixa sobre la ubicació prevista.

| Codi | Ut | Descripció | Rendiment | Preu | Import |
|---|---|---|---|---|---|
| M140000D01 | h | Grúas de carretera (desplazamiento rápido) de más de 221 t. Para carga máxima de 300 t (maquinària; 28/06/2016) | 0.001 | 283.34 | 0.28 |
| O01004 | h | Oficial especialista | 0.002 | 23.69 | 0.05 |
| O01009 | h | Peó | 0.002 | 20.91 | 0.04 |
| %6.0CI | % | Costos indirectes 6,0% | 6 % | 0.37 | 0.02 |
|  |  | Total |  |  | 0.39 |

| Amidament | Uts. | Parcial |
|---|---|---|
| Acero estructura | 17906.76 | 17906.76 |
| Total |  | 17906.76 |

**PINTM** m² Pintura esmaltada sobre estructura metàl·lica (20/06/2008)
288.44 m² × 23.1 = 6662.96
Aplicació manual de dues mans d'esmalt sintètic d'assecat ràpid, a base de resines alquídiques, amb acabat brillant, (rendiment: 0,077 l/m² cada mà); prèvia aplicació d'una mà d'emprimació sintètica antioxidant d'assecat ràpid, a base de resines alquídiques, color gris, acabat mat (rendiment: 0,125 l/m²), sobre estructura formada per peces simples de perfils SHS/*RHS d'acer

| Codi | Ut | Descripció | Rendiment | Preu | Import |
|---|---|---|---|---|---|
| M04001 | h | Compresor 31/70 CV, dos martillos (maquinària; 17/03/2023) | 0.2 | 36.86 | 7.37 |
| O01004 | h | Oficial especialista | 0.15 | 23.69 | 3.55 |
| O01009 | h | Peó | 0.25 | 20.91 | 5.23 |
| M01090 | h | Grua autopropulsada telescòpica 101/130 CV, 5 t | 0.1 | 32.12 | 3.21 |
| IMPC | l | Impimación estructura metálica (material; 20/01/2023) | 0.125 | 3.11 | 0.39 |
| P34171 | l | Pintura sobre estructura metálica (p.o.) (material; 20/06/2008) | 0.154 | 13.25 | 2.04 |
| %6.0CI | % | Costos indirectes 6,0% | 6 % | 21.79 | 1.31 |
|  |  | Total |  |  | 23.1 |

| Amidament | Uts. | Parcial |
|---|---|---|
| Pilas verticales SHS 200X8.0 | 80.176 | 80.18 |
| Tablero longitudinal RHS 160X120X8.0 | 96.824 | 96.82 |
| Tablero transversal RHS 140X80X8.0 | 54.3092 | 54.31 |
| Riostras largas SHS 60X4.0 | 39.8592 | 39.86 |
| Riostras cortas SHS 50X4.0 | 17.272 | 17.27 |
| Subtotal |  | 288.44 |
| Total |  | 288.44 |

**BR_MIX_ANC** m Barana mixta ancoratge metàl·lic (20/01/2023)
172.9 m × 150.12 = 25955.75
Barana mixta confromda per pals quadrangular de 90x90 mm i làmines de 95x840x20 mm de fusta tractada amb autoclau uso IV assemblades en un tub inferior i superior de ferro de 60 mm de diàmetre, amb ancoratges i rematada amb elmentos metàl·liques galvanitzacions. Totalment instal·lada.

| Codi | Ut | Descripció | Rendiment | Preu | Import |
|---|---|---|---|---|---|
| O01004 | h | Oficial especialista | 0.5 | 23.69 | 11.85 |
| O01009 | h | Peó | 2 | 20.91 | 41.82 |
| ELG | ud | Elements metàl·lics galvanitzats barana | 1 | 8.5 | 8.50 |
| LAM_2 | m | Lama de madera tratada autoclave uso IV rectangular de 95x1080 mm (material; 20/01/2023) | 4.5 | 7.7 | 34.65 |
| PSC | ud | Pal quadrangular de fusta tractada autoclau ús IV. 90x90 mm altura 1520 mm | 1 | 14 | 14.00 |
| TUBH | m | Tub ferro per a barana 60 mm diàm. | 2 | 14.8 | 29.60 |
| ANC_ME | ud | Elemento anclaje perfil de acero (material; 20/01/2023) | 1 | 1.2 | 1.20 |
| %6.0CI | % | Costos indirectes 6,0% | 6 % | 141.62 | 8.50 |
|  |  | Total |  |  | 150.12 |

| Amidament | Uts. | Parcial |
|---|---|---|
| Tramo porticado | 172.9 | 172.90 |
| Total |  | 172.9 |

**BR_MIX_M** m Barana mixta ancoratge formigó (20/01/2023)
27.54 m × 140.45 = 3867.99

| Codi | Ut | Descripció | Rendiment | Preu | Import |
|---|---|---|---|---|---|
| O01004 | h | Oficial especialista | 0.5 | 23.69 | 11.85 |
| O01009 | h | Peó | 2 | 20.91 | 41.82 |
| ELG | ud | Elements metàl·lics galvanitzats barana | 1 | 8.5 | 8.50 |
| LAM_0 |  | Lama de madera tratada autoclave uso IV rectangular de 95x880 mm (material; 20/01/2023) | 4.5 | 6.27 | 28.22 |
| PSC_0 | ud | Poste cuadrangular de madera tratada autoclave uso IV. 90x90 mm altura 1250 mm (material; 20/01/2023) | 1 | 11.51 | 11.51 |
| TUBH | m | Tub ferro per a barana 60 mm diàm. | 2 | 14.8 | 29.60 |
| ANC_H | ud | Elementos anclaje a hormigón con 4 tirafondos (material; 20/01/2023) | 1 | 1 | 1.00 |
| %6.0CI | % | Costos indirectes 6,0% | 6 % | 132.50 | 7.95 |
|  |  | Total |  |  | 140.45 |

| Amidament | Llarg | Parcial |
|---|---|---|
| Barandilla muro | 27.54 | 27.54 |
| Total |  | 27.54 |

**PLCS** par Plaques d'ancoratge per a pilars (20/01/2023)
36 par × 160.75 = 5787.00
Plaques d'acer per a unitat de pilar conformada per placa inferior de 300x300x12 mm i placa inferior en sabata de 450x450x15mm amb perns i reforços

| Codi | Ut | Descripció | Rendiment | Preu | Import |
|---|---|---|---|---|---|
| PLCSUP | ud | Placa de anclaje acero 300x300x12 mm (material; 20/01/2023) | 1 | 33.28 | 33.28 |
| PLCSINF | ud | Placa de anclaje acero 450x450x15 mm con pernos y refuerzos (material; 20/01/2023) | 1 | 118.37 | 118.37 |
| %6.0CI | % | Costos indirectes 6,0% | 6 % | 151.65 | 9.10 |
|  |  | Total |  |  | 160.75 |

| Amidament | Uts. | Parcial |
|---|---|---|
| Placas por pilar | 36 | 36.00 |
| Total |  | 36 |

**I03007** m Excavació mecànica rasa, terreny roca
33.53 m × 39.17 = 1313.37
Excavació en rasa en terreny roca, amb mitjans mecànics especials fins a 4 m de profunditat, per a fonamentació i obres de fàbrica. Mesurat sobre perfil. Incloent extracció i apilament a peu de màquina o sobre camió.

| Codi | Ut | Descripció | Rendiment | Preu | Import |
|---|---|---|---|---|---|
| M01058 | h | Retroexcavadora cadenes hidràulica 131/160 CV | 0.5 | 68.2 | 34.10 |
| M02042 | h | Martillo hidráulico 1501-2000 kg, completo (maquinària; 17/03/2023) | 0.4 | 7.12 | 2.85 |
| %6.0CI | % | Costos indirectes 6,0% | 6 % | 36.95 | 2.22 |
|  |  | Total |  |  | 39.17 |

| Amidament | Uts. | Parcial |
|---|---|---|
| Zapata | 33.534 | 33.53 |
| Total |  | 33.53 |

**I03006** m³ Excavació mecànica rasa, terreny trànsit
78.25 m³ × 4.6 = 359.95
Excavació en rasa en terreny roca, amb mitjans mecànics especials fins a 4 m de profunditat, per a fonamentació i obres de fàbrica. Mesurat sobre perfil. Incloent extracció i apilament a peu de màquina o sobre camió.

| Codi | Ut | Descripció | Rendiment | Preu | Import |
|---|---|---|---|---|---|
| M01055 | h | Retrocargo 71/100 CV, Cullera: 0,9-0,18 m³ | 0.106 | 40.93 | 4.34 |
| %6.0CI | % | Costos indirectes 6,0% | 6 % | 4.34 | 0.26 |
|  |  | Total |  |  | 4.6 |

| Amidament | Uts. | Parcial |
|---|---|---|
| Zapata | 78.246 | 78.25 |
| Total |  | 78.25 |

**I16002** m² Encofrat i desencofrat fusta sabates, bigues riostres i encepats
135.96 m² × 19.85 = 2698.81
Encofrat i desencofrat amb fusta en sabates, rases, bigues i encepats de fonamentació, considerant 4 postures, incloent-hi l'aplicació d'additiu desencofrant, sense incloure mitjans auxiliars.

| Codi | Ut | Descripció | Rendiment | Preu | Import |
|---|---|---|---|---|---|
| O01004 | h | Oficial especialista | 0.29 | 23.69 | 6.87 |
| O01009 | h | Peó | 0.29 | 20.91 | 6.06 |
| P01033 | m³ | Fusta encofrar (p.o.) | 0.02 | 262.55 | 5.25 |
| P01044 | kg | Puntes (p.o.) | 0.15 | 2.19 | 0.33 |
| P01045 | kg | Filferro (p.o.) | 0.1 | 1.6 | 0.16 |
| P01041 | l | Oli de desencofrat, encofrats absorbents (p.o.) | 0.02 | 2.94 | 0.06 |
| %6.0CI | % | Costos indirectes 6,0% | 6 % | 18.73 | 1.12 |
|  |  | Total |  |  | 19.85 |

| Amidament | Uts. | Llarg | Alt | Parcial |
|---|---|---|---|---|
| Zapata pilares | 109.8 |  |  | 109.80 |
| Zapata Muro |  | 65.4 | 0.4 | 26.16 |
| Subtotal |  |  |  | 135.96 |
| Total |  |  |  | 135.96 |

**I16003** m² Encofrat i desencofrat murs, h <= 1,5 m
28 m² × 15.97 = 447.16

| Amidament | Uts. | Parcial |
|---|---|---|
| Muro h<1.5 | 28 | 28.00 |
| Total |  | 28 |

**I16004** m² Encofrat i desencofrat murs, 1,5 < h <= 3 m
63.2 m² × 26.37 = 1666.58
Encofrat i desencofrado en murs, entre 1,5 i 3 m d'altura, considerant 40 postures, sense incloure mitjans auxiliars.

| Codi | Ut | Descripció | Rendiment | Preu | Import |
|---|---|---|---|---|---|
| O01004 | h | Oficial especialista | 0.51 | 23.69 | 12.08 |
| O01009 | h | Peó | 0.51 | 20.91 | 10.66 |
| P01033 | m³ | Fusta encofrar (p.o.) | 0.002 | 262.55 | 0.53 |
| P01038 | ud | Panell metàl·lic 50x100 cm amb accessoris (p. o.) | 0.06 | 20.69 | 1.24 |
| P01044 | kg | Puntes (p.o.) | 0.05 | 2.19 | 0.11 |
| P01045 | kg | Filferro (p.o.) | 0.05 | 1.6 | 0.08 |
| P01042 | l | Oli de desencofrat, encofrats metàl·lics (p. o.) | 0.07 | 2.57 | 0.18 |
| %6.0CI | % | Costos indirectes 6,0% | 6 % | 24.88 | 1.49 |
|  |  | Total |  |  | 26.37 |

| Amidament | Uts. | Parcial |
|---|---|---|
| Muro >1.5 m | 41.6 | 41.60 |
| Muro > 1.5 m perp | 21.6 | 21.60 |
| Subtotal |  | 63.20 |
| Total |  | 63.2 |

**I14013** m³ Formigó per a armar HA-25/spb/20/I-IIa, planta, D<=20 km
102.8 m³ × 99 = 10177.20
Formigó per a armar HA-25 (25 N/mm² de resistència característica), amb àrid de 20 mm de grandària màxima, elaborat en planta, a una distància màxima de 20 km a la planta. Inclosa posada en obra.

| Codi | Ut | Descripció | Rendiment | Preu | Import |
|---|---|---|---|---|---|
| O01009 | h | Peó | 1.4 | 20.91 | 29.27 |
| P03006 | m³ | Formigó estructural per a armar HA-25/spb/20/I-IIa, àrid 20 mm (p.o.) | 1 | 63.71 | 63.71 |
| M02018 | h | Vibrador formigó, sense mà d'obra | 0.1 | 4.23 | 0.42 |
| %6.0CI | % | Costos indirectes 6,0% | 6 % | 93.40 | 5.60 |
|  |  | Total |  |  | 99 |

| Amidament | Uts. | Llarg | Ample | Alt | Parcial |
|---|---|---|---|---|---|
| Zapata Muro |  | 30.15 | 2.55 | 0.4 | 30.75 |
| Muro | 33.17 |  | 0.3 |  | 9.95 |
| Zapata portico | 18 | 4.6 | 1.5 | 0.5 | 62.10 |
| Subtotal |  |  |  |  | 102.80 |
| Total |  |  |  |  | 102.8 |

**I14003_** m³ Formigó no estructural FNE-15/spb/40, planta, D<=20 km
20.11 m³ × 89.57 = 1801.25

| Amidament | Uts. | Llarg | Ample | Alt | Parcial |
|---|---|---|---|---|---|
| Zapata muro |  | 30.15 | 2.55 | 0.1 | 7.69 |
| Zapata portico | 18 | 4.6 | 1.5 | 0.1 | 12.42 |
| Subtotal |  |  |  |  | 20.11 |
| Total |  |  |  |  | 20.11 |

**I15003** kg Acer corrugat, ø 5-14 mm, B-500S/SD, col·locat
3783.84 kg × 1.87 = 7075.78

| Amidament | Uts. | Parcial |
|---|---|---|
| Armado zapata portico 12mm | 1555.2 | 1555.20 |
| Armado zapata muro 12 mm | 1432.9089 | 1432.91 |
| Armado muro 12 mm | 795.7312 | 795.73 |
| Subtotal |  | 3783.84 |
| Total |  | 3783.84 |

**I15004** kg Acer corrugat, diàmetre 16 a 20 mm, B-500S/SD, col·locat
15195.6 kg × 1.73 = 26288.39
Acer corrugat, diàmetre 16 a 20 mm, B-500S/SD, col·locat en obra.

| Codi | Ut | Descripció | Rendiment | Preu | Import |
|---|---|---|---|---|---|
| O01004 | h | Oficial especialista | 0.015 | 23.69 | 0.36 |
| O01009 | h | Peó | 0.015 | 20.91 | 0.31 |
| P01048 | kg | Acer B500S/SD (500 N/mm² límit elàstic) (p.o.) | 1.05 | 0.89 | 0.93 |
| P01045 | kg | Filferro (p.o.) | 0.02 | 1.6 | 0.03 |
| %6.0CI | % | Costos indirectes 6,0% | 6 % | 1.63 | 0.10 |
|  |  | Total |  |  | 1.73 |

| Amidament | Uts. | Parcial |
|---|---|---|
| Armado zapata portico 16 mm | 15195.6 | 15195.60 |
| Total |  | 15195.6 |

**GEOTXI** m² Instal·lació geotèxtil, pintura asfàltica en mur de formigó
33.17 m² × 2.94 = 97.52

| Amidament | Uts. | Parcial |
|---|---|---|
| Muro | 33.17 | 33.17 |
| Total |  | 33.17 |

**DR_TUB** m Instal·lació drenatge mur
30.15 m × 6.25 = 188.44

| Amidament | Uts. | Parcial |
|---|---|---|
| Long | 30.15 | 30.15 |
| Total |  | 30.15 |

**CNL01E12_** m³ Material per a reblert extret en la pròpia zona, d<=20
112.5 m³ × 11.62 = 1307.25

| Amidament | Uts. | Parcial |
|---|---|---|
| Rello junto a muro | 112.5 | 112.50 |
| Total |  | 112.5 |

### 02_7_ SOTERRAMENT LÍNIA ELÈCTRICA (01/09/2011)
Import: 12947.26

**APST** ud Apuntalament de suport elèctrico de fusta
4 ud × 25.14 = 100.56

| Codi | Ut | Descripció | Rendiment | Preu | Import |
|---|---|---|---|---|---|
| M01007 | h | Camión 241/310 CV con grúa (maquinària; 17/03/2023) | 0.25 | 42.45 | 10.61 |
| O01009 | h | Peó | 0.3 | 20.91 | 6.27 |
| M03014 | h | Motoserra, sense mà d'obra | 0.1 | 1.65 | 0.17 |
| O01007 | h | Cap de quadrilla forestal | 0.3 | 22.23 | 6.67 |
| %6.0CI | % | Costos indirectes 6,0% | 6 % | 23.72 | 1.42 |
|  |  | Total |  |  | 25.14 |

| Amidament | Uts. | Parcial |
|---|---|---|
| Postes electricos | 4 | 4.00 |
| Total |  | 4 |

**RLLZ** m³ Reblert de rasa d'entubació amb instal·lació de 3 tubs PVC d=160 mm
82 m³ × 42.15 = 3456.30

| Codi | Ut | Descripció | Rendiment | Preu | Import |
|---|---|---|---|---|---|
| P02049 | t | Árido 0/200 (p.o.) | 1.76 | 8.63 | 15.19 |
| P02009 | m³ | Grava (p.o.) | 0.2 | 13.73 | 2.75 |
| M01138 | h | Minicompactador tándem 1-3 t | 0.1 | 13.6 | 1.36 |
| M01033 | h | Dumper de obra, 2500 l | 0.1 | 57.76 | 5.78 |
| O01009 | h | Peó | 0.1 | 20.91 | 2.09 |
| M01116 | h | Minirretroexcavadora oruga hasta 50 CV | 0.2 | 47.39 | 9.48 |
| P25166 | m | Tubo flexible de PE, diámetro nominal 160 mm (Normal) (p.o.) (material; 17/03/2023) | 1 | 3.11 | 3.11 |
| %6.0CI | % | Costos indirectes 6,0% | 6 % | 39.76 | 2.39 |
|  |  | Total |  |  | 42.15 |

| Amidament | Llarg | Ample | Alt | Parcial |
|---|---|---|---|---|
| Zanja tub elec | 82 | 1 | 1 | 82.00 |
| Total |  |  |  | 82 |

**FIRAS_** m² Pegat de paviment amb M.B.C. tipus AC16 surf S
82 m² × 25.75 = 2111.50

| Amidament | Llarg | Ample | Parcial |
|---|---|---|---|
| Zanja 1 m | 82 | 1 | 82.00 |
| Total |  |  | 82 |

**HORM_** m² Conformació de paviment formigó e=0,20 m
80 m² × 43.52 = 3481.60

| Amidament | Llarg | Ample | Parcial |
|---|---|---|---|
| Zanja 1 m | 80 | 1 | 80.00 |
| Total |  |  | 80 |

**ARM** ud Instal·lació d'armari distribució (20/01/2023)
1 ud × 1149.06 = 1149.06

| Codi | Ut | Descripció | Rendiment | Preu | Import |
|---|---|---|---|---|---|
| O01009 | h | Peó | 2 | 20.91 | 41.82 |
| P01006 | t | Ciment CEM II/A-V 42,5 R a granel (p.o.) (material) | 0.5 | 84.39 | 42.20 |
| CAJZO | ud | Armario caja para zocalo (material; 20/01/2023) | 1 | 500 | 500.00 |
| ARMDIS | ud | Armario distribución intem. 4 bases 400 A (material; 20/01/2023) | 1 | 500 | 500.00 |
| %6.0CI | % | Costos indirectes 6,0% | 6 % | 1084.02 | 65.04 |
|  |  | Total |  |  | 1149.06 |

**CAB150** m Subministrament i instal·lació de cable AL XZ1 0,6/1kv 1*150 mm2
107 m × 3.6 = 385.20

**CAB240** m Suministrament i instal·lació de cable AL XZ1 0,6/1kv 1*240 mm2 AL (20/01/2023)
321 m × 5.06 = 1624.26
Subministrament i instal·lació en rasa de cable AL XZ1 0,6/1kv 1240 mm2 AL

| Codi | Ut | Descripció | Rendiment | Preu | Import |
|---|---|---|---|---|---|
| CAB_240 | m | Cable AL XZ1 0,6/1kv 1*240 mm2 AL (material; 20/01/2023) | 1 | 3.52 | 3.52 |
| O01009 | h | Peó | 0.06 | 20.91 | 1.25 |
| %6.0CI | % | Costos indirectes 6,0% | 6 % | 4.77 | 0.29 |
|  |  | Total |  |  | 5.06 |

**I03007_M** m² Obertura superficial mecànica rasa, en superfície urbana
82 m² × 3.19 = 261.58
Excavació en rasa en superfície urbana conformada per asfalt, vorera, o ciment, amb mitjans mecànics especials fins a 4 m de profunditat, per a fonamentació i obres de fàbrica. Mesurat sobre perfil. Incloent extracció i apilament a peu de màquina o sobre camió.

| Codi | Ut | Descripció | Rendiment | Preu | Import |
|---|---|---|---|---|---|
| M01058 | h | Retroexcavadora cadenes hidràulica 131/160 CV | 0.04 | 68.2 | 2.73 |
| M02042 | h | Martillo hidráulico 1501-2000 kg, completo | 0.04 | 7.12 | 0.28 |
| %6.0CI | % | Costos indirectes 6,0% | 6 % | 3.01 | 0.18 |
|  |  | Total |  |  | 3.19 |

| Amidament | Llarg | Ample | Alt | Parcial |
|---|---|---|---|---|
| Zanja tub elec | 82 | 1 | 1 | 82.00 |
| Total |  |  |  | 82 |

**I03006_** m³ Excavació mecànica rasa, terreny trànsit
82 m³ × 4.6 = 377.20
Excavació mecànica en rasa en terreny trànsit amb retroexcavadora fins a 4 m de profunditat. Amb la perfecció que sigui possible a màquina. Per a fonamentacions i obres de fàbrica. Apilament a peu de màquina, mesurat sobre perfil

| Codi | Ut | Descripció | Rendiment | Preu | Import |
|---|---|---|---|---|---|
| M01055 | h | Retrocargo 71/100 CV, Cullera: 0,9-0,18 m³ | 0.106 | 40.93 | 4.34 |
| %6.0CI | % | Costos indirectes 6,0% | 6 % | 4.34 | 0.26 |
|  |  | Total |  |  | 4.6 |

| Amidament | Llarg | Ample | Alt | Parcial |
|---|---|---|---|---|
| Zanja tub elec | 82 | 1 | 1 | 82.00 |
| Total |  |  |  | 82 |

### 02_8_ RAMPA URBANA PONT D'AMPOSTA (07/12/1994)
Import: 83231.43
Relació comercial: 000, 117211.16, 001, 002, 003, 004, 005, Z0000, Z0100, Z0300, Z0500, Z0600, Z0700, Z1200, Z1900

**I03007_M** m² Obertura superficial mecànica rasa, en superfície urbana
229.97 m² × 3.19 = 733.60

| Amidament | Uts. | Parcial |
|---|---|---|
| Zanja Muro Norte | 104.8 | 104.80 |
| Zanja Muro Sur | 125.17 | 125.17 |
| Subtotal |  | 229.97 |
| Total |  | 229.97 |

**I03006_** m³ Excavació mecànica rasa, terreny trànsit
301 m³ × 4.6 = 1384.60

| Amidament | Uts. | Alt | Parcial |
|---|---|---|---|
| Zanja Muro Norte | 104.8 | 1.2 | 125.76 |
| Zanja Muro Sur | 125.17 | 1.4 | 175.24 |
| Subtotal |  |  | 301.00 |
| Total |  |  | 301 |

**I16002_** m² Encofrat i desencofrat fusta sabates, bigues riostres i encepats
58.71 m² × 19.85 = 1165.39

| Amidament | Uts. | Llarg | Alt | Parcial |
|---|---|---|---|---|
| Zapata Muro Norte | 2 | 23.2 | 0.4 | 18.56 |
| Zapata Muro Sur Tipo 1 | 2 | 18.43 | 0.5 | 18.43 |
| Zapata Muro Sur Tipo 2 | 2 | 13.32 | 0.4 | 10.66 |
| Zapata Muro Sur Tipo 3 | 2 | 18.43 | 0.3 | 11.06 |
| Subtotal |  |  |  | 58.71 |
| Total |  |  |  | 58.71 |

**I16004** m² Encofrat i desencofrat murs, 1,5 < h <= 3 m
198.8 m² × 26.37 = 5242.36

| Amidament | Uts. | Parcial |
|---|---|---|
| Muro Tipo 2 Norte | 108.48 | 108.48 |
| Muro Tipo 1 Sur | 90.32 | 90.32 |
| Subtotal |  | 198.80 |
| Total |  | 198.8 |

**I16003** m² Encofrat i desencofrat murs, h <= 1,5 m
156.97 m² × 15.97 = 2506.81

| Amidament | Uts. | Llarg | Parcial |
|---|---|---|---|
| Muro Tipo 3 Norte | 49.48 |  | 49.48 |
| Muro Tipo 2 Sur | 2 | 27.44 | 54.88 |
| Muro Tipo 3 Sur | 52.61 |  | 52.61 |
| Subtotal |  |  | 156.97 |
| Total |  |  | 156.97 |

**F11044_** m Barana metàl·lica h = 1 m
92.44 m × 120.72 = 11159.36

| Amidament | Llarg | Parcial |
|---|---|---|
| Rampa norte | 45 | 45.00 |
| Rampa sur | 47.44 | 47.44 |
| Subtotal |  | 92.44 |
| Total |  | 92.44 |

**DST** t Desmuntatge i trasllat d'elements urbans
2.2 t × 228.43 = 502.55
Desmuntatge i trasllat a dependències municipals (D<20 km) d'elements urbans de diversa índole.

| Codi | Ut | Descripció | Rendiment | Preu | Import |
|---|---|---|---|---|---|
| M01055 | h | Retrocargo 71/100 CV, Cullera: 0,9-0,18 m³ | 2.5 | 40.93 | 102.33 |
| O01004 | h | Oficial especialista | 1 | 23.69 | 23.69 |
| O01009 | h | Peó | 2 | 20.91 | 41.82 |
| M01006 | h | Camió 241/310 CV | 1 | 41.62 | 41.62 |
| M04005 | h | Compresor 31/70 CV, dos martillos, sin mano de obra | 0.5 | 12.08 | 6.04 |
| %6.0CI | % | Costos indirectes 6,0% | 6 % | 215.50 | 12.93 |
|  |  | Total |  |  | 228.43 |

| Amidament | Uts. | Parcial |
|---|---|---|
| 3 bancos, bordillos | 2.2 | 2.20 |
| Total |  | 2.2 |

**I18002** m² Demolició llosa o solera de formigó en massa fins a 30 cm de gruix, amb compressor
20 m² × 48.82 = 976.40

| Amidament | Uts. | Parcial |
|---|---|---|
| Demol solera | 20 | 20.00 |
| Total |  | 20 |

**I14003_** m³ Formigó no estructural FNE-15/spb/40, planta, D<=20 km
27.58 m³ × 89.57 = 2470.34

| Amidament | Uts. | Alt | Parcial |
|---|---|---|---|
| Zapata norte | 102.63 | 0.1 | 10.26 |
| Zapata sur | 173.23 | 0.1 | 17.32 |
| Subtotal |  |  | 27.58 |
| Total |  |  | 27.58 |

**I14013** m³ Formigó per a armar HA-25/spb/20/I-IIa, planta, D<=20 km
151.29 m³ × 99 = 14977.71

| Amidament | Uts. | Llarg | Ample | Alt | Parcial |
|---|---|---|---|---|---|
| Muro Tipo 2 Norte | 16.28 |  |  |  | 16.28 |
| Muro Tipo 3 Norte | 6.19 |  |  |  | 6.19 |
| Zapata Muro Tipo 2 Norte | 24.59 |  |  |  | 24.59 |
| Zapata Muro Tipo 3 Norte | 10.79 |  |  |  | 10.79 |
| Muro Tipo 1 Sur | 20.33 |  |  |  | 20.33 |
| Muro Tipo 2 Sur | 9.6 |  |  |  | 9.60 |
| Muro Tipo 3 Sur | 6.58 |  |  |  | 6.58 |
| Zapata Muro Tipo 1 Sur |  | 18.43 | 3.6 | 0.5 | 33.17 |
| Zapata Muro Tipo 2 Sur |  | 13.32 | 2.65 | 0.4 | 14.12 |
| Zapata Muro Tipo 3 Sur |  | 18.37 | 1.75 | 0.3 | 9.64 |
| Subtotal |  |  |  |  | 151.29 |
| Total |  |  |  |  | 151.29 |

**I14031_M** m³ Posada en obra formigó amb bomba 32
151.29 m³ × 16.29 = 2464.51
Increment de preu de posada en obra de formigó, impulsat per bomba de formigó de 32 m de ploma, per a murs, lloses, forjats, etc..., sense incloure encofrat, formigons ni armadures.

| Codi | Ut | Descripció | Rendiment | Preu | Import |
|---|---|---|---|---|---|
| O01009 | h | Peó | 0.2 | 20.91 | 4.18 |
| M01120 | h | Autobomba hormigonar 20 m³/h, pluma hasta 32 m (maquinària; 17/03/2023) | 0.15 | 74.63 | 11.19 |
| %6.0CI | % | Costos indirectes 6,0% | 6 % | 15.37 | 0.92 |
|  |  | Total |  |  | 16.29 |

| Amidament | Uts. | Parcial |
|---|---|---|
| Hormigón armar | 151.29 | 151.29 |
| Total |  | 151.29 |

**I_TRA** m² Subministrament i instal·lació de tramex
4.83 m² × 196.4 = 948.61

| Amidament | Llarg | Ample | Parcial |
|---|---|---|---|
| Sup Tramex | 2.1 | 2.3 | 4.83 |
| Total |  |  | 4.83 |

**I15003** kg Acer corrugat, ø 5-14 mm, B-500S/SD, col·locat
9935.71 kg × 1.87 = 18579.78

| Amidament | Uts. | Parcial |
|---|---|---|
| Armado Muro Tipo 2 Norte 12 mm | 2466.41 | 2466.41 |
| Armado Muro Tipo 3 Norte 12 mm | 1462.24 | 1462.24 |
| Armado Muro Tipo 1 Sur 12 mm | 3222.22 | 3222.22 |
| Armado Muro Tipo 2 Sur 12 mm | 1388.05 | 1388.05 |
| Armado Muro Tipo 3 Sur 12 mm | 1396.79 | 1396.79 |
| Subtotal |  | 9935.71 |
| Total |  | 9935.71 |

**I05004** m Mechinal drenatge murs amb tubo PVC ø 90 mm
19.06 m × 4.22 = 80.43
Mechinal per a drenatge dels murs amb tub PVC de 90 mm de diàmetre.

| Codi | Ut | Descripció | Rendiment | Preu | Import |
|---|---|---|---|---|---|
| O01009 | h | Peó | 0.1 | 20.91 | 2.09 |
| P18001 | m | Tubo de PVC liso de drenaje ø 90 mm (p.o.) (material; 17/03/2023) | 1 | 1.89 | 1.89 |
| %6.0CI | % | Costos indirectes 6,0% | 6 % | 3.98 | 0.24 |
|  |  | Total |  |  | 4.22 |

| Amidament | Uts. | Parcial |
|---|---|---|
| Muro tipo 2 Nore | 3.9 | 3.90 |
| Muro tipo 2 Sur | 4.9 | 4.90 |
| Muro tipo 1 Sur | 10.26 | 10.26 |
| Subtotal |  | 19.06 |
| Total |  | 19.06 |

**GEOTXI** m² Instal·lació geotèxtil, pintura asfàltica en mur de formigó
134 m² × 2.94 = 393.96

| Amidament | Uts. | Parcial |
|---|---|---|
| Geotextil Muro Norte | 40 | 40.00 |
| Muro Sur | 94 | 94.00 |
| Subtotal |  | 134.00 |
| Total |  | 134 |

**DR_TUB** m Instal·lació drenatge mur
98 m × 6.25 = 612.50

| Amidament | Uts. | Parcial |
|---|---|---|
| Muro Norte | 43 | 43.00 |
| Muro sur | 55 | 55.00 |
| Subtotal |  | 98.00 |
| Total |  | 98 |

**B05028** m² Paviment amb llambordins de formigó
75 m² × 24.72 = 1854.00
Pavimento de adoquines de hormigón vibrado de 22x11x8 cm de color gris, colocados sobre base de arena gruesa de 4 cm de espesor medio, extendida, nivelada, homogeneizada y confinada, incluso nivelado y compactado del pavimento con vibrador de placa, sellado de juntas con arena fina y vibrado final.

| Codi | Ut | Descripció | Rendiment | Preu | Import |
|---|---|---|---|---|---|
| O01017 | h | Quadrilla A | 0.25 | 55.65 | 13.91 |
| P34058 | ud | Adoquín gris de hormigón vibrado 22x11x8 cm (p.o.) (material; 17/03/2023) | 41.5 | 0.18 | 7.47 |
| P02001 | m³ | Sorra (p.o.) | 0.1 | 15.91 | 1.59 |
| M02007 | h | Bandeja vibrante manual, sin mano de obra (maquinària; 17/03/2023) | 0.06 | 5.8 | 0.35 |
| %6.0CI | % | Costos indirectes 6,0% | 6 % | 23.32 | 1.40 |
|  |  | Total |  |  | 24.72 |

| Amidament | Uts. | Parcial |
|---|---|---|
| Zona demol | 20 | 20.00 |
| Muro Norte | 23 | 23.00 |
| Muro Sur | 32 | 32.00 |
| Subtotal |  | 75.00 |
| Total |  | 75 |

**I04019** m³ Construcció terraplé, A1-A3, 100% PN o 96% PM, D<= 3 km
236.29 m³ × 1.12 = 264.64
Mescla, estesa, reg a humitat òptima, compactació i perfilat de rasants, per a la construcció de terraplens de terreny classificat des de A-1 fins A-3 (H.R.B.), per capes de gruix d'acord amb la capacitat de l'equip i la naturalesa del terreny, inclosos el transport i reg amb aigua a una distància màxima de 3 km. Densitat màxima exigida del 100% de l'Assaig Proctor Normal o 96% de l'Assaig Proctor Modificat.

| Codi | Ut | Descripció | Rendiment | Preu | Import |
|---|---|---|---|---|---|
| M01077 | h | Motoanivelladora 131/160 CV | 0.0025 | 59.8 | 0.15 |
| M01084 | h | Compactador vibro 131/160 CV | 0.009 | 50.81 | 0.46 |
| I04002 | m³ | Reg a humitat òptima per a compactació 80 l/m³, A1-A3, D<=3 km | 1 | 0.51 | 0.51 |
|  |  | Total |  |  | 1.12 |

Relació comercial: 000, 1.12, 001, 002, 003, 004, 005, Z0000, Z0100, Z0300, Z0500, Z0600, Z0700, Z1200, Z1900

| Amidament | Uts. | Parcial |
|---|---|---|
| Muro norte | 111.35 | 111.35 |
| Muro sur | 124.94 | 124.94 |
| Subtotal |  | 236.29 |
| Total |  | 236.29 |

**ENTRONQ_** m² Conformació de paviment formigó e=0,20 m en entroncaments
164.22 m² × 34.62 = 5685.30

| Amidament | Llarg | Ample | Parcial |
|---|---|---|---|
| Rampa Norte | 36.81 | 2 | 73.62 |
| Rampa Sur | 45.3 | 2 | 90.60 |
| Subtotal |  |  | 164.22 |
| Total |  |  | 164.22 |

**E0013** m2 Aplacat de parament vertical de 3 a 4,5 m d'alçària amb pedra natural (07/12/1994)
99 m2 × 88.22 = 8733.78
Aplacat de parament vertical de 3 a 4,5 m d'alçària amb pedra natural irregular escollida per la propietat, col·locada amb base de morter i gel adhesiu estructural flexible, rejuntada amb morter de ciment, inclòs el muntatge i desmuntatge de bastida tubular metàl·lica, consums i tots els mitjans i materials necessaris.

| Codi | Ut | Descripció | Rendiment | Preu | Import |
|---|---|---|---|---|---|
| O0101 | h | Cap de colla (mà d'obra; 23/07/1998) | 0.1 | 26.02 | 2.60 |
| O0102 | h | Oficial 1ª (mà d'obra; 23/07/1998) | 1 | 24.56 | 24.56 |
| O0110 | h | Peó (mà d'obra; 23/07/1998) | 1 | 20.41 | 20.41 |
| M0214 | h | Camió grua 12 tn | 0.1 | 42.07 | 4.21 |
| M0218 | h | Formigonera 250 litres i 5 HP (maquinària; 10/07/2006) | 0.5 | 7.48 | 3.74 |
| M0226 | h | Grup electrògen de 20/30 kVA (maquinària; 12/01/2009) | 0.08 | 4.73892 | 0.38 |
| M0334 | h | Serra de disc (maquinària; 10/07/2006) | 0.01 | 12 | 0.12 |
| PE0013 | kg | Morter sec 7,5 gris (material) | 0.2 | 0.85 | 0.17 |
| PE0014 | kg | Gel adhesiu H40 eco4 estructural flexible (material) | 1.5 | 4.45 | 6.68 |
| PE0015 | m2 | Pedra natural irregular tipus "teruel" o altra pedra natural (material) | 1 | 14.98 | 14.98 |
| P1601 | m3 | Aigua (material; 23/07/1998) | 0.2 | 0.65 | 0.13 |
| P0708 | m3 | Bastida metàl·lica. (material; 01/04/2009) | 1 | 4.949 | 4.95 |
| P10209 | pp | Petit material (material; 12/01/2009) | 0.01 | 29.834592 | 0.30 |
| %16130 | % | Despeses indirectes (07/12/1994) | 6 % | 83.23 | 4.99 |
|  |  | Total |  |  | 88.22 |

| Amidament | Uts. | Parcial |
|---|---|---|
| Mur Nort, C/ Sant Sebastià | 43 | 43.00 |
| Mur sud, Plaça Santa Susana | 56 | 56.00 |
| Subtotal |  | 99.00 |
| Total |  | 99 |

**E0328** m3 Terraplè amb compactació, material préstec, inclòs càrrega i transport
231 m3 × 10.8 = 2494.80

| Amidament | Uts. | Parcial |
|---|---|---|
| Mur Nort, C/ Sant Sebastià | 107 | 107.00 |
| Mur sud, Plaça Santa Susana | 124 | 124.00 |
| Subtotal |  | 231.00 |
| Total |  | 231 |

### 02_9_ MUR CANAL PLUVIALS (20/01/2023)
Import: 34081.45
Relació comercial: 000, 34081.45, 001, 002, 003, 004, 005, Z0000, Z0100, Z0300, Z0500, Z0600, Z0700, Z1200, Z1900

**I03001_M** m³ Excavació semi manual en talús, terreny compacte, inclòs el trasllat de terres d<=20 m
176.9 m³ × 55.71 = 9855.10
Excavació semi manual en talussos, picat i paleig, en terreny compacte i zones de difícil accés. Per a fonamentacions i obres de fàbrica, mesurat sobre perfil.

| Codi | Ut | Descripció | Rendiment | Preu | Import |
|---|---|---|---|---|---|
| M01064 | h | Retroexcavadora ruedas hidráulica 131/160 CV (maquinària; 17/03/2023) | 0.2 | 64.04 | 12.81 |
| O01009 | h | Peó | 0.25 | 20.91 | 5.23 |
| %6.0CI | % | Costos indirectes 6,0% | 6 % | 18.04 | 1.08 |
| I03021 | m³ | Excavación mecánica zanja en zonas de difícil maniobrabilidad con minirretroexcavadora, terreno compacto | 0.3 | 12.05 | 3.62 |
| I03001 | m³ | Excavación manual zanja, terreno compacto, p<= 1,3 m | 0.7 | 47.1 | 32.97 |
|  |  | Total |  |  | 55.71 |

Relació comercial: 000, 55.71, 001, 002, 003, 004, 005, Z0000, Z0100, Z0300, Z0500, Z0600, Z0700, Z1200, Z1900

| Amidament | Uts. | Parcial |
|---|---|---|
| Sup perfil excavar | 176.902 | 176.90 |
| Total |  | 176.9 |

**I16002_** m² Encofrat i desencofrat fusta sabates, bigues riostres i encepats
17.6 m² × 19.85 = 349.36

| Amidament | Llarg | Alt | Parcial |
|---|---|---|---|
| Zapata muro | 22 | 0.8 | 17.60 |
| Total |  |  | 17.6 |

**I16004** m² Encofrat i desencofrat murs, 1,5 < h <= 3 m
119.68 m² × 26.37 = 3155.96

| Amidament | Uts. | Llarg | Alt | Parcial |
|---|---|---|---|---|
| Muro 1 | 2 | 22 | 2.72 | 119.68 |
| Total |  |  |  | 119.68 |

**I15003** kg Acer corrugat, ø 5-14 mm, B-500S/SD, col·locat
3373.67 kg × 1.87 = 6308.76

| Amidament | Uts. | Parcial |
|---|---|---|
| Zapata long | 861.52 | 861.52 |
| Zapata transv sup | 572.78086 | 572.78 |
| Zapata transv inf | 429.781 | 429.78 |
| Muro iz long | 313.28 | 313.28 |
| Muro der long | 313.28 | 313.28 |
| Muro iz sup | 270.204 | 270.20 |
| Muro iz inf | 107.69 | 107.69 |
| Muro der sup | 361.560898 | 361.56 |
| Muro der inf | 143.58014 | 143.58 |
| Subtotal |  | 3373.67 |
| Total |  | 3373.67 |

**I14003_** m³ Formigó no estructural FNE-15/spb/40, planta, D<=20 km
9.24 m³ × 89.57 = 827.63

| Amidament | Llarg | Ample | Alt | Parcial |
|---|---|---|---|---|
| Long hormigonada | 22 | 4.2 | 0.1 | 9.24 |
| Total |  |  |  | 9.24 |

**GEOTXI** m² Instal·lació geotèxtil, pintura asfàltica en mur de formigó
59.84 m² × 2.94 = 175.93

| Amidament | Llarg | Alt | Parcial |
|---|---|---|---|
| Geotextil murete | 22 | 2.72 | 59.84 |
| Total |  |  | 59.84 |

**DR_TUB** m Instal·lació drenatge mur
22 m × 6.25 = 137.50

| Amidament | Uts. | Parcial |
|---|---|---|
| Long | 22 | 22.00 |
| Total |  | 22 |

**DEM** m³ Demolició d'estructura i obres de fàbrica
32.23 m³ × 38.85 = 1252.14
Demolició d'estructures i obres de fàbrica com ara murs de bloc de formigó, murs de maó, canelles o cunetes de formigó i altres estructures, amb mitjans mecànics i disgregant el material resultant en grandària acopiable per mitjans mecànics. Sense incloure càrrega en camió ni trasllat a gestor autoritzat.

| Codi | Ut | Descripció | Rendiment | Preu | Import |
|---|---|---|---|---|---|
| 7 | h | Retroexcavadora oruga hidráulica 131/160 CV cazo: 1,0-1,5 m3 (maquinària; 17/03/2023) | 0.45 | 68.2 | 30.69 |
| M02042 | h | Martillo hidráulico 1501-2000 kg, completo | 0.25 | 7.12 | 1.78 |
| O01009 | h | Peó | 0.2 | 20.91 | 4.18 |
| %6.0CI | % | Costos indirectes 6,0% | 6 % | 36.65 | 2.20 |
|  |  | Total |  |  | 38.85 |

| Amidament | Llarg | Ample | Alt | Parcial |
|---|---|---|---|---|
| Demol edificio 16 m perimetro | 16 | 0.5 | 2.2 | 17.60 |
| Demol solera | 6.5 | 4.5 | 0.5 | 14.63 |
| Subtotal |  |  |  | 32.23 |
| Total |  |  |  | 32.23 |

**REGT** m² Regularització terreny després de demolició
45.25 m² × 50.21 = 2272.00
Regularització de terreny després de demolició, deixant les restes existents degudament acordonades i el terreny regularitzat.

| Codi | Ut | Descripció | Rendiment | Preu | Import |
|---|---|---|---|---|---|
| 7 | h | Retroexcavadora oruga hidráulica 131/160 CV | 0.45 | 68.2 | 30.69 |
| O01009 | h | Peó | 0.2 | 20.91 | 4.18 |
| M01037 | h | Tractor cadenes 131/150 CV | 0.2 | 62.52 | 12.50 |
| %6.0CI | % | Costos indirectes 6,0% | 6 % | 47.37 | 2.84 |
|  |  | Total |  |  | 50.21 |

| Amidament | Uts. | Llarg | Ample | Parcial |
|---|---|---|---|---|
| Sup demol |  | 6.5 | 4.5 | 29.25 |
| Edif | 16 |  |  | 16.00 |
| Subtotal |  |  |  | 45.25 |
| Total |  |  |  | 45.25 |

**BR_L** m Barana urbana tipus Lluna (20/01/2023)
17 m × 107.45 = 1826.65

| Codi | Ut | Descripció | Rendiment | Preu | Import |
|---|---|---|---|---|---|
| BRL | m | Barandilla urbana tipo luna (material; 20/01/2023) | 1 | 93 | 93.00 |
| O01009 | h | Peó | 0.3 | 20.91 | 6.27 |
| TRN |  | Tornillería e instrumentos de anclaje (material; 20/01/2023) | 1 | 2.1 | 2.10 |
| %6.0CI | % | Costos indirectes 6,0% | 6 % | 101.37 | 6.08 |
|  |  | Total |  |  | 107.45 |

| Amidament | Llarg | Parcial |
|---|---|---|
| Zona murete canal conexión | 17 | 17.00 |
| Total |  | 17 |

**I14013** m³ Formigó per a armar HA-25/spb/20/I-IIa, planta, D<=20 km
52.27 m³ × 99 = 5174.73

| Amidament | Llarg | Ample | Alt | Parcial |
|---|---|---|---|---|
| Muro | 22 | 0.3 | 2.72 | 17.95 |
| Zapata | 22 | 3.9 | 0.4 | 34.32 |
| Subtotal |  |  |  | 52.27 |
| Total |  |  |  | 52.27 |

**CNL01E12_** m³ Material per a reblert extret en la pròpia zona, d<=20
236.29 m³ × 11.62 = 2745.69

| Amidament | Uts. | Parcial |
|---|---|---|
| Muro norte | 111.35 | 111.35 |
| Muro sur | 124.94 | 124.94 |
| Subtotal |  | 236.29 |
| Total |  | 236.29 |

### 02_10_ OBRES COMPLEMENTÀRIES (07/12/1994)
Import: 26733.15
Relació comercial: 000, 14798.8, 001, 002, 003, 004, 005, Z0000, Z0100, Z0300, Z0500, Z0600, Z0700, Z1200, Z1900

**GUAR** m Desmuntatge de guarda-rail de carretera
19 m × 53.66 = 1019.54

| Amidament | Uts. | Llarg | Parcial |
|---|---|---|---|
| Roquetes | 3 | 4 | 12.00 |
| Raval del Cristo-TV3421 | 1 | 4 | 4.00 |
| Raval del Cristo rampa escaleras | 1 | 3 | 3.00 |
| Subtotal |  |  | 19.00 |
| Total |  |  | 19 |

**CPZ** ud Instal·lació i subministrament cua de peix (bionda)
9 ud × 104.99 = 944.91

| Amidament | Uts. | Parcial |
|---|---|---|
| Roquetes | 6 | 6.00 |
| Raval del Cristo-TV3421 | 2 | 2.00 |
| Raval del Cristo rampa escaleras | 1 | 1.00 |
| Subtotal |  | 9.00 |
| Total |  | 9 |

**GUAR2** m Desmontatge de barana accessoria a guardarrail
3 m × 14.65 = 43.95
Desmontatge de barana accessoria a guardarrail ancorada en mur de formigó, inclós el trasllat del suport

| Codi | Ut | Descripció | Rendiment | Preu | Import |
|---|---|---|---|---|---|
| M02031 | h | Radial fins a 30 CV, sense mà d'obra | 0.2 | 3.58 | 0.72 |
| O01004 | h | Oficial especialista | 0.2 | 23.69 | 4.74 |
| O01009 | h | Peó | 0.4 | 20.91 | 8.36 |
| %6.0CI | % | Costos indirectes 6,0% | 6 % | 13.82 | 0.83 |
|  |  | Total |  |  | 14.65 |

| Amidament | Llarg | Parcial |
|---|---|---|
| Raval del Cristo rampa escaleras | 3 | 3.00 |
| Total |  | 3 |

**F11038_** m Barrera texana doble de fusta instal·lada
56 m × 70.38 = 3941.28

| Amidament | Llarg | Ample | Parcial |
|---|---|---|---|
| Tramo Vinallop previo C12 PK 5+352 | 40 | 1 | 40.00 |
| Tramo posterior TV-3405 PK 17+121 | 16 | 1 | 16.00 |
| Subtotal |  |  | 56.00 |
| Total |  |  | 56 |

**ACNCN** m Condicionamient de canal de pluvials (20/01/2023)
14 m × 459.9 = 6438.60
Condicionamient de canal de pluvial
s

| Codi | Ut | Descripció | Rendiment | Preu | Import |
|---|---|---|---|---|---|
| M01135 | h | Retroexcavadora oruga hidráulica 191/240 CV (maquinària; 17/03/2023) | 0.57 | 76.47 | 43.59 |
| O01009 | h | Peó | 0.57 | 20.91 | 11.92 |
| P03019 | m³ | Hor.estr. masa HM-25/spb/40/I-IIa, sulforresistente, árido 40 mm (p.o.) (material; 17/03/2023) | 0.6 | 71.43 | 42.86 |
| %6.0CI | % | Costos indirectes 6,0% | 6 % | 98.37 | 5.90 |
| I24080 | m | Caño sencillo, ø 1,2 m machihembrado, terreno tránsito | 1 | 266.74 | 266.74 |
| CNL01E12_ | m³ | Material per a reblert extret en la pròpia zona, d<=20 | 7.65 | 11.62 | 88.89 |
|  |  | Total |  |  | 459.9 |

| Amidament | Llarg | Parcial |
|---|---|---|
| Canal pluviales tras TV3405 | 14 | 14.00 |
| Total |  | 14 |

**GUIB** m Formació de guia de bicis per a escales (20/01/2023)
25.5 m × 93.86 = 2393.43
Formació de guia de bicis per a escales formada per dos borades de formigó prefabricat de 9 cm de base i fins 20 cm d'altura entre els que s'ancora una xapa d'acer galvanitzat de 4 mm de gruix en forma trapezoïdal de 9 cm d'altura i 8 cm de base amb paret 1 horitzontal i 2 vertical.

| Codi | Ut | Descripció | Rendiment | Preu | Import |
|---|---|---|---|---|---|
| CHAGV | m² | Guía para rueda de bicicletas de acero galvanizado (material; 20/01/2023) | 0.46 | 130 | 59.80 |
| NCG | kg | Tornillos y elementos de anclaje galvanizados para guía (material; 20/01/2023) | 0.1 | 2.5 | 0.25 |
| O01009 | h | Peó | 0.5 | 20.91 | 10.46 |
| %6.0CI | % | Costos indirectes 6,0% | 6 % | 70.51 | 4.23 |
| I13006 | m³ | Mortero cemento y arena M-5 (1/6), D<= 20 km | 0.0018 | 107.54 | 0.19 |
| I14004 | m³ | Hormigón no estructural HNE-15/spb/20 planta D<=20 km | 0.014 | 89.57 | 1.25 |
| B05030_M | m | Bordillo prefabricado hormigón | 2 | 8.84 | 17.68 |
|  |  | Total |  |  | 93.86 |

Relació comercial: 000, 94.53, 001, 002, 003, 004, 005, Z0000, Z0100, Z0300, Z0500, Z0600, Z0700, Z1200, Z1900

| Amidament | Uts. | Parcial |
|---|---|---|
| Rampa Amposta urbana Norte | 4.5 | 4.50 |
| Rampa Amposta urbana Sur | 6 | 6.00 |
| Rampa existente PArking Amposta | 15 | 15.00 |
| Subtotal |  | 25.50 |
| Total |  | 25.5 |

**E10100B** m Tub de PE corrugat de Ø90 (14/07/1995)
50 m × 2.79 = 139.50
Tub corbable corrugat de polietilè, de doble capa, llisa la interior i corrugada l'exterior, de 90 mm de diàmetre nominal, aïllant i no propagador de la flama, resistència a l'impacte de 20 J, resistència a compressió de 450 N, muntat com a canalització soterrada

| Codi | Ut | Descripció | Rendiment | Preu | Import |
|---|---|---|---|---|---|
| O0102 | h | Oficial 1ª | 0.01 | 24.56 | 0.25 |
| O0110 | h | Peó | 0.01 | 20.41 | 0.20 |
| P091272 | m | Tub corrugat Ø90 mm. (material; 23/07/1998) | 1 | 2.18 | 2.18 |
| % | % | Despeses generals (14/07/1995) | 6 % | 2.63 | 0.16 |
|  |  | Total |  |  | 2.79 |

| Amidament | Llarg | Parcial |
|---|---|---|
| Connexió a semàfors | 50 | 50.00 |
| Total |  | 50 |

**E10122** u Piqueta connexió a terra 17,3x500 mm (14/07/1995)
1 u × 20.44 = 20.44
Piqueta connexió a terra, clavetejada verticalment i connexionada la línia amb soldadura aluminotèrmica.

| Codi | Ut | Descripció | Rendiment | Preu | Import |
|---|---|---|---|---|---|
| O0101 | h | Cap de colla | 0.002 | 26.02 | 0.05 |
| O0102 | h | Oficial 1ª | 0.04 | 24.56 | 0.98 |
| O0110 | h | Peó | 0.08 | 20.41 | 1.63 |
| P10112 | u | Piqueta courejada 17,3x500 mm (material; 09/10/2009) | 1 | 12.12 | 12.12 |
| P102081 | pp | Soldadures pica i llums (09/10/2009) | 1 | 4.5 | 4.50 |
| % | % | Despeses generals | 6 % | 19.28 | 1.16 |
|  |  | Total |  |  | 20.44 |

| Amidament | Uts. | Parcial |
|---|---|---|
| Connexió a semàfors | 1 | 1.00 |
| Total |  | 1 |

**E10121** m Conductor coure nu de 35 mm2, unipolar soterrada (14/07/1995)
50 m × 4.1 = 205.00
Conductor de coure nu de 35 mm2, unipolar, col·locat al fons de la rasa i sortint a punts de llum, compresa la part proporcional de tub protector dels sortints i soldadures als punts metàl·lics o a les derivacions.

| Codi | Ut | Descripció | Rendiment | Preu | Import |
|---|---|---|---|---|---|
| O0101 | h | Cap de colla | 0.01 | 26.02 | 0.26 |
| O0102 | h | Oficial 1ª | 0.03 | 24.56 | 0.74 |
| O0110 | h | Peó | 0.03 | 20.41 | 0.61 |
| P10111 | m | Conductor Cu nu unipolar d'1x35 mm2 (material; 23/07/1998) | 1.05 | 1.29 | 1.35 |
| P10207 | pp | Soldadures a xarxa i petit mat. (12/01/2009) | 1 | 0.9078 | 0.91 |
| % | % | Despeses generals | 6 % | 3.87 | 0.23 |
|  |  | Total |  |  | 4.1 |

| Amidament | Llarg | Parcial |
|---|---|---|
| Connexió a semàfors | 50 | 50.00 |
| Total |  | 50 |

**E1210B** u Pericó registre (B) 45x45x60 cm, amb tapa (semàf i enllum, s/base formigó) (07/12/1994)
2 u × 94.23 = 188.46
Pericó registre tipus B de 45x45x60 cm, amb tapa, per instal·lacions semafòriques o d'enllumenat, i parets de totxo gero arrebossat i lliscat interiorment.

| Codi | Ut | Descripció | Rendiment | Preu | Import |
|---|---|---|---|---|---|
| O0101 | h | Cap de colla | 0.09 | 26.02 | 2.34 |
| O0102 | h | Oficial 1ª | 0.45 | 24.56 | 11.05 |
| O0110 | h | Peó | 0.9 | 20.41 | 18.37 |
| P0805 | u | Maó massís 29x14x5 cm. a rev. (material; 23/07/1998) | 100 | 0.12 | 12.00 |
| E0108 | m3 | Morter de ciment elaborat a l'obra (23/07/1998) | 0.1 | 54.62 | 5.46 |
| P0841 | m2 | EnlluÏment parets exteriors (material; 12/01/2009) | 1.08 | 20.006484 | 21.61 |
| P0622B | u | Tapa fosa 480x480x30, marc 500x500, classe B-125 (material; 23/07/1998) | 1 | 18.07 | 18.07 |
| %1613 | % | Despeses indirectes (07/12/1994) | 6 % | 88.90 | 5.33 |
|  |  | Total |  |  | 94.23 |

| Amidament | Uts. | Parcial |
|---|---|---|
| Connexió a semàfors | 2 | 2.00 |
| Total |  | 2 |

**E10104** m Conductor coure tetrapolar 4x6 mm2 soterrada (14/07/1995)
50 m × 6.05 = 302.50
Conductor de coure tetrapolar 4x6 mm2, de designació UNE RV 0,6/1 kV, col·locat en línia d'enllumenat soterrada, allotjat en tub corrugat.

| Codi | Ut | Descripció | Rendiment | Preu | Import |
|---|---|---|---|---|---|
| P10104 | m | Conductor Cu tetrapolar 4x6 rv 0,6/1 kV (material; 23/07/1998) | 1.05 | 3.48 | 3.65 |
| O0101 | h | Cap de colla | 0.01 | 26.02 | 0.26 |
| O0102 | h | Oficial 1ª | 0.04 | 24.56 | 0.98 |
| O0110 | h | Peó | 0.04 | 20.41 | 0.82 |
| % | % | Despeses generals | 6 % | 5.71 | 0.34 |
|  |  | Total |  |  | 6.05 |

| Amidament | Llarg | Parcial |
|---|---|---|
| Connexió a semàfors | 50 | 50.00 |
| Total |  | 50 |

**E1205AZ** u Fonament bàcul semàfor de 100x100x100 cm (07/12/1994)
2 u × 185.71 = 371.42
Fonament per a bàcul semafòric de 100x100x100cm, inclòs perns d'ancoratge.

| Codi | Ut | Descripció | Rendiment | Preu | Import |
|---|---|---|---|---|---|
| O0101 | h | Cap de colla | 1.5 | 26.02 | 39.03 |
| O0102 | h | Oficial 1ª | 1.5 | 24.56 | 36.84 |
| P0504 | m3 | Formigó HM-20 posat a l'obra (material; 11/07/2018) | 1.05 | 57 | 59.85 |
| P1681AZ | u | Perns d'ancoratge bàcul (material; 02/09/2022) | 4 | 9.87 | 39.48 |
| %1613 | % | Despeses indirectes | 6 % | 175.20 | 10.51 |
|  |  | Total |  |  | 185.71 |

| Amidament | Uts. | Parcial |
|---|---|---|
| Creuament sortida Amposta | 2 | 2.00 |
| Total |  | 2 |

**E1266AZ** u Construcció de fonament per armari regulador de semàfors (07/12/1994)
1 u × 84.8 = 84.80

| Codi | Ut | Descripció | Rendiment | Preu | Import |
|---|---|---|---|---|---|
| O0110 | h | Peó | 0.7 | 20.41 | 14.29 |
| O0102 | h | Oficial 1ª | 0.7 | 24.56 | 17.19 |
| O0101 | h | Cap de colla | 0.2 | 26.02 | 5.20 |
| P0504 | m3 | Formigó HM-20 posat a l'obra | 0.76 | 57 | 43.32 |
| %1613 | % | Despeses indirectes | 6 % | 80.00 | 4.80 |
|  |  | Total |  |  | 84.8 |

| Amidament | Uts. | Parcial |
|---|---|---|
| Creuament sortida Amposta | 1 | 1.00 |
| Total |  | 1 |

**E12481AZ** u Bàcul metàl.lic h=6 m, 3,5 m de sortint (07/12/1994)
2 u × 930.3 = 1860.60
Bàcul metàl·lic de 6 m d'alçada i 3,5 m de sortint, galvanitzat i pintant amb dues mans d'imprimació i un final d'esmalt color " verd maig" o similar transport i instal·lació.

| Codi | Ut | Descripció | Rendiment | Preu | Import |
|---|---|---|---|---|---|
| O0101 | h | Cap de colla | 0.95 | 26.02 | 24.72 |
| O0102 | h | Oficial 1ª | 1.8 | 24.56 | 44.21 |
| O0110 | h | Peó | 1.8 | 20.41 | 36.74 |
| P1231AZ | u | Bàcul metàl·lic de 6/3,5 (material; 02/09/2022) | 1 | 690 | 690.00 |
| M0214 | h | Camió grua 12 tn | 1.8 | 42.07 | 75.73 |
| P1903 | kg | Pintura d'emprimació (material; 12/01/2009) | 0.3 | 6.397542 | 1.92 |
| P1904 | kg | Pintura (material; 12/01/2009) | 2 × 0.3 | 7.201098 | 4.32 |
| %1613 | % | Despeses indirectes | 6 % | 877.64 | 52.66 |
|  |  | Total |  |  | 930.3 |

| Amidament | Uts. | Parcial |
|---|---|---|
| Creuament sortida Amposta | 2 | 2.00 |
| Total |  | 2 |

**E1260AZ** u Baixant de bàcul per semàfor model 13/300/200 (07/12/1994)
2 u × 123.78 = 247.56
Baixant de bàcul per a semàfor, model 3/200/200, inclòs subministrament, transport i instal·lació.

| Codi | Ut | Descripció | Rendiment | Preu | Import |
|---|---|---|---|---|---|
| O0101 | h | Cap de colla | 0.16 | 26.02 | 4.16 |
| O0102 | h | Oficial 1ª | 0.625 | 24.56 | 15.35 |
| O0110 | h | Peó | 0.625 | 20.41 | 12.76 |
| P1281AZ | u | Baixant de bàcul per semàfor mod.13/300/200 (material; 02/09/2022) | 1 | 84.5 | 84.50 |
| %1613 | % | Despeses indirectes | 6 % | 116.77 | 7.01 |
|  |  | Total |  |  | 123.78 |

| Amidament | Uts. | Parcial |
|---|---|---|
| Creuament sortida Amposta | 2 | 2.00 |
| Total |  | 2 |

**E1262AZ** u Suport fixació per a semàfor de 270mm (07/12/1994)
2 u × 51.28 = 102.56
Suport fixació per a semàfor de 270 mm, sortint per a columna o bàcul, inclòs subministrament, transport i instal·lació.

| Codi | Ut | Descripció | Rendiment | Preu | Import |
|---|---|---|---|---|---|
| O0101 | h | Cap de colla | 0.1 | 26.02 | 2.60 |
| O0102 | h | Oficial 1ª | 0.4 | 24.56 | 9.82 |
| O0110 | h | Peó | 0.4 | 20.41 | 8.16 |
| P1248AZ | u | Suport fixació senzill mod. 270mm (material; 02/09/2022) | 1 | 27.8 | 27.80 |
| %1613 | % | Despeses indirectes | 6 % | 48.38 | 2.90 |
|  |  | Total |  |  | 51.28 |

| Amidament | Uts. | Parcial |
|---|---|---|
| Creuament sortida Amposta | 2 | 2.00 |
| Total |  | 2 |

**E12384AZ** u Semàfor mod. 12/200 LEDS PPC a 220 V. (07/12/1994)
2 u × 568.09 = 1136.18

| Codi | Ut | Descripció | Rendiment | Preu | Import |
|---|---|---|---|---|---|
| O0101 | h | Cap de colla | 0.16 | 26.02 | 4.16 |
| O0102 | h | Oficial 1ª | 0.365 | 24.56 | 8.96 |
| O0110 | h | Peó | 0.365 | 20.41 | 7.45 |
| P12214AZ | u | Semàfor mod. 12/200 PPC (material; 02/09/2022) | 1 | 500 | 500.00 |
| M0214 | h | Camió grua 12 tn | 0.365 | 42.07 | 15.36 |
| %1613 | % | Despeses indirectes | 6 % | 535.93 | 32.16 |
|  |  | Total |  |  | 568.09 |

| Amidament | Uts. | Parcial |
|---|---|---|
| Creuament sortida Amposta | 2 | 2.00 |
| Total |  | 2 |

**E12680AZ** u Pantalla de contrast per a semàfor mod. 13/200 (07/12/1994)
2 u × 178.18 = 356.36
Pantalla de contrast per a semàfor mod. 13/200, subministrament, transport i instal·lació.

| Codi | Ut | Descripció | Rendiment | Preu | Import |
|---|---|---|---|---|---|
| O0101 | h | Cap de colla | 0.1 | 26.02 | 2.60 |
| O0102 | h | Oficial 1ª | 0.3 | 24.56 | 7.37 |
| O0110 | h | Peó | 0.3 | 20.41 | 6.12 |
| P12530AZ | u | Pantalla de contrast per semàfor mod. 13/200 (material; 02/09/2022) | 1 | 152 | 152.00 |
| %1613 | % | Despeses indirectes | 6 % | 168.09 | 10.09 |
|  |  | Total |  |  | 178.18 |

| Amidament | Uts. | Parcial |
|---|---|---|
| Creuament sortida Amposta | 2 | 2.00 |
| Total |  | 2 |

**E1231AZ** u Polsador de vianants per a demanda antivandàlic (07/12/1994)
2 u × 201.45 = 402.90

| Codi | Ut | Descripció | Rendiment | Preu | Import |
|---|---|---|---|---|---|
| O0101 | h | Cap de colla | 0.2 | 26.02 | 5.20 |
| O0102 | h | Oficial 1ª | 0.775 | 24.56 | 19.03 |
| O0110 | h | Peó | 0.775 | 20.41 | 15.82 |
| P1213AZ | u | Polsador de vianants (material; 02/09/2022) | 1 | 150 | 150.00 |
| %1613 | % | Despeses indirectes | 6 % | 190.05 | 11.40 |
|  |  | Total |  |  | 201.45 |

| Amidament | Uts. | Parcial |
|---|---|---|
| Creuament sortida Amposta | 2 | 2.00 |
| Total |  | 2 |

**E12200AZ** u Regulador local microprocesador, 8 plans per a 4 grups (07/12/1994)
1 u × 3521.84 = 3521.84

| Codi | Ut | Descripció | Rendiment | Preu | Import |
|---|---|---|---|---|---|
| O0102 | h | Oficial 1ª | 0.5 | 24.56 | 12.28 |
| O0110 | h | Peó | 0.5 | 20.41 | 10.21 |
| PE12830AZ | u | Regulador local 8 plans per a 4 grups (material; 02/09/2022) | 1 | 3300 | 3300.00 |
| %1613 | % | Despeses indirectes | 6 % | 3322.49 | 199.35 |
|  |  | Total |  |  | 3521.84 |

| Amidament | Uts. | Parcial |
|---|---|---|
| Creuament sortida Amposta | 1 | 1.00 |
| Total |  | 1 |

**E12Z01AZ** u Armari exterior en planxa per regulador local de trànsit (07/12/1994)
1 u × 946.47 = 946.47
Armari exterior en planxa d'acer galvanitzat en calent i pintat, per allotjament d'un regulador local de trànsit (REG).

| Codi | Ut | Descripció | Rendiment | Preu | Import |
|---|---|---|---|---|---|
| O0101 | h | Cap de colla | 1 | 26.02 | 26.02 |
| O0102 | h | Oficial 1ª | 4 | 24.56 | 98.24 |
| O0110 | h | Peó | 4 | 20.41 | 81.64 |
| P12Z0AZ | u | Armari planxa per regulador (material; 02/09/2022) | 1 | 687 | 687.00 |
| %1613 | % | Despeses indirectes | 6 % | 892.90 | 53.57 |
|  |  | Total |  |  | 946.47 |

| Amidament | Uts. | Parcial |
|---|---|---|
| Creuament sortida Amposta | 1 | 1.00 |
| Total |  | 1 |

**E1227BAZ** u Diferencial rearmable IIP (07/12/1994)
1 u × 312.15 = 312.15
Diferencial rearmable IIP tipus WLRTRA 2/40/300 o similar amb comptador de rearmament i capacitat per a 6 reconnexios automàtiques exponencial, instal·lat.

| Codi | Ut | Descripció | Rendiment | Preu | Import |
|---|---|---|---|---|---|
| O0101 | h | Cap de colla | 0.25 | 26.02 | 6.51 |
| O0102 | h | Oficial 1ª | 1 | 24.56 | 24.56 |
| O0110 | h | Peó | 1 | 20.41 | 20.41 |
| P1285AZ | u | Diferencial rearmable tipus WLRTRA 2/40/300 o similar (material; 02/09/2022) | 1 | 243 | 243.00 |
| %1613 | % | Despeses indirectes | 6 % | 294.48 | 17.67 |
|  |  | Total |  |  | 312.15 |

| Amidament | Uts. | Parcial |
|---|---|---|
| Creuament sortida Amposta | 1 | 1.00 |
| Total |  | 1 |

**E127Z01AZ** m Conductor de coure de 2x10 mm2 0.6/1 Kv. (07/12/1994)
50 m × 7.65 = 382.50
Subministrament i instal·lació de conductor de coure de 2x10 mm² 0,6/1 kV, col.locat en tubular soterrat.

| Codi | Ut | Descripció | Rendiment | Preu | Import |
|---|---|---|---|---|---|
| O0101 | h | Cap de colla | 0.002 | 26.02 | 0.05 |
| O0102 | h | Oficial 1ª | 0.035 | 24.56 | 0.86 |
| O0110 | h | Peó | 0.035 | 20.41 | 0.71 |
| P12Z01AZ | m | Conductor plàstic VV1000 de 2x10 mm2 (material; 02/09/2022) | 1 | 5.6 | 5.60 |
| %1613 | % | Despeses indirectes | 6 % | 7.22 | 0.43 |
|  |  | Total |  |  | 7.65 |

| Amidament | Llarg | Parcial |
|---|---|---|
| Creuament sortida Amposta | 50 | 50.00 |
| Total |  | 50 |

**E12Z03** pa Memòria tècnica de disseny i legalització de la instal·lació. (02/09/2022)
1 pa × 675 = 675.00

| Amidament | Uts. | Parcial |
|---|---|---|
| Creuament sortida Amposta | 1 | 1.00 |
| Total |  | 1 |

**I03006_** m³ Excavació mecànica rasa, terreny trànsit
16 m³ × 4.6 = 73.60

| Amidament | Llarg | Ample | Alt | Parcial |
|---|---|---|---|---|
| Rasa escomesa semàfor | 50 | 0.4 | 0.8 | 16.00 |
| Total |  |  |  | 16 |

**RLLZU** m³ Reblert rasa tram urbà
16 m³ × 38.85 = 621.60

| Amidament | Llarg | Ample | Alt | Parcial |
|---|---|---|---|---|
| Rasa escomesa semàfor | 50 | 0.4 | 0.8 | 16.00 |
| Total |  |  |  | 16 |

### 02_11_ SENYALITZACIÓ (01/09/2011)
Import: 50932.49
Relació comercial: 000, 57833.87, 001, 002, 003, 004, 005, Z0000, Z0100, Z0300, Z0500, Z0600, Z0700, Z1200, Z1900

#### 01.08.01_ SEÑALIZACIÓN VERTICAL DE ORIENTACIÓN (20/01/2023)
Import: 20365.24

**SS_D** ud Senyal simplificada tipus P03 (20/01/2023)
3 ud × 198.65 = 595.95
Subministrament i instal·lació de senyal simplificat tipus P03-P04 segons el "Manual de senyalització d’orientació en rutes cicloturístiques i vies ciclistes" de la generalitat de Catalunya".
El panell informatiu, es confroma per una planxa d'alumini d'aliatge 5754-H22 i de 3 mm de gruix de gruix amb dimensions de 130 mm d'alt per 500 mm de llarg, pintades amb pintura de poliuretà de doble component i assecades en el forn, ancorada a un pal de fusta de pi de 100 mm de diàmetre i una altura de 4000 mm, torneada i tractada en autoclau pel sistema Bethell, amb coure sense crom i cobertura de classe de risc 4, segons la Norma S/N 355. Al seu torn el pal va ancorat al terreny mitjançant un dau de formigó de 0,5x0,5x0,5 m. Caragols i elements d'ancoratge inclosos.

| Codi | Ut | Descripció | Rendiment | Preu | Import |
|---|---|---|---|---|---|
| O01004 | h | Oficial especialista | 0.65 | 23.69 | 15.40 |
| O01009 | h | Peó | 0.65 | 20.91 | 13.59 |
| P06047_M | ud | Poste torneado de madera de pino tratada en autoclave uso IV, ø 10 cm, altura 4 m (p.o.) (material; 20/01/2023) | 1 | 27.3 | 27.30 |
| M01020 | h | Camió bolquet grua 101/130 CV | 0.5 | 36.34 | 18.17 |
| CHP03 | ud | Chapa alumunio 3 mm con pintura de poliuretano de doble componente, para señal P03-P04; P07. Largo: 500 mm, Alto: 130 mm (material; 20/01/2023) | 1 | 71.4 | 71.40 |
| %6.0CI | % | Costos indirectes 6,0% | 6 % | 145.86 | 8.75 |
| I09057_ | m³ | Excavació manual per a pou per a fonamentació de senyals | 0.13 | 59.4 | 7.72 |
| I14002_ | m³ | Formigó no estructural FNE-15/spb/40, àrid picat, "in situ", D<=20 km | 0.13 | 121.33 | 15.77 |
| I14030_ | m³ | Posada en obra formigó volums aïllats < 1 m³ | 0.13 | 31.03 | 4.03 |
| F112028_M2 | ud | Contenido señal tipo P03 -P04; p07 | 1 | 11.51 | 11.51 |
| F011034_M2 | ud | Maquetación señal tipo P03 -P04; P07 | 1 | 5.01 | 5.01 |
|  |  | Total |  |  | 198.65 |

| Amidament | Uts. | Parcial |
|---|---|---|
| P03 | 3 | 3.00 |
| Total |  | 3 |

**SM_D** ud Senyal amb menció tipus P01 - P02 (20/01/2023)
22 ud × 216.16 = 4755.52
Subministrament i instal·*lació de senyal simplificat tipus P03-P04 segons el "Manual de senyalització d’orientació en rutes cicloturístiques i vies ciclistes" de la generalitat de Catalunya".
El panell informatiu, és confroma per una planxa d'alumini d'aliatge 5754-H22 i de 3 mm de gruix de gruix amb dimensions de 130 mm d'alt per 500 mm de llarg, pintades amb pintura de poliuretà de doble component i assecades en el forn, ancorada a un pal d'assot de pi de 100 mm de diàmetre i una altura de 4000 mm, torneada i tractada en autoclau pel sistema Bethell, amb coure sense crom i cobertura de classe de risc 4, segons la Norma S/N 355. Al seu torn el pal va ancorat al terreny mitjançant un dau de formigó de 0,5x0,5x0,5 m. Caragols i elements d'ancoratge inclosos.

| Codi | Ut | Descripció | Rendiment | Preu | Import |
|---|---|---|---|---|---|
| O01004 | h | Oficial especialista | 0.65 | 23.69 | 15.40 |
| O01009 | h | Peó | 0.65 | 20.91 | 13.59 |
| P06047_M | ud | Poste torneado de madera de pino tratada en autoclave uso IV, ø 10 cm, altura 4 m (p.o.) | 1 | 27.3 | 27.30 |
| CHP01 | ud | Chapa alumunio 3 mm con pintura de poliuretano de doble componente, para señal P01-P02, P08. Alto: 285 mm. Largo: 600 mm (material; 20/01/2023) | 1 | 84 | 84.00 |
| M01020 | h | Camió bolquet grua 101/130 CV | 0.5 | 36.34 | 18.17 |
| %6.0CI | % | Costos indirectes 6,0% | 6 % | 158.46 | 9.51 |
| I09057_ | m³ | Excavació manual per a pou per a fonamentació de senyals | 0.13 | 59.4 | 7.72 |
| I14002_ | m³ | Formigó no estructural FNE-15/spb/40, àrid picat, "in situ", D<=20 km | 0.13 | 121.33 | 15.77 |
| I14030_ | m³ | Posada en obra formigó volums aïllats < 1 m³ | 0.13 | 31.03 | 4.03 |
| F11028_M | ud | Contenido señal tipo P01 - P02; P08 | 1 | 14.39 | 14.39 |
| F11034_M | ud | Maquetación señal tipo P01 -P02; P08 | 1 | 6.28 | 6.28 |
|  |  | Total |  |  | 216.16 |

| Amidament | Uts. | Parcial |
|---|---|---|
| p01 | 15 | 15.00 |
| p02 | 7 | 7.00 |
| Subtotal |  | 22.00 |
| Total |  | 22 |

**SK_D** ud Senyal punt kilomètric tipus P06 (20/01/2023)
36 ud × 77.11 = 2775.96
Subministrament i instal·lació de senyal amb esment tipus P06 segons el "Manual de senyalització d’orientació en rutes cicloturístiques i vies ciclistes" de la generalitat de Catalunya.
El panell informatiu, es confroma per una planxa d'alumini d'aliatge 5754-H22 i de 3 mm de gruix de diemsiones de 390 mm d'alt per 130 mm de llarg, pintades amb pintura de poliuretà de doble component i assecades en el forn, ancorada a un pal de fusta de pi de 100 mm de diàmetre i una altura de 1000 mm, torneada i tractada en autoclau pel sistema Bethell, amb coure sense crom i cobertura de classe de risc 4, segons la Norma S/N 355. Al seu torn el pal va ancorat al terreny mitjançant un dau de formigó de 0,3x0,3x0,3 m. Caragols i elements d'ancoratge inclosos.

| Codi | Ut | Descripció | Rendiment | Preu | Import |
|---|---|---|---|---|---|
| O01004 | h | Oficial especialista | 0.5 | 23.69 | 11.85 |
| O01009 | h | Peó | 0.5 | 20.91 | 10.46 |
| P06037 | ud | Poste torneado de madera de pino tratada en autoclave uso IV, ø 10 cm, altura 1,5 m (p.o.) (material; 17/03/2023) | 0 | 7.35 | 0.00 |
| M01020 | h | Camió bolquet grua 101/130 CV | 0.3 | 36.34 | 10.90 |
| CHP06 | ud | Chapa alumunio con pintura de poliuretano de doble componente, para señal P06 de 130 mm de largo por 390 mm de alto (material; 20/01/2023) | 1 | 30 | 30.00 |
| %6.0CI | % | Costos indirectes 6,0% | 6 % | 63.21 | 3.79 |
| I09057_ | m³ | Excavació manual per a pou per a fonamentació de senyals | 0.03 | 59.4 | 1.78 |
| I14002_ | m³ | Formigó no estructural FNE-15/spb/40, àrid picat, "in situ", D<=20 km | 0.03 | 121.33 | 3.64 |
| I14030_ | m³ | Posada en obra formigó volums aïllats < 1 m³ | 0.03 | 31.03 | 0.93 |
| F112028_M3 |  | Contenido señal tipo P06 | 0 | 5.76 | 0.00 |
| F011034_M3 | ud | Maquetación señal tipo P06 | 1 | 3.76 | 3.76 |
|  |  | Total |  |  | 77.11 |

**PI_D** ud Panell informatiu tipus AP2
3 ud × 773.19 = 2319.57

**SS_C** ud Senyal simplificada tipus P07 (20/01/2023)
11 ud × 331.14 = 3642.54
Subministrament i instal·lació de senyal simplificat tipus P07 segons el "Manual de senyalització d’orientació en rutes cicloturístiques i vies ciclistes" de la generalitat de Catalunya" per a trams compartits. El panell informatiu, es confroma per una planxa d'alumini d'aliatge 5754-H22 i de 3 mm de gruix de gruix amb dimensions de 130 mm d'alt per 500 mm de llarg, pintades amb pintura de poliuretà de doble component i assecades en el forn, ancorada a un pal d'alumini extruit d'almenys 76 mm de diàmetre amb un gruix mínim tubular de 3,5 mm; la superfície exterior serà cilindrica amb acaado estriat i una altura de 3500 mm. Al seu torn el pal va ancorat al terreny mitjançant un dau de formigó HA-25 de 0,5x0,6x0,5 m per mitjà d'una placa d'ancoratge amb perns. Caragols i elements d'ancoratge inclosos.

| Codi | Ut | Descripció | Rendiment | Preu | Import |
|---|---|---|---|---|---|
| O01004 | h | Oficial especialista | 0.65 | 23.69 | 15.40 |
| O01009 | h | Peó | 0.65 | 20.91 | 13.59 |
| P06047M2 | ud | Poste de aluminio extrusionado de diámetro mínimo de 76 mm y espesor mínimo de 3,5. Altura 3500 mm, acabado estriado (material; 20/01/2023) | 1 | 115 | 115.00 |
| M01020 | h | Camió bolquet grua 101/130 CV | 0.5 | 36.34 | 18.17 |
| CHP03 | ud | Chapa alumunio 3 mm con pintura de poliuretano de doble componente, para señal P03-P04; P07. Largo: 500 mm, Alto: 130 mm | 1 | 71.4 | 71.40 |
| P38026_M | ud | Placa de anclaje de acero para postes sobre hormigón o similar | 1 | 35 | 35.00 |
| %6.0CI | % | Costos indirectes 6,0% | 6 % | 268.56 | 16.11 |
| I09057_ | m³ | Excavació manual per a pou per a fonamentació de senyals | 0.13 | 59.4 | 7.72 |
| I14002_ | m³ | Formigó no estructural FNE-15/spb/40, àrid picat, "in situ", D<=20 km | 0.15 | 121.33 | 18.20 |
| I14030_ | m³ | Posada en obra formigó volums aïllats < 1 m³ | 0.13 | 31.03 | 4.03 |
| F112028_M2 | ud | Contenido señal tipo P03 -P04; p07 | 1 | 11.51 | 11.51 |
| F011034_M2 | ud | Maquetación señal tipo P03 -P04; P07 | 1 | 5.01 | 5.01 |
|  |  | Total |  |  | 331.14 |

**SS_C8** ud Senyal amb menció tipus P08 (20/01/2023)
18 ud × 348.65 = 6275.70
Subministrament i instal·lació de senyal simplificat tipus P08 segons el "Manual de senyalització d’orientació en rutes cicloturístiques i vies ciclistes" de la generalitat de Catalunya" per a trams compartits. El panell informatiu, es confroma per una planxa d'alumini d'aliatge 5754-H22 i de 3 mm de gruix de gruix amb dimensions de 285 mm d'alt per 600 mm de llarg, pintades amb pintura de poliuretà de doble component i assecades en el forn, ancorada a un pal d'alumini extruit d'almenys 76 mm de diàmetre amb un gruix mínim tubular de 3,5 mm; la superfície exterior serà cilindrica amb acaado estriat i una altura de 3500 mm. Al seu torn el pal va ancorat al terreny mitjançant un dau de formigó HA-25 de 0,5x0,6x0,5 m per mitjà d'una placa d'ancoratge amb perns. Caragols i elements d'ancoratge inclosos.

| Codi | Ut | Descripció | Rendiment | Preu | Import |
|---|---|---|---|---|---|
| O01004 | h | Oficial especialista | 0.65 | 23.69 | 15.40 |
| O01009 | h | Peó | 0.65 | 20.91 | 13.59 |
| P06047M2 | ud | Poste de aluminio extrusionado de diámetro mínimo de 76 mm y espesor mínimo de 3,5. Altura 3500 mm, acabado estriado | 1 | 115 | 115.00 |
| M01020 | h | Camió bolquet grua 101/130 CV | 0.5 | 36.34 | 18.17 |
| CHP01 | ud | Chapa alumunio 3 mm con pintura de poliuretano de doble componente, para señal P01-P02, P08. Alto: 285 mm. Largo: 600 mm | 1 | 84 | 84.00 |
| P38026_M | ud | Placa de anclaje de acero para postes sobre hormigón o similar | 1 | 35 | 35.00 |
| %6.0CI | % | Costos indirectes 6,0% | 6 % | 281.16 | 16.87 |
| I09057_ | m³ | Excavació manual per a pou per a fonamentació de senyals | 0.13 | 59.4 | 7.72 |
| I14002_ | m³ | Formigó no estructural FNE-15/spb/40, àrid picat, "in situ", D<=20 km | 0.15 | 121.33 | 18.20 |
| I14030_ | m³ | Posada en obra formigó volums aïllats < 1 m³ | 0.13 | 31.03 | 4.03 |
| F11028_M | ud | Contenido señal tipo P01 - P02; P08 | 1 | 14.39 | 14.39 |
| F11034_M | ud | Maquetación señal tipo P01 -P02; P08 | 1 | 6.28 | 6.28 |
|  |  | Total |  |  | 348.65 |

#### 01.08.02_ SEÑALIZACIÓN VERTICAL DE SEGURIDAD VIAL (20/01/2023)
Import: 18457.02
Relació comercial: 000, 25730.46, 001, 002, 003, 004, 005, Z0000, Z0100, Z0300, Z0500, Z0600, Z0700, Z1200, Z1900

**I09025_S33** ud Senyal rectangular 90x60 cm, col·locada. S33
25 ud × 118.91 = 2972.75
Senyal informatiu d'indicació, sense reflectar, de forma rectangular de 90x60 cm, incloent-hi el pal de sustentació, caragols, excavació i formigonada. S33

| Codi | Ut | Descripció | Rendiment | Preu | Import |
|---|---|---|---|---|---|
| O01009 | h | Peó | 1.5 | 20.91 | 31.37 |
| P28023 | ud | Señal rectangular 90x60 cm (p.o.) (material; 17/03/2023) | 1 | 50.04 | 50.04 |
| P28040 | m | Poste galvanizado, sección rectangular 80x40x2 mm (p.o.) (material; 17/03/2023) | 2.4 | 4.54 | 10.90 |
| %6.0CI | % | Costos indirectes 6,0% | 6 % | 92.31 | 5.54 |
| I03001 | m³ | Excavación manual zanja, terreno compacto, p<= 1,3 m | 0.125 | 47.1 | 5.89 |
| I14002 | m³ | Formigó no estructural FNE-15/spb/40, àrid picat, "in situ", D<=20 km | 0.125 | 121.33 | 15.17 |
|  |  | Total |  |  | 118.91 |

Relació comercial: 000, 120.17, 001, 002, 003, 004, 005, Z0000, Z0100, Z0300, Z0500, Z0600, Z0700, Z1200, Z1900

**I09025_S46** ud Senyal rectangular 90x60 cm, col·locada. S46
27 ud × 118.91 = 3210.57
Senyal informatiu d'indicació, sense reflectar, de forma rectangular de 90x60 cm, incloent-hi el pal de sustentació, caragols, excavació i formigonada. S46

| Codi | Ut | Descripció | Rendiment | Preu | Import |
|---|---|---|---|---|---|
| O01009 | h | Peó | 1.5 | 20.91 | 31.37 |
| P28023 | ud | Señal rectangular 90x60 cm (p.o.) | 1 | 50.04 | 50.04 |
| P28040 | m | Poste galvanizado, sección rectangular 80x40x2 mm (p.o.) | 2.4 | 4.54 | 10.90 |
| %6.0CI | % | Costos indirectes 6,0% | 6 % | 92.31 | 5.54 |
| I03001 | m³ | Excavación manual zanja, terreno compacto, p<= 1,3 m | 0.125 | 47.1 | 5.89 |
| I14002 | m³ | Formigó no estructural FNE-15/spb/40, àrid picat, "in situ", D<=20 km | 0.125 | 121.33 | 15.17 |
|  |  | Total |  |  | 118.91 |

Relació comercial: 000, 120.17, 001, 002, 003, 004, 005, Z0000, Z0100, Z0300, Z0500, Z0600, Z0700, Z1200, Z1900

**I09014_R2** ud Senyal prohibició o obligació, STOP, ø 90 cm, col·locada.R2
17 ud × 112.73 = 1916.41
Senyal de prohibició, restricció o obligació, STOP, sense reflectar, de forma circular i 90 cm de diàmetre, incloent-hi el pal de sustentació, caragols, excavació i formigonada. R2

| Codi | Ut | Descripció | Rendiment | Preu | Import |
|---|---|---|---|---|---|
| O01009 | h | Peó | 1.5 | 20.91 | 31.37 |
| P28014 | ud | Señal prohibic. u obligac. STOP Octógono ø 90cm, doble apot (p.o.) (material; 17/03/2023) | 1 | 44.21 | 44.21 |
| P28040 | m | Poste galvanizado, sección rectangular 80x40x2 mm (p.o.) | 2.4 | 4.54 | 10.90 |
| %6.0CI | % | Costos indirectes 6,0% | 6 % | 86.48 | 5.19 |
| I03001 | m³ | Excavación manual zanja, terreno compacto, p<= 1,3 m | 0.125 | 47.1 | 5.89 |
| I14002 | m³ | Formigó no estructural FNE-15/spb/40, àrid picat, "in situ", D<=20 km | 0.125 | 121.33 | 15.17 |
|  |  | Total |  |  | 112.73 |

Relació comercial: 000, 113.99, 001, 002, 003, 004, 005, Z0000, Z0100, Z0300, Z0500, Z0600, Z0700, Z1200, Z1900

**I09008_P22** ud Senyal triangular tipus perill, reflectant 90 cm, col·locada. P22b
8 ud × 91.48 = 731.84
Senyal de perill, reflector, de forma triangular i 90 cm de costat, incloent-hi el pal de sustentació, caragols, excavació i formigonada. P22 b

| Codi | Ut | Descripció | Rendiment | Preu | Import |
|---|---|---|---|---|---|
| O01009 | h | Peó | 1.5 | 20.91 | 31.37 |
| P28008 | ud | Señal triangular tipo Peligro 90 cm reflectante (p.o.) (material; 17/03/2023) | 1 | 25.07 | 25.07 |
| P28040 | m | Poste galvanizado, sección rectangular 80x40x2 mm (p.o.) | 2.2 | 4.54 | 9.99 |
| %6.0CI | % | Costos indirectes 6,0% | 6 % | 66.43 | 3.99 |
| I03001 | m³ | Excavación manual zanja, terreno compacto, p<= 1,3 m | 0.125 | 47.1 | 5.89 |
| I14002 | m³ | Formigó no estructural FNE-15/spb/40, àrid picat, "in situ", D<=20 km | 0.125 | 121.33 | 15.17 |
|  |  | Total |  |  | 91.48 |

Relació comercial: 000, 92.74, 001, 002, 003, 004, 005, Z0000, Z0100, Z0300, Z0500, Z0600, Z0700, Z1200, Z1900

**I09012_R102** ud Senyal prohibició o obligació, ø 90 cm, col·locada. R102
19 ud × 102.22 = 1942.18
Senyal de prohibició, restricció o obligació, sense reflectar, de forma circular i 90 cm de diàmetre, incloent-hi el pal de sustentació, caragols, excavació i formigonada. R102

| Codi | Ut | Descripció | Rendiment | Preu | Import |
|---|---|---|---|---|---|
| O01009 | h | Peó | 1.5 | 20.91 | 31.37 |
| P28012 | ud | Señal Prohibición y Obligación ø 90 cm (p.o.) (material; 17/03/2023) | 1 | 38.89 | 38.89 |
| P28040 | m | Poste galvanizado, sección rectangular 80x40x2 mm (p.o.) | 2.4 | 4.54 | 10.90 |
| I03001 | m³ | Excavación manual zanja, terreno compacto, p<= 1,3 m | 0.125 | 47.1 | 5.89 |
| I14002 | m³ | Formigó no estructural FNE-15/spb/40, àrid picat, "in situ", D<=20 km | 0.125 | 121.33 | 15.17 |
|  |  | Total |  |  | 102.22 |

Relació comercial: 000, 102.22, 001, 002, 003, 004, 005, Z0000, Z0100, Z0300, Z0500, Z0600, Z0700, Z1200, Z1900

**I09008_P1** ud Senyal triangular tipus perill, reflectant 90 cm, col·locada. P1
12 ud × 91.48 = 1097.76
Senyal de perill, reflector, de forma triangular i 90 cm de costat, incloent-hi el pal de sustentació, caragols, excavació i formigonada. P1.

| Codi | Ut | Descripció | Rendiment | Preu | Import |
|---|---|---|---|---|---|
| O01009 | h | Peó | 1.5 | 20.91 | 31.37 |
| P28008 | ud | Señal triangular tipo Peligro 90 cm reflectante (p.o.) | 1 | 25.07 | 25.07 |
| P28040 | m | Poste galvanizado, sección rectangular 80x40x2 mm (p.o.) | 2.2 | 4.54 | 9.99 |
| %6.0CI | % | Costos indirectes 6,0% | 6 % | 66.43 | 3.99 |
| I03001 | m³ | Excavación manual zanja, terreno compacto, p<= 1,3 m | 0.125 | 47.1 | 5.89 |
| I14002 | m³ | Formigó no estructural FNE-15/spb/40, àrid picat, "in situ", D<=20 km | 0.125 | 121.33 | 15.17 |
|  |  | Total |  |  | 91.48 |

Relació comercial: 000, 91.48, 001, 002, 003, 004, 005, Z0000, Z0100, Z0300, Z0500, Z0600, Z0700, Z1200, Z1900

**I09025_R1** ud Senyal rectangular 90x60 cm, col·locada. R1
1 ud × 118.91 = 118.91
Senyal informatiu d'indicació, sense reflectar, de forma rectangular de 90x60 cm, incloent-hi el pal de sustentació, caragols, excavació i formigonada. R1

| Codi | Ut | Descripció | Rendiment | Preu | Import |
|---|---|---|---|---|---|
| O01009 | h | Peó | 1.5 | 20.91 | 31.37 |
| P28023 | ud | Señal rectangular 90x60 cm (p.o.) | 1 | 50.04 | 50.04 |
| P28040 | m | Poste galvanizado, sección rectangular 80x40x2 mm (p.o.) | 2.4 | 4.54 | 10.90 |
| %6.0CI | % | Costos indirectes 6,0% | 6 % | 92.31 | 5.54 |
| I03001 | m³ | Excavación manual zanja, terreno compacto, p<= 1,3 m | 0.125 | 47.1 | 5.89 |
| I14002 | m³ | Formigó no estructural FNE-15/spb/40, àrid picat, "in situ", D<=20 km | 0.125 | 121.33 | 15.17 |
|  |  | Total |  |  | 118.91 |

Relació comercial: 000, 118.91, 001, 002, 003, 004, 005, Z0000, Z0100, Z0300, Z0500, Z0600, Z0700, Z1200, Z1900

**I09012_P50** ud Senyal triangular tipus perill, reflectant 90 cm, col·locada. P50
4 ud × 91.48 = 365.92
Senyal de perill, reflector, de forma triangular i 90 cm de costat, incloent-hi el pal de sustentació, caragols, excavació i formigonada. P50.

| Codi | Ut | Descripció | Rendiment | Preu | Import |
|---|---|---|---|---|---|
| O01009 | h | Peó | 1.5 | 20.91 | 31.37 |
| P28008 | ud | Señal triangular tipo Peligro 90 cm reflectante (p.o.) | 1 | 25.07 | 25.07 |
| P28040 | m | Poste galvanizado, sección rectangular 80x40x2 mm (p.o.) | 2.2 | 4.54 | 9.99 |
| %6.0CI | % | Costos indirectes 6,0% | 6 % | 66.43 | 3.99 |
| I03001 | m³ | Excavación manual zanja, terreno compacto, p<= 1,3 m | 0.125 | 47.1 | 5.89 |
| I14002 | m³ | Formigó no estructural FNE-15/spb/40, àrid picat, "in situ", D<=20 km | 0.125 | 121.33 | 15.17 |
|  |  | Total |  |  | 91.48 |

Relació comercial: 000, 91.48, 001, 002, 003, 004, 005, Z0000, Z0100, Z0300, Z0500, Z0600, Z0700, Z1200, Z1900

**I09525_S46_2** ud Senyal rectangular llums LED 90x60 cm i alimentació solar, col·locada. S46 (20/01/2023)
6 ud × 1016.78 = 6100.68
Senyal informatiu d'indicació amb llums LED, sense reflectar, de forma rectangular de 90x60 cm, incloent-hi el pal de sustentació, caragols, excavació i formigonada. S46

| Codi | Ut | Descripció | Rendiment | Preu | Import |
|---|---|---|---|---|---|
| O01009 | h | Peó | 0.5 | 20.91 | 10.46 |
| P28040 | m | Poste galvanizado, sección rectangular 80x40x2 mm (p.o.) | 2.4 | 4.54 | 10.90 |
| P28023_2 | ud | Señal rectangular 90x60 cm (p.o.) con 150 LED con panel solar incorporado (material; 20/01/2023) | 1 | 918 | 918.00 |
| %6.0CI | % | Costos indirectes 6,0% | 6 % | 939.36 | 56.36 |
| I03001 | m³ | Excavación manual zanja, terreno compacto, p<= 1,3 m | 0.125 | 47.1 | 5.89 |
| I14002 | m³ | Formigó no estructural FNE-15/spb/40, àrid picat, "in situ", D<=20 km | 0.125 | 121.33 | 15.17 |
|  |  | Total |  |  | 1016.78 |

Relació comercial: 000, 961.7, 001, 002, 003, 004, 005, Z0000, Z0100, Z0300, Z0500, Z0600, Z0700, Z1200, Z1900

#### 01.08.04_ SEÑALIZACIÓN HORIZONTAL. PASOS POR CARRETERAS (01/09/2011)
Import: 9394.43

**FIRAS_** m² Pegat de paviment amb M.B.C. tipus AC16 surf S
83.4 m² × 25.75 = 2147.55

| Amidament | Uts. | Llarg | Ample | Parcial |
|---|---|---|---|---|
| Chicana carretera TV-3408 | 20 |  |  | 20.00 |
| Sobre ancho carretera | 36 |  |  | 36.00 |
| Raqueta TV-3408 PK 17+220 |  | 13.7 | 2 | 27.40 |
| Subtotal |  |  |  | 83.40 |
| Total |  |  |  | 83.4 |

**E0603B_M** t Paviment de MBC tipus D8, àrid granític (reductors) (20/01/2023)
59 t × 49.78 = 2937.02

| Codi | Ut | Descripció | Rendiment | Preu | Import |
|---|---|---|---|---|---|
| M01014 | h | Camió cisterna reg asfàltic 161/190 CV 12000 l | 0.006 | 61.46 | 0.37 |
| P0414B_ | t | M.B.C. tipus D8 amb àrid granític en obra (material; 20/01/2023) | 1 | 39.5 | 39.50 |
| M01081 | h | Compactador pneumàtic 101/130 CV, 27 t | 0.011 | 49.56 | 0.55 |
| M01088 | h | Extendedora aglomerado asfáltico | 0.011 | 71.64 | 0.79 |
| BRRR | h | Barredora remolcada con motor auxiliar | 0.006 | 66.67 | 0.40 |
| CASF | h | Central asfáltica continua para fabricación de mezcla bituminosa en caliente, de 200 t/h. | 0.011 | 346.08 | 3.81 |
| M01053 | h | Pala carregadora rodes 131/160 CV | 0.001 | 51.15 | 0.05 |
| O01004 | h | Oficial especialista | 0.01 | 23.69 | 0.24 |
| O01009 | h | Peó | 0.06 | 20.91 | 1.25 |
| %6.0CI | % | Costos indirectes 6,0% | 6 % | 46.96 | 2.82 |
|  |  | Total |  |  | 49.78 |

| Amidament | Uts. | Llarg | Alt | Parcial |
|---|---|---|---|---|
| Paso peatones bici 8 m Pk 0+347 | 8.5 | 8 | 0.1 | 6.80 |
| Paso peatones bici 8 m Pk 0+395 | 8.5 | 8 | 0.1 | 6.80 |
| Paso peatones bici 10 m Pk 1+233 | 8.5 | 10 | 0.1 | 8.50 |
| Paso peatones bici 8 m Pk 1+267 | 8.5 | 8 | 0.1 | 6.80 |
| Paso peatones bici 10 m Pk 15+795 | 8.5 | 10 | 0.1 | 8.50 |
| Paso bici 6 m pk 5+560 | 20 | 6 | 0.1 | 12.00 |
| Paso bici 8 m pk 15+080 | 6 | 8 | 0.1 | 4.80 |
| Paso bici 8 m pk 17+232 | 6 | 8 | 0.1 | 4.80 |
| Subtotal |  |  |  | 59.00 |
| Total |  |  |  | 59 |

**E0334_M** m Tall serra disc paviment mescles bituminoses, formigó o panot, fins 25 cm (20/01/2023)
132 m × 2 = 264.00

| Codi | Ut | Descripció | Rendiment | Preu | Import |
|---|---|---|---|---|---|
| O01004 | h | Oficial especialista | 0.01 | 23.69 | 0.24 |
| O01009 | h | Peó | 0.05 | 20.91 | 1.05 |
| SRD |  | Sierra de disco (material; 20/01/2023) | 0.05 | 12 | 0.60 |
| %6.0CI | % | Costos indirectes 6,0% | 6 % | 1.89 | 0.11 |
|  |  | Total |  |  | 2 |

| Amidament | Uts. | Llarg | Parcial |
|---|---|---|---|
| Paso peatones bici 8 m Pk 0+347 | 2 | 8 | 16.00 |
| Paso peatones bici 8 m Pk 0+395 | 2 | 8 | 16.00 |
| Paso peatones bici 10 m Pk 1+233 | 2 | 10 | 20.00 |
| Paso peatones bici 8 m Pk 1+267 | 2 | 8 | 16.00 |
| Paso peatones bici 10 m Pk 15+795 | 2 | 10 | 20.00 |
| Paso bici 6 m pk 5+560 | 2 | 6 | 12.00 |
| Paso bici 8 m pk 15+080 | 2 | 8 | 16.00 |
| Paso bici 8 m pk 17+232 | 2 | 8 | 16.00 |
| Subtotal |  |  | 132.00 |
| Total |  |  | 132 |

**I09056** m² Pintura plástica en frio, bicomponente en paso de peatones y símbolos (01/09/2011)
338 m² × 11.97 = 4045.86
Pintura termoplástica en frío dos componentes, reflexiva, con una dotación de pintura de 3 kg/m², y 0,5 kg/m2 de microesferas de vidrio, en paso peatones y símbolos tipo flechas, stop, etc, incluso barrido y premarcaje sobre el pavimento.

| Codi | Ut | Descripció | Rendiment | Preu | Import |
|---|---|---|---|---|---|
| O01004 | h | Oficial especialista | 0.103 | 23.69 | 2.44 |
| O01009 | h | Peó | 0.103 | 20.91 | 2.15 |
| M01032 | h | Dumper de obra, 1500 l (maquinària; 17/03/2023) | 0.008 | 38.55 | 0.31 |
| M02033 | h | Escombradora | 0.008 | 29.99 | 0.24 |
| P28051 | kg | Pintura termoplástica en frío (p.o.) (material; 17/03/2023) | 3 | 1.89 | 5.67 |
| P28049 | kg | Microesferas vidrio tratadas (p.o.) | 0.5 | 0.95 | 0.48 |
| %6.0CI | % | Costos indirectes 6,0% | 6 % | 11.29 | 0.68 |
|  |  | Total |  |  | 11.97 |

| Amidament | Uts. | Parcial |
|---|---|---|
| Paso peatones bici 8 m Pk 0+347 | 44 | 44.00 |
| Paso peatones bici 8 m Pk 0+395 | 44 | 44.00 |
| Paso peatones bici 10 m Pk 1+233 | 55 | 55.00 |
| Paso peatones bici 8 m Pk 1+267 | 44 | 44.00 |
| Paso peatones bici 10 m Pk 15+795 | 55 | 55.00 |
| Paso bici 6 m pk 5+560 | 28 | 28.00 |
| Paso bici 8 m pk 15+080 | 34 | 34.00 |
| Paso bici 8 m pk 17+232 | 34 | 34.00 |
| Subtotal |  | 338.00 |
| Total |  | 338 |

#### 01_08_ SEÑALIZACIÓN HORIZONTAL. MARCAS VIALES (01/09/2011)
Import: 2715.8

**I09054_** m Marca vial reflexiva continua blanca o amarilla 15 cm de ancho (01/09/2011)
3764.33 m × 0.54 = 2032.74
Marca vial reflexiva continua blanca o amarilla, de 15 cm. de ancho, ejecutada con pintura acrílica en base acuosa con una dotación de 720 gr/m² y aplicación de microesferas de vidrio con una dotación de 480 gr/m2, excepto premarcaje.

| Codi | Ut | Descripció | Rendiment | Preu | Import |
|---|---|---|---|---|---|
| O01004 | h | Oficial especialista | 0.002 | 23.69 | 0.05 |
| M01044 | h | Tractor ruedas hasta 100 CV (maquinària; 17/03/2023) | 0.002 | 42.77 | 0.09 |
| M02033 | h | Escombradora | 0.002 | 29.99 | 0.06 |
| M01110 | h | Equipo pintabanda autopropulsado (maquinària; 17/03/2023) | 0.002 | 43.78 | 0.09 |
| P28048 | kg | Pintura acrílica en base acuosa (p.o.) | 0.108 | 1.39 | 0.15 |
| P28049 | kg | Microesferas vidrio tratadas (p.o.) | 0.072 | 0.95 | 0.07 |
| %6.0CI | % | Costos indirectes 6,0% | 6 % | 0.51 | 0.03 |
|  |  | Total |  |  | 0.54 |

| Amidament | Uts. | Parcial |
|---|---|---|
| Tramo urbano 1 | 211.74 | 211.74 |
| Tramo urbano 2 | 88.08 | 88.08 |
| Long Tramo 2 VV | 95.28 | 95.28 |
| Long Tramo 3 Urbano | 3338.76 | 3338.76 |
| Tramo 4 | 30.47 | 30.47 |
| Subtotal |  | 3764.33 |
| Total |  | 3764.33 |

**I09055** m Marca vial reflexiva discontinua blanca o amarilla 15 cm de ancho (01/09/2011)
1897.4 m × 0.36 = 683.06
Marca vial reflexiva discontinua blanca o amarilla, de 15 cm. de ancho, ejecutada con pintura acrílica en base acuosa con una dotación de 720 gr/m² y aplicación de microesferas de vidrio con una dotación de 480 gr/m2, excepto premarcaje. se pinta un 66% de la longitud.

| Codi | Ut | Descripció | Rendiment | Preu | Import |
|---|---|---|---|---|---|
| O01004 | h | Oficial especialista | 0.0013 | 23.69 | 0.03 |
| M01044 | h | Tractor ruedas hasta 100 CV | 0.0013 | 42.77 | 0.06 |
| M02033 | h | Escombradora | 0.0013 | 29.99 | 0.04 |
| M01110 | h | Equipo pintabanda autopropulsado | 0.0013 | 43.78 | 0.06 |
| P28048 | kg | Pintura acrílica en base acuosa (p.o.) | 0.0713 | 1.39 | 0.10 |
| P28049 | kg | Microesferas vidrio tratadas (p.o.) | 0.0475 | 0.95 | 0.05 |
| %6.0CI | % | Costos indirectes 6,0% | 6 % | 0.34 | 0.02 |
|  |  | Total |  |  | 0.36 |

| Amidament | Uts. | Parcial |
|---|---|---|
| Tramo urbano 1 | 105.87 | 105.87 |
| Tramo urbano 2 | 44.04 | 44.04 |
| Long Tramo 2 VV | 47.64 | 47.64 |
| Long Tramo 3 Urbano | 1669.38 | 1669.38 |
| Tramo 4 | 30.47 | 30.47 |
| Subtotal |  | 1897.40 |
| Total |  | 1897.4 |

### 02_12_ REDUCTORS DE VELOCITAT (07/12/1994)
Import: 23780.82

**E0334** m Tall serra disc paviment mescles bituminoses, formigó o panot, fins 25 cm (07/12/1994)
21 m × 1.99 = 41.79
Tall amb serra de disc de paviment de mescles bituminoses, formigó o panot, fins a una fondària de 25 cm.

| Codi | Ut | Descripció | Rendiment | Preu | Import |
|---|---|---|---|---|---|
| O0101 | h | Cap de colla | 0.01 | 26.02 | 0.26 |
| O0110 | h | Peó | 0.05 | 20.41 | 1.02 |
| M0334 | h | Serra de disc | 0.05 | 12 | 0.60 |
| %1613 | % | Despeses indirectes | 6 % | 1.88 | 0.11 |
|  |  | Total |  |  | 1.99 |

| Amidament | Uts. | Llarg | Ample | Parcial |
|---|---|---|---|---|
| Reductors de velocitat | 10 | 7 | 0.3 | 21.00 |
| Total |  |  |  | 21 |

**E0603B** t Paviment de MBC tipus D8, àrid granític (reductors) (07/12/1994)
514.5 t × 46.14 = 23739.03
Paviment de M.B.C. tipus D8 amb àrid granític, estesa i compactada al 97 % del'assaig marshall.

| Codi | Ut | Descripció | Rendiment | Preu | Import |
|---|---|---|---|---|---|
| O0101 | h | Cap de colla | 0.014 | 26.02 | 0.36 |
| O0110 | h | Peó | 0.063 | 20.41 | 1.29 |
| P0414B | t | M.B.C. tipus D8 amb àrid granític en obra (material; 02/09/2009) | 1 | 39.5 | 39.50 |
| M0236 | h | Estenedora per a mescles (maquinària; 12/01/2009) | 0.009 | 70.661418 | 0.64 |
| M0239 | h | Corró de llanda metàl·lica (maquinària; 12/01/2009) | 0.009 | 41.56857 | 0.37 |
| M0237 | h | Piconadora de pneumàtics 15 t (maquinària; 12/01/2009) | 0.009 | 62.358006 | 0.56 |
| M0220 | h | Escombradora autopropulsada (maquinària; 23/07/1998) | 0.009 | 42.15 | 0.38 |
| M0213 | h | Camió cisterna de 8 m³ | 0.009 | 48 | 0.43 |
| %1613 | % | Despeses indirectes | 6 % | 43.53 | 2.61 |
|  |  | Total |  |  | 46.14 |

| Amidament | Uts. | Parcial |
|---|---|---|
| Pas de vianants | 514.5 | 514.50 |
| Total |  | 514.5 |

## 03_ ACCESSIBILITAT. ELIMINACIÓ DE BARRERES FÍSIQUES (20/06/2008)
Import: 581739.56
Relació comercial: 000, 581841.11, 001, 002, 003, 004, 005, Z0000, Z0100, Z0300, Z0500, Z0600, Z0700, Z1200, Z1900

### 04.01_ PASAREL·LA AP-7 (20/06/2008)
Import: 563161.33
Relació comercial: 000, 563262.88, 001, 002, 003, 004, 005, Z0000, Z0100, Z0300, Z0500, Z0600, Z0700, Z1200, Z1900

**I02002** m³ Excavación en desmonte y transporte a terraplén D<= 50 m (17/03/2023)
155.05 m³ × 0.52 = 80.63
Excavación en desmonte y transporte a terraplén o caballero de terrenos de cualquier naturaleza o consistencia, excluidos los de tránsito y la roca. Distancia máxima de transporte 50 m. Volumen medido en estado natural.

| Codi | Ut | Descripció | Rendiment | Preu | Import |
|---|---|---|---|---|---|
| M01040 | h | Tractor orugas 191/240 CV (maquinària; 17/03/2023) | 0.006 | 86.33 | 0.52 |
|  |  | Total |  |  | 0.52 |

| Amidament | Uts. | Parcial |
|---|---|---|
| Desmonte rampa ascenso | 155.05 | 155.05 |
| Total |  | 155.05 |

**I03007** m Excavació mecànica rasa, terreny roca
333.88 m × 39.17 = 13078.08

| Amidament | Uts. | Parcial |
|---|---|---|
| Estribo 1 | 333.87984 | 333.88 |
| Total |  | 333.88 |

**I03006** m³ Excavació mecànica rasa, terreny trànsit
55.65 m³ × 4.6 = 255.99

| Amidament | Uts. | Llarg | Ample | Alt | Parcial |
|---|---|---|---|---|---|
| Estribo 2 |  | 1.75 | 2.64 | 0.4 | 1.85 |
| Estribo 1 | 53.80044 |  |  |  | 53.80 |
| Subtotal |  |  |  |  | 55.65 |
| Total |  |  |  |  | 55.65 |

**I16002** m² Encofrat i desencofrat fusta sabates, bigues riostres i encepats
43.97 m² × 19.85 = 872.80

| Amidament | Llarg | Alt | Parcial |
|---|---|---|---|
| Zapata Estribo 1 | 33.72 | 1.2 | 40.46 |
| Zapata Estribo 2 | 8.78 | 0.4 | 3.51 |
| Subtotal |  |  | 43.97 |
| Total |  |  | 43.97 |

**I16003** m² Encofrat i desencofrat murs, h <= 1,5 m
45.7 m² × 15.97 = 729.83

| Amidament | Llarg | Alt | Parcial |
|---|---|---|---|
| Estribo 2 | 6.18 | 1 | 6.18 |
| añadido | 5.68 | 0.43 | 2.44 |
| Estribo 1. 1.5 m | 24.72 | 1.5 | 37.08 |
| Subtotal |  |  | 45.70 |
| Total |  |  | 45.7 |

**I16004** m² Encofrat i desencofrat murs, 1,5 < h <= 3 m
37.08 m² × 26.37 = 977.80

| Amidament | Llarg | Alt | Parcial |
|---|---|---|---|
| Estribo 1. >1.5 m | 24.72 | 1.5 | 37.08 |
| Total |  |  | 37.08 |

**I16005** m² Encofrado y desencofrado muros, h > 3 m
98.88 m² × 38.19 = 3776.23
Encofrado y desencofrado en muros, a partir del tercer metro de altura, considerando 40 posturas, sin incluir medios auxiliares.

| Codi | Ut | Descripció | Rendiment | Preu | Import |
|---|---|---|---|---|---|
| O01004 | h | Oficial especialista | 0.76 | 23.69 | 18.00 |
| O01009 | h | Peó | 0.76 | 20.91 | 15.89 |
| P01033 | m³ | Fusta encofrar (p.o.) | 0.002 | 262.55 | 0.53 |
| P01038 | ud | Panell metàl·lic 50x100 cm amb accessoris (p. o.) | 0.06 | 20.69 | 1.24 |
| P01044 | kg | Puntes (p.o.) | 0.05 | 2.19 | 0.11 |
| P01045 | kg | Filferro (p.o.) | 0.05 | 1.6 | 0.08 |
| P01042 | l | Oli de desencofrat, encofrats metàl·lics (p. o.) | 0.07 | 2.57 | 0.18 |
| %6.0CI | % | Costos indirectes 6,0% | 6 % | 36.03 | 2.16 |
|  |  | Total |  |  | 38.19 |

| Amidament | Llarg | Alt | Parcial |
|---|---|---|---|
| Estribo 1 >3m | 24.72 | 4 | 98.88 |
| Total |  |  | 98.88 |

**I15003** kg Acer corrugat, ø 5-14 mm, B-500S/SD, col·locat
3307.51 kg × 1.87 = 6185.04

| Amidament | Uts. | Parcial |
|---|---|---|
| Armado Estribo 2 12mm | 249.964 | 249.96 |
| Armado Estribo 1 | 163.37 | 163.37 |
| Encepado Pila 2 10 mm | 223.232 | 223.23 |
| Encepado Pila 1 10 mm | 267.8784 | 267.88 |
| Zapata Pila 3 6 mm | 5.3 | 5.30 |
| Zapata Pila 3 12 mm | 87.08 | 87.08 |
| Armado Pila 2 10 mm | 705.9136 | 705.91 |
| Armmado Pila 1 10 mm | 1074.1376 | 1074.14 |
| Armado Pila 3 10 mm | 530.64064 | 530.64 |
| Subtotal |  | 3307.51 |
| Total |  | 3307.51 |

**I15004** kg Acer corrugat, diàmetre 16 a 20 mm, B-500S/SD, col·locat
16441.34 kg × 1.73 = 28443.52

| Amidament | Uts. | Parcial |
|---|---|---|
| Armado Estribo 1 16 mm | 3006.05 | 3006.05 |
| Armado Estribo 1 20 mm | 1526.63 | 1526.63 |
| Armado Estribo 1 16 mm | 5670.4 | 5670.40 |
| Encepado Pila 2 16 mm | 911.822 | 911.82 |
| Encepado Pila 2 20 mm | 582.42 | 582.42 |
| Encepado Pila 1 16 mm | 1094.1864 | 1094.19 |
| Encepado Pila 1 20 mm | 698.904 | 698.90 |
| Zapata Pila 3 16 mm | 50 | 50.00 |
| Zapata Pila 3 20 mm | 1912.36 | 1912.36 |
| Armado Pila 2 16 mm | 302.0064 | 302.01 |
| Armado Pila 1 16 mm | 459.540032 | 459.54 |
| Armado Pila 3 16 mm | 227.021184 | 227.02 |
| Subtotal |  | 16441.34 |
| Total |  | 16441.34 |

**AC25** kg Acer corrugat, diàmetre 25 mm, B-500S/SD, col·locat
11273.36 kg × 1.66 = 18713.78
Acer corrugat, diàmetre 25 mm, B-500S/SD, col·locat en obra.

| Codi | Ut | Descripció | Rendiment | Preu | Import |
|---|---|---|---|---|---|
| O01004 | h | Oficial especialista | 0.014 | 23.69 | 0.33 |
| O01009 | h | Peó | 0.014 | 20.91 | 0.29 |
| P01048 | kg | Acer B500S/SD (500 N/mm² límit elàstic) (p.o.) | 1.05 | 0.89 | 0.93 |
| P01045 | kg | Filferro (p.o.) | 0.015 | 1.6 | 0.02 |
| %6.0CI | % | Costos indirectes 6,0% | 6 % | 1.57 | 0.09 |
|  |  | Total |  |  | 1.66 |

| Amidament | Uts. | Parcial |
|---|---|---|
| Encepado Pila 2 25 mm | 2272.4208 | 2272.42 |
| Encepado Pila 1 25 mm | 2726.90496 | 2726.90 |
| Zapata Pila 3 | 239.53 | 239.53 |
| Armado Pila 2 | 1843.536 | 1843.54 |
| Armado Pila 1 | 2805.16768 | 2805.17 |
| Armado Pila 3 | 1385.80416 | 1385.80 |
| Subtotal |  | 11273.36 |
| Total |  | 11273.36 |

**I14013** m³ Formigó per a armar HA-25/spb/20/I-IIa, planta, D<=20 km
367.2 m³ × 99 = 36352.80

| Amidament | Uts. | Llarg | Ample | Alt | Parcial |
|---|---|---|---|---|---|
| Zapata Estribo 2 |  | 2.64 | 1.75 | 0.4 | 1.85 |
| Muro Estribo 2 |  | 2.64 | 0.45 | 1 | 1.19 |
| Añadido Muro Estribo 2 |  | 2.64 | 0.2 | 0.43 | 0.23 |
| Estribo 1 tot | 173.22 |  |  |  | 173.22 |
| Pila 1 | 4.2 |  |  | 14.2 | 59.64 |
| Pila 2 |  | 2.4 | 1.2 | 11.58 | 33.35 |
| Pila 3 | 3.98 |  |  | 7.02 | 27.94 |
| Zapata Pila 3 |  | 5.5 | 5.5 | 1.1 | 33.28 |
| Encepado micropilotes P1 y P2 | 2 | 3.9 | 3.9 | 1.2 | 36.50 |
| Subtotal |  |  |  |  | 367.20 |
| Total |  |  |  |  | 367.2 |

**I14003_** m³ Formigó no estructural FNE-15/spb/40, planta, D<=20 km
13.05 m³ × 89.57 = 1168.89

| Amidament | Uts. | Llarg | Ample | Alt | Parcial |
|---|---|---|---|---|---|
| Estribo 2 |  | 2.64 | 1.75 | 0.1 | 0.46 |
| Estribo 1 |  | 6 | 10.86 | 0.1 | 6.52 |
| Encepado pilas 1 y 2 | 2 | 3.9 | 3.9 | 0.1 | 3.04 |
| Zapata pila 3 |  | 5.5 | 5.5 | 0.1 | 3.03 |
| Subtotal |  |  |  |  | 13.05 |
| Total |  |  |  |  | 13.05 |

**I14031_M** m³ Posada en obra formigó amb bomba 32
367.2 m³ × 16.29 = 5981.69

| Amidament | Uts. | Parcial |
|---|---|---|
| Hormigón armar | 367.2 | 367.20 |
| Total |  | 367.2 |

**B01036** kg Acer laminat S275JR en calent, en perfils tubulars quadrats per a bigues,
50554.76 kg × 3.76 = 190085.90

| Amidament | Uts. | Ample | Parcial |
|---|---|---|---|
| Cordones Sup e inf- Segmento 1 PHC 220X10 | 10944.0912 |  | 10944.09 |
| Cordones Sup e inf- Segmento 2 PHC 220X10 | 7765.128 |  | 7765.13 |
| Cordones Sup e inf- Segmento 3 PHC 220X10 | 7778.148 |  | 7778.15 |
| Cordones Sup e inf- Segmento 4 PHC 220X10 | 5223.624 |  | 5223.62 |
| Transversales inferiores Segmento 1 PHR 160X90x10 | 1284.92 |  | 1284.92 |
| Transversales inferiores Segmento 2 PHR 160X90x10 | 917.8 |  | 917.80 |
| Transversales inferiores Segmento 3 PHR 160X90x10 | 917.8 |  | 917.80 |
| Transversales inferiores Segmento 4 PHR 160X90x10 | 635.4 |  | 635.40 |
| Diagonales inferiores Segmento 1 PHC 90x5 | 653.2708 |  | 653.27 |
| Diagonales inferiores Segmento 2 PHC 90x5 | 464.788 |  | 464.79 |
| Diagonales inferiores Segmento 3 PHC 90x5 | 465.312 |  | 465.31 |
| Diagonales inferiores Segmento 4 PHC 90x5 | 311.518 |  | 311.52 |
| Diagonales laterales Segmento 1 PHR 150x100x8 | 3142.1236 |  | 3142.12 |
| Diagonales laterales Segmento 2 PHR 150x100x8 | 2240.328 |  | 2240.33 |
| Diagonales laterales Segmento 3 PHR 150x100x8 | 2229.924 |  | 2229.92 |
| Diagonales laterales Segmento 4 PHR 150x100x8 | 1486.616 |  | 1486.62 |
| Postes verticales. 4 seg PHC 220X10 | 1312.416 |  | 1312.42 |
| Perfiles L anclaje malla | 2528.68 | 1.1 | 2781.55 |
| Subtotal |  |  | 50554.76 |
| Total |  |  | 50554.76 |

**REJ** m² Subministrament i instal·lació de reixeta d'acer per a exteriors pregalvanització (20/01/2023)
414.05 m² × 66.35 = 27472.22
Subministrament i instal·lació de reixeta d'acer per a exteriors pregalvanització i postlacatge en calinete tipus cromo per a exterior. Reixeta Q/80x52x7x3 mm, amb pes 6,4 kg/m², per a conformar malla de seguretat

| Codi | Ut | Descripció | Rendiment | Preu | Import |
|---|---|---|---|---|---|
| RE_G | kg | Rejilla de acero para exteriores pregalvanizado (material; 20/01/2023) | 6.4 | 8.69 | 55.62 |
| O01004 | h | Oficial especialista | 0.1 | 23.69 | 2.37 |
| O01009 | h | Peó | 0.22 | 20.91 | 4.60 |
| %6.0CI | % | Costos indirectes 6,0% | 6 % | 62.59 | 3.76 |
|  |  | Total |  |  | 66.35 |

| Amidament | Uts. | Llarg | Alt | Parcial |
|---|---|---|---|---|
| Segmento 1 | 142.8952 |  |  | 142.90 |
| Segmento 2 | 2 | 29.82 | 1.7 | 101.39 |
| Segmento 3 | 2 | 29.87 | 1.7 | 101.56 |
| Segmento 4 | 2 | 20.06 | 1.7 | 68.20 |
| Subtotal |  |  |  | 414.05 |
| Total |  |  |  | 414.05 |

**PINTM** m² Pintura esmaltada sobre estructura metàl·lica
709.09 m² × 23.1 = 16379.98

| Amidament | Uts. | Parcial |
|---|---|---|
| Cordones Sup e inf- Segmento 1 PHC 220X10 | 147.93856 | 147.94 |
| Cordones Sup e inf- Segmento 2 PHC 220X10 | 104.9664 | 104.97 |
| Cordones Sup e inf- Segmento 3 PHC 220X10 | 105.1424 | 105.14 |
| Cordones Sup e inf- Segmento 4 PHC 220X10 | 70.6112 | 70.61 |
| Transversales inferiores Segmento 1 PHR 160X90x10 | 18.2 | 18.20 |
| Transversales inferiores Segmento 2 PHR 160X90x10 | 13 | 13.00 |
| Transversales inferiores Segmento 3 PHR 160X90x10 | 13 | 13.00 |
| Transversales inferiores Segmento 4 PHR 160X90x10 | 9 | 9.00 |
| Diagonales inferiores Segmento 1 PHC 90x5 | 17.95248 | 17.95 |
| Diagonales inferiores Segmento 2 PHC 90x5 | 12.7728 | 12.77 |
| Diagonales inferiores Segmento 3 PHC 90x5 | 12.7872 | 12.79 |
| Diagonales inferiores Segmento 4 PHC 90x5 | 8.5608 | 8.56 |
| Diagonales laterales Segmento 1 PHR 150x100x8 | 54.362 | 54.36 |
| Diagonales laterales Segmento 2 PHR 150x100x8 | 38.76 | 38.76 |
| Diagonales laterales Segmento 3 PHR 150x100x8 | 38.58 | 38.58 |
| Diagonales laterales Segmento 4 PHR 150x100x8 | 25.72 | 25.72 |
| Postes verticales. 4 seg PHC 220X10 | 17.7408 | 17.74 |
| Subtotal |  | 709.09 |
| Total |  | 709.09 |

**ENTMAD** m² Empostissat de fusta. e: 45 mm
233.15 m² × 37.98 = 8855.04

| Amidament | Uts. | Llarg | Ample | Alt | Parcial |
|---|---|---|---|---|---|
| Cordones Sup e inf- Segmento 1 PHC 220X10 |  | 30.02 | 2 | 1.16 | 69.65 |
| Cordones Sup e inf- Segmento 2 PHC 220X10 |  | 29.82 | 2 |  | 59.64 |
| Cordones Sup e inf- Segmento 3 PHC 220X10 |  | 29.87 | 2 |  | 59.74 |
| Cordones Sup e inf- Segmento 4 PHC 220X10 |  | 20.06 | 2 |  | 40.12 |
| Uniones | 4 |  |  |  | 4.00 |
| Subtotal |  |  |  |  | 233.15 |
| Total |  |  |  |  | 233.15 |

**MAD_ASERR** m³ Fusta estructural classe C-24
5.84 m³ × 1174.07 = 6856.57
Fusta estructural classe C-24, anivellada i repartida, i/ tractament fungicida, corts, entalladuras per al seu correcte acoblament, col·locació d'elements de lligat, segons CTE/ DB-ES-M.

| Codi | Ut | Descripció | Rendiment | Preu | Import |
|---|---|---|---|---|---|
| O01004 | h | Oficial especialista | 1 | 23.69 | 23.69 |
| O01009 | h | Peó | 1 | 20.91 | 20.91 |
| M01111 | h | Grúa autopropulsada telescópica, 26-50 t (maquinària; 17/03/2023) | 1 | 83.6 | 83.60 |
| P01140 | m³ | Madera tratada autoclave (p.o.) (material; 17/03/2023) | 1.1 | 890.37 | 979.41 |
| %6.0CI | % | Costos indirectes 6,0% | 6 % | 1107.61 | 66.46 |
|  |  | Total |  |  | 1174.07 |

| Amidament | Uts. | Parcial |
|---|---|---|
| Rastrel madera Segmento 1 PHC 170x75 | 1.7759832 | 1.78 |
| Rastrel madera Segmento 2 PHC 170x75 | 1.52082 | 1.52 |
| Rastrel madera Segmento 3 PHC 170x75 | 1.52337 | 1.52 |
| Rastrel madera Segmento 4 PHC 170x75 | 1.02306 | 1.02 |
| Subtotal |  | 5.84 |
| Total |  | 5.84 |

**MOPOR** kg Muntatge sobre el terreny d'estructura metàl·lica
50554.76 kg × 0.39 = 19716.36

| Amidament | Uts. | Parcial |
|---|---|---|
| Acero estructura | 50554.76 | 50554.76 |
| Total |  | 50554.76 |

**I03016_** h Esgotament en treballs de motobomba
40 h × 8.86 = 354.40
Hora de tractament d'acovardeixi en treballs de rasa amb motobomba.

| Codi | Ut | Descripció | Rendiment | Preu | Import |
|---|---|---|---|---|---|
| O01009 | h | Peó | 0.25 | 20.91 | 5.23 |
| M05010 | h | Motobomba hasta 30 CV, sin mano de obra (maquinària; 17/03/2023) | 1 | 3.13 | 3.13 |
| %6.0CI | % | Costos indirectes 6,0% | 6 % | 8.36 | 0.50 |
|  |  | Total |  |  | 8.86 |

**PRUEBA_C** m Prova de càrrega passarel·la (15/12/2022)
110 m × 60 = 6600.00
Prova de càrrega de passarel·la per als vianants, inclòs projecte de la prova de càrrega, execució de la prova de càrrega i informe sobre el resultat de la prova.

**NEOPRENO** ud Neoprè armat (10/11/2017)
12 ud × 260.71 = 3128.52
Suport de neoprè armat segun plànols, inclòs a més la placa d'ancoratge, morter d'anivellament i ancoratges, tot col·locat.

| Codi | Ut | Descripció | Rendiment | Preu | Import |
|---|---|---|---|---|---|
| O01004 | h | Oficial especialista | 0.5 | 23.69 | 11.85 |
| O01009 | h | Peó | 0.5 | 20.91 | 10.46 |
| P03033 | kg | Mortero de reparación para espesor hasta 8 cm (p.o.) (material; 17/03/2023) | 4 | 0.82 | 3.28 |
| P01145 | kg | Acero laminado en caliente S275JR (p.o.) (material; 17/03/2023) | 18 | 1.15 | 20.70 |
| PER_02 | ud | Perno de anclaje para sujección neopreno (material; 10/11/2017) | 4 | 25 | 100.00 |
| NEOPR_1 | ud | Neopreno zunchado segun planos (material; 10/11/2017) | 1 | 96 | 96.00 |
| M01111 | h | Grúa autopropulsada telescópica, 26-50 t | 0.042 | 83.6 | 3.51 |
| M02004 | h | Martell perforador fins a 30 CV, sense mà d'obra | 0.5 | 0.3 | 0.15 |
| %6.0CI | % | Costos indirectes 6,0% | 6 % | 245.95 | 14.76 |
|  |  | Total |  |  | 260.71 |

| Amidament | Llarg | Parcial |
|---|---|---|
| S/ med. auxiliares | 12 | 12.00 |
| Total |  | 12 |

**IZA_15** ud Hissat d'estructura metàl·lica (28/06/2016)
1 ud × 34282.75 = 34282.75
Unitat d'hissat d'estructura metalica inclou la descàrrega de camió, hissat i posada en posició de l'estructura fins i tot la unió dels trams, totalment acabada.

| Codi | Ut | Descripció | Rendiment | Preu | Import |
|---|---|---|---|---|---|
| O01004 | h | Oficial especialista | 82 | 23.69 | 1942.58 |
| O01009 | h | Peó | 150 | 20.91 | 3136.50 |
| M140000D01 | h | Grúas de carretera (desplazamiento rápido) de más de 221 t. Para carga máxima de 300 t | 96 | 283.34 | 27200.64 |
| M02029 | h | Grupo motosoldador hasta 30 CV, sin mano de obra | 50 | 1.25 | 62.50 |
| %6.0CI | % | Costos indirectes 6,0% | 6 % | 32342.22 | 1940.53 |
|  |  | Total |  |  | 34282.75 |

**GEOTXI** m² Instal·lació geotèxtil, pintura asfàltica en mur de formigó
80.89 m² × 2.94 = 237.82

| Amidament | Uts. | Parcial |
|---|---|---|
| Estribo 1 | 77.11 | 77.11 |
| Estribo 2 | 3.78 | 3.78 |
| Subtotal |  | 80.89 |
| Total |  | 80.89 |

**DR_TUB** m Instal·lació drenatge mur
13.5 m × 6.25 = 84.38

| Amidament | Uts. | Parcial |
|---|---|---|
| Estribo 1 | 10.86 | 10.86 |
| Estribo 2 | 2.64 | 2.64 |
| Subtotal |  | 13.50 |
| Total |  | 13.5 |

**I28009** m Micropilot fabricat "in situ", de fins a 15 m de longitud, 193,7 mm, amb armadura
765 m × 119.3 = 91264.50
Micropilot fabricat "in situ", de fins a 15 m de longitud, 193,7 mm de diàmetre nominal, compost de perfil tubular amb rosca d'acer EN ISO 11960 N-80. amb límit elàstic 562 N/mm2. de 127,0 mm de diàmetre exterior i 9,0 mm de gruix, amb unions roscadas i/o maniguets, i injecció única global (IU) de lletada de ciment de resistència característica 30 MPa amb ciment CEM II 42,5 SR, abocada per l'interior de l'armadura. Inclòs replanteig exacte del centre geomètric del micropilote així com verticalitat o inclinació d'aquest, per a assegurar la perforació per aquest centre al llarg de tota la seva longitud. lncluso p/p de desplaçament del personal especialitzat, neteja i recollida de les restes de lletada sobrants i altres desaprofitaments produïts durant els treballs, i càrrega a camió a contenidor

| Codi | Ut | Descripció | Rendiment | Preu | Import |
|---|---|---|---|---|---|
| O01001 | h | Cap de colla | 0.308 | 26.46 | 8.15 |
| O01004 | h | Oficial especialista | 0.308 | 23.69 | 7.30 |
| O01009 | h | Peó | 0.154 | 20.91 | 3.22 |
| M02054 | h | Equipo para inyecciones profundas, con bomba de baja presión y carro de perforación (maquinària; 17/03/2023) | 0.173 | 95.77 | 16.57 |
| M04004 | h | Compresor 311/400 CV (maquinària; 17/03/2023) | 0.147 | 116.51 | 17.13 |
| M01004 | h | Camión 161/190 CV (maquinària; 17/03/2023) | 0.008 | 36.99 | 0.30 |
| M01013 | h | Camión cisterna riego agua 241/310 CV (maquinària; 17/03/2023) | 0.03 | 51.97 | 1.56 |
| M02055 | h | Equipos de mezclado y agitación para producciones mayores de 20 m3/h. De 200 litros de capacidad (maquinària; 17/03/2023) | 0.157 | 33.02 | 5.18 |
| P01232 | m | Perfil tubular de 127 mm diámetro exterior y 9,0 mm de espesor, acero EN ISO 11960 N-80, límite elástico 562 N/mm2 (material; 17/03/2023) | 1.02 | 47.99 | 48.95 |
| P01001 | m³ | Aigua (p.o.) | 0.014 | 0.88 | 0.01 |
| P01007 | t | Cemento CEM II/A-V 42,5 R en sacos (p.o.) (material; 17/03/2023) | 0.041 | 102.03 | 4.18 |
| %6.0CI | % | Costos indirectes 6,0% | 6 % | 112.55 | 6.75 |
|  |  | Total |  |  | 119.3 |

Relació comercial: 000, 112.55, 001, 002, 003, 004, 005, 015, 016, 017, 018, 019, 020, 021, 022, 023, 024, 025, 026, 027, 028, 029, 030, 031, 032, 033, 034, 035, 036, 037, 038, 039, 040, 041, 042, 043, 044, 045, 046, 047, 048, 049, 050, 051, 052, 053, 054, 055, 056, 057, 058, 059, 060, 061, 062, Z0000, Z0100, Z0300, Z0500, Z0600, Z0700, Z1200, Z1900

| Amidament | Uts. | Llarg | Parcial |
|---|---|---|---|
| Pila 1 | 390 |  | 390.00 |
| Pila 2 | 25 | 15 | 375.00 |
| Subtotal |  |  | 765.00 |
| Total |  |  | 765 |

**PLRM** ud Placa de repartiment de micropilot 400x400x25 (20/01/2023)
55 ud × 134.33 = 7388.15

| Codi | Ut | Descripció | Rendiment | Preu | Import |
|---|---|---|---|---|---|
| PLRM_ | ud | Placa de reparto de micropilote 400x400x25 (material; 20/01/2023) | 1 | 126.73 | 126.73 |
| %6.0CI | % | Costos indirectes 6,0% | 6 % | 126.73 | 7.60 |
|  |  | Total |  |  | 134.33 |

| Amidament | Uts. | Parcial |
|---|---|---|
| Encepado pila 1 | 30 | 30.00 |
| Encepado 2 | 25 | 25.00 |
| Subtotal |  | 55.00 |
| Total |  | 55 |

**CNL01_E13_** m³ Pedraplè format per material petri extret de pedrera. Inclou el material petri en pedrera, transport, estès, perfilat, reg a hum (01/09/2011)
169.25 m³ × 18.05 = 3054.96
Pedraplè format per material petri extret de pedrera. Inclou el material petri en pedrera, transport, estès, perfilat, reg a humitat òptima i compactació de les capes fins a una densitat del 96% de l'assaig Proctor Modificat. Mesurat en estat compactat.

| Codi | Ut | Descripció | Rendiment | Preu | Import |
|---|---|---|---|---|---|
| M01077 | h | Motoanivelladora 131/160 CV | 0.03 | 59.8 | 1.79 |
| M01084 | h | Compactador vibro 131/160 CV | 0.03 | 50.81 | 1.52 |
| %6.0CI | % | Costos indirectes 6,0% | 6 % | 3.31 | 0.20 |
| I02029A | m³ | Transporte materiales sueltos (buenas condiciones) D<= 30 km | 1.3 | 3.06 | 3.98 |
| I04002 | m³ | Reg a humitat òptima per a compactació 80 l/m³, A1-A3, D<=3 km | 1 | 0.51 | 0.51 |
| IO6O21_CN | m³ | Material pétreo para la construcción de pedraplén, cantera (01/09/2011) | 1.3 | 7.73 | 10.05 |
|  |  | Total |  |  | 18.05 |

Relació comercial: 000, 18.65, 001, 002, 003, 004, 005, Z0000, Z0100, Z0300, Z0500, Z0600, Z0700, Z1200, Z1900

| Amidament | Uts. | Parcial |
|---|---|---|
| Rampa ascenso p1-3 | 169.25 | 169.25 |
| Total |  | 169.25 |

**I21009** m³ Escullera roca, mida > 60 cm, D<= 20 km
125.7 m³ × 49.2 = 6184.44
Escullera de roca major de 60 cm, amb una distància de transport de la pedra màxima de 20 km, col·locada a màquina i inclosa rasa d'ancoratge.

| Codi | Ut | Descripció | Rendiment | Preu | Import |
|---|---|---|---|---|---|
| M01059 | h | Retroexcavadora oruga hidráulica 161/190 CV (maquinària; 17/03/2023) | 0.278 | 71.9 | 19.99 |
| O01009 | h | Peó | 0.278 | 20.91 | 5.81 |
| P02038 | m³ | Escollera roca, tamaño > 60 cm (p.o.) (material; 17/03/2023) | 1.25 | 18.72 | 23.40 |
|  |  | Total |  |  | 49.2 |

| Amidament | Uts. | Parcial |
|---|---|---|
| Rampa ascenso | 66.3 | 66.30 |
| Rampa Descenso | 59.4 | 59.40 |
| Subtotal |  | 125.70 |
| Total |  | 125.7 |

**CNL01E12_** m³ Material per a reblert extret en la pròpia zona, d<=20
2116.89 m³ × 11.62 = 24598.26

| Amidament | Uts. | Parcial |
|---|---|---|
| Rampa Ascenso | 1753.53 | 1753.53 |
| Rampa Descenso | 363.36 | 363.36 |
| Subtotal |  | 2116.89 |
| Total |  | 2116.89 |

### 04.02_ PASAREL·LES DE FUSTA 1O m DE LLUM (14/02/2009)
Import: 18578.23

**I03006** m³ Excavació mecànica rasa, terreny trànsit
29.4 m³ × 4.6 = 135.24

| Amidament | Uts. | Llarg | Ample | Alt | Parcial |
|---|---|---|---|---|---|
| Estribos | 2 | 2.8 | 3.5 | 1.5 | 29.40 |
| Total |  |  |  |  | 29.4 |

**I02026** m³ Càrrega mecànica, transport D<= 5 m
29.4 m³ × 0.41 = 12.05

**I02027_M** m³ Transport materials solts (obra), camió basculant D> 3 km
29.4 m³ × 2.41 = 70.85

**I16002** m² Encofrat i desencofrat fusta sabates, bigues riostres i encepats
13.4 m² × 19.85 = 265.99

| Amidament | Uts. | Parcial |
|---|---|---|
| Zapatas Estribos | 13.4 | 13.40 |
| Total |  | 13.4 |

**I16009** m² Encofrat i desencofrado en pilars rectangulars, h <= 3 m
12.02 m² × 19.06 = 229.10
Encofrat i desencofrado en pilars rectangulars, per a revestir, els tres primers metres d'altura, considerant 40 postures, sense incloure mitjans auxiliars.

| Codi | Ut | Descripció | Rendiment | Preu | Import |
|---|---|---|---|---|---|
| O01004 | h | Oficial especialista | 0.36 | 23.69 | 8.53 |
| O01009 | h | Peó | 0.36 | 20.91 | 7.53 |
| P01033 | m³ | Fusta encofrar (p.o.) | 0.002 | 262.55 | 0.53 |
| P01037 | ud | Panel metálico 50x50 cm con accesorios (p.o.) (material; 17/03/2023) | 0.12 | 17.52 | 2.10 |
| P01044 | kg | Puntes (p.o.) | 0.05 | 2.19 | 0.11 |
| P01045 | kg | Filferro (p.o.) | 0.05 | 1.6 | 0.08 |
| P01042 | l | Oli de desencofrat, encofrats metàl·lics (p. o.) | 0.07 | 2.57 | 0.18 |
|  |  | Total |  |  | 19.06 |

| Amidament | Uts. | Parcial |
|---|---|---|
| Parte sup | 12.02 | 12.02 |
| Total |  | 12.02 |

**I15003** kg Acer corrugat, ø 5-14 mm, B-500S/SD, col·locat
274.64 kg × 1.87 = 513.58

| Amidament | Uts. | Parcial |
|---|---|---|
| Armado Estribos sup 12 mm | 103.9784 | 103.98 |
| Armado Estribos sinf 12 mm | 170.66 | 170.66 |
| Subtotal |  | 274.64 |
| Total |  | 274.64 |

**I15004** kg Acer corrugat, diàmetre 16 a 20 mm, B-500S/SD, col·locat
337.74 kg × 1.73 = 584.29

| Amidament | Uts. | Parcial |
|---|---|---|
| Armado Estribos sinf 16 mm | 337.736 | 337.74 |
| Total |  | 337.74 |

**I14013** m³ Formigó per a armar HA-25/spb/20/I-IIa, planta, D<=20 km
3.92 m³ × 99 = 388.08

| Amidament | Uts. | Llarg | Ample | Alt | Parcial |
|---|---|---|---|---|---|
| Parte 1 | 4 | 0.67 | 0.8 | 0.15 | 0.32 |
| Parte 2 | 2 | 0.67 | 2.35 | 0.2 | 0.63 |
| Parte 3 | 2 | 0.7 | 2.65 | 0.8 | 2.97 |
| Subtotal |  |  |  |  | 3.92 |
| Total |  |  |  |  | 3.92 |

**I14003_** m³ Formigó no estructural FNE-15/spb/40, planta, D<=20 km
0.42 m³ × 89.57 = 37.62

| Amidament | Uts. | Llarg | Ample | Alt | Parcial |
|---|---|---|---|---|---|
| Zapata pasarela | 2 | 2.65 | 0.8 | 0.1 | 0.42 |
| Total |  |  |  |  | 0.42 |

**I28009** m Micropilot fabricat "in situ", de fins a 15 m de longitud, 193,7 mm, amb armadura
24 m × 119.3 = 2863.20

| Amidament | Uts. | Llarg | Parcial |
|---|---|---|---|
| Estribo 1 | 3 | 4 | 12.00 |
| Estribo 2 | 3 | 4 | 12.00 |
| Subtotal |  |  | 24.00 |
| Total |  |  | 24 |

**PL10** ud Plaques d'ancoratge passarel·la 10 m (20/01/2023)
4 ud × 51.46 = 205.84
Plaques d'ancoratge d'acer de dimensions 450x200x10 mm amb 6 orificis de 18 mm de diàmetre, confromada per dos perfils sujección de 270x16x6 mm i quatre eletas de reforç de 6mm , segons plans.

| Codi | Ut | Descripció | Rendiment | Preu | Import |
|---|---|---|---|---|---|
| PLP10 | ud | Placa de anclaje acero 450x200x10 mm con perfles sujección y refuerzos (material; 20/01/2023) | 1 | 48.55 | 48.55 |
| %6.0CI | % | Costos indirectes 6,0% | 6 % | 48.55 | 2.91 |
|  |  | Total |  |  | 51.46 |

| Amidament | Uts. | Parcial |
|---|---|---|
| Placas anclaje | 4 | 4.00 |
| Total |  | 4 |

**CNI03G10_** ud Pasarel·la peatonal de fusta de 10,00 m de llum i 1,50 m d'amplada (15/12/2022)
1 ud × 12232.69 = 12232.69
Passarel·la per als vianants tipus Camins Naturals de 10,00 m de llum total i 1,50 m d'ample de pas per a classe de servei 3, formada per bigues principals rectes, riostras i baranes en fusta laminada encolada de pi GL24h; tauler de pis, elements de arriostramiento i baranes en fusta serrada de pi C-24. La fusta porta inclòs el tractament fungicida, corts, entalladuras per al seu correcte acoblament, col·locació d'elements de lligat, segons CTE/ DB-ES-M. Ferratges de suport i d'unió en acer S275 JR galvanització en calenta mitjançant Z350 i caragols zincats. S'inclou folrat de zinc del cant de les bigues, mitjans d'elevació i transport, però no la fonamentació.

| Codi | Ut | Descripció | Rendiment | Preu | Import |
|---|---|---|---|---|---|
| O01004 | h | Oficial especialista | 64 | 23.69 | 1516.16 |
| O01005 | h | Oficial d'oficis | 64 | 21.5 | 1376.00 |
| O01009 | h | Peó | 64 | 20.91 | 1338.24 |
| P01140 | m³ | Madera tratada autoclave (p.o.) | 1.66 | 890.37 | 1478.01 |
| CNP01D03_ | m³ | Madera estructural laminada GL24h (p.o.) (material; 20/01/2023) | 2.8 | 1217.56 | 3409.17 |
| P01165 | kg | Acero laminado en caliente S275JR en perfil tubular cuadrado (p.o.) | 228.34 | 2.51 | 573.13 |
| LAM | m | Lámina zinc de 30 cm ancho y 0,8 mm e. para cantos (p.o.) (material; 15/12/2022) | 20 | 5.5 | 110.00 |
| M01092 | h | Grúa autopropulsada telescópica 191/240 CV, 13-25 t (maquinària; 17/03/2023) | 16 | 64.75 | 1036.00 |
| M01018 | h | Camión tractor, 26 a 30 t, con plataforma (maquinària; 17/03/2023) | 12 | 58.63 | 703.56 |
| %6.0CI | % | Costos indirectes 6,0% | 6 % | 11540.27 | 692.42 |
|  |  | Total |  |  | 12232.69 |

| Amidament | Uts. | Parcial |
|---|---|---|
| Pasarela 10 m | 1 | 1.00 |
| Total |  | 1 |

**PCARG_P** ud Prova de càrrega de passarel·la per als vianants de fusta de 10 m (14/02/2009)
1 ud × 1039.7 = 1039.70
Prova de càrrega de passarel·la per als vianants de fusta de 10 m de llum

| Codi | Ut | Descripció | Rendiment | Preu | Import |
|---|---|---|---|---|---|
| P_CARGA | ud | Prueba carga pasarela peatonal (material; 14/02/2009) | 1 | 980.85 | 980.85 |
| %6.0CI | % | Costos indirectes 6,0% | 6 % | 980.85 | 58.85 |
|  |  | Total |  |  | 1039.7 |

## 04._ PARTIDES ALÇADES (20/01/2023)
Import: 125000

**PA_SV** ud Partida alçada de cobrament íntegre per a la seguretat viària i altres (17/03/2023)
1 ud × 15000 = 15000.00
Partida alçada de cobrament íntegre per a la seguretat viària, senyalització, abalisament i desviaments provisionals durant l'execució de les obres, segons indicació de la Direcció de l'Obra

| Codi | Ut | Descripció | Quantitat | Preu | Import |
|---|---|---|---|---|---|
| PA_SA | ud | Partida alçada a justificar per desviament de serveis existents (20/01/2023) | 1 | 30000 | 30000.00 |

**PA_IM** ud Partida alçada a justificar per a obres no previstes (20/01/2023)
1 ud × 40000 = 40000.00
Partida alçada a justificar per a obres no previstes al projecte i imprescindibles d’executar durant el termini de les obres

| Codi | Ut | Descripció | Quantitat | Preu | Import |
|---|---|---|---|---|---|
| PA_SÑ | ud | Partida alçada d'abonament íntegre per a senyalització, desviament i tall de carreteres C-12 i AP7 (17/03/2023) | 1 | 30000 | 30000.00 |

**SOT** ud Partida alçada a justificar connexions soterrament estesa elèctrica (20/01/2023)
1 ud × 2000 = 2000.00
Partida alçada destinada a la realització de les operacions de muntatge i realització de connexions elèctriques especificades per la propietària o gestora del servei de xarxa elèctrica, cànon de supervisor de l'instal·lador, legalització i altres permisos necessaris per a la posada en servei.

| Codi | Ut | Descripció | Quantitat | Preu | Import |
|---|---|---|---|---|---|
| ESTG | ud | Partida alçada a justificar estudi geotècnic (20/01/2023) | 1 | 8000 | 8000.00 |

## 05._ SEGURETAT I SALUT (20/01/2023)
Import: 45836.77

| Codi | Ut | Descripció | Quantitat | Preu | Import |
|---|---|---|---|---|---|
| _SYS | ud | Seguretat i salut (20/01/2023) | 1 | 45836.77 | 45836.77 |

## 06._ GESTIÓ DE RESIDUS (27/01/2021)
Import: 30120.25

**05_01__** ud Instal·lació, gestió i retirada de punto net (27/01/2021)
1 ud × 1593.69 = 1593.69
Instal·lació, retirada i gestió de RCD en volums menors amb capacitat total de 64 m³.

| Codi | Ut | Descripció | Rendiment | Preu | Import |
|---|---|---|---|---|---|
| RETS | ud | Suministro y retirada de sacas (27/01/2021) | 1 | 44.95 | 44.95 |
| CONT5 | ud | Instalacion contenedor vacio 5m3 (27/01/2021) | 5 | 40.11 | 200.55 |
| CCONT5 | ud | Cambio contenedor 5m3 (27/01/2021) | 5 | 84.4 | 422.00 |
| RETC5 | ud | Retirada contenedor 5m3 (27/01/2021) | 5 | 84.4 | 422.00 |
| CLC | ud | Cambio de lugar contenedor 5m3 (27/01/2021) | 1 | 84.4 | 84.40 |
| ISTC | ud | Instalación contenedor vacío 7m3 (27/01/2021) | 1 | 40.11 | 40.11 |
| CAMB | ud | Cambio contenedor 7m3 (27/01/2021) | 1 | 96.49 | 96.49 |
| RETI7 | ud | Retirada contenedor 7m3 (27/01/2021) | 1 | 96.49 | 96.49 |
| CAB7 | ud | Cambio de lugar contenedor 7m3 (27/01/2021) | 1 | 96.49 | 96.49 |
| %6.0CI | % | Costos indirectes 6,0% | 6 % | 1503.48 | 90.21 |
|  |  | Total |  |  | 1593.69 |

| Amidament | Uts. | Parcial |
|---|---|---|
| Vol menores. 64m3 | 1 | 1.00 |
| Total |  | 1 |

**05_02_** m³ Recollida, sel·lecció, clasificació i transport de residus urbans
78.4 m³ × 66.59 = 5220.66
Recollida, selecció i classificació i transport de residus urbans.

| Codi | Ut | Descripció | Rendiment | Preu | Import |
|---|---|---|---|---|---|
| M01116 | h | Minirretroexcavadora oruga hasta 50 CV | 0.3 | 47.39 | 14.22 |
| M01033 | h | Dumper de obra, 2500 l | 0.3 | 57.76 | 17.33 |
| O01009 | h | Peó | 0.5 | 20.91 | 10.46 |
| M01006 | h | Camió 241/310 CV | 0.5 | 41.62 | 20.81 |
| %6.0CI | % | Costos indirectes 6,0% | 6 % | 62.82 | 3.77 |
|  |  | Total |  |  | 66.59 |

| Amidament | Uts. | Parcial |
|---|---|---|
| Residuos municipales | 78.4 | 78.40 |
| Total |  | 78.4 |

**05_03_** m³ Càrrega i transport RCD
1624.12 m³ × 10.11 = 16419.85
Càrrega i transport a gestor autoritzat de RCD.

| Codi | Ut | Descripció | Rendiment | Preu | Import |
|---|---|---|---|---|---|
| M01006 | h | Camió 241/310 CV | 0.18 | 41.62 | 7.49 |
| M01055 | h | Retrocargo 71/100 CV, Cullera: 0,9-0,18 m³ | 0.05 | 40.93 | 2.05 |
| %6.0CI | % | Costos indirectes 6,0% | 6 % | 9.54 | 0.57 |
|  |  | Total |  |  | 10.11 |

| Amidament | Uts. | Parcial |
|---|---|---|
| Todos menos municipales y 64 m3 de RCD punto limpio | 417.27 | 417.27 |
| Apertura caja | 1206.8518 | 1206.85 |
| Subtotal |  | 1624.12 |
| Total |  | 1624.12 |

**05_04_** ud Cànon gestió de residus (27/01/2021)
1 ud × 6886.05 = 6886.05
Cànon de gestió de residus RCD.

| Codi | Ut | Descripció | Rendiment | Preu | Import |
|---|---|---|---|---|---|
| HOR | m3 | Hormigon (27/01/2021) | 117.99 | 21.14 | 2494.31 |
| MAD | m3 | Madera (27/01/2021) | 0.76 | 31.4 | 23.86 |
| PLAS | m3 | Plastico (27/01/2021) | 0.4 | 98.95 | 39.58 |
| TIERR | m3 | Tierras y piedras naturales (20/01/2023) | 1500.83 | 2.18 | 3271.81 |
| ACER | m3 | Hierro y Acero (27/01/2021) | 0.27 | 98.91 | 26.71 |
| AM | m² | Elemento de fibrocemento con amianto (20/01/2023) | 4 | 160 | 640.00 |
| %6.0CI | % | Costos indirectes 6,0% | 6 % | 6496.27 | 389.78 |
|  |  | Total |  |  | 6886.05 |

| Amidament | Uts. | Parcial |
|---|---|---|
| Canon gestión residiuos valorados | 1 | 1.00 |
| Total |  | 1 |

## Amidaments

**I03001_M** m³ Excavació semi manual en talús, terreny compacte, inclòs el trasllat de terres d<=20 m
0.51 m³ × 55.71

| Amidament | Llarg | Ample | Alt | Parcial |
|---|---|---|---|---|
|  | 0.8 | 0.8 | 0.8 | 0.51 |
| Total |  |  |  | 0.51 |

**I14002_** m³ Formigó no estructural FNE-15/spb/40, àrid picat, "in situ", D<=20 km
0.51 m³ × 121.33
Formigó no estructural FNE-15 (15 N/mm² de resistència característica), amb àrid de 40 mm de grandària màxima i distància màxima de la sorra i grava de 20 km. Elaborat "in situ", inclosa posada en obra.

| Codi | Ut | Descripció | Rendiment | Preu | Import |
|---|---|---|---|---|---|
| O01009 | h | Peó | 3 | 20.91 | 62.73 |
| P01006 | t | Ciment CEM II/A-V 42,5 R a granel (p.o.) | 0.245 | 84.39 | 20.68 |
| P02001 | m³ | Sorra (p.o.) | 0.412 | 15.91 | 6.55 |
| P02009 | m³ | Grava (p.o.) | 0.83 | 13.73 | 11.40 |
| P01001 | m³ | Aigua (p.o.) | 0.18 | 0.88 | 0.16 |
| M02015 | h | Formigonera fixa 250 l | 0.5 | 25.87 | 12.94 |
| %6.0CI | % | Costos indirectes 6,0% | 6 % | 114.46 | 6.87 |
|  |  | Total |  |  | 121.33 |

| Amidament | Llarg | Ample | Alt | Parcial |
|---|---|---|---|---|
|  | 0.8 | 0.8 | 0.8 | 0.51 |
| Total |  |  |  | 0.51 |

**I14030_** m³ Posada en obra formigó volums aïllats < 1 m³
0.51 m³ × 31.03
Major preu de posada en obra de formigó d'obres de fàbrica, de volums inferiors a 1 m³, sense incloure encofrats, formigons ni armadures.

| Codi | Ut | Descripció | Rendiment | Preu | Import |
|---|---|---|---|---|---|
| O01009 | h | Peó | 1.4 | 20.91 | 29.27 |
| %6.0CI | % | Costos indirectes 6,0% | 6 % | 29.27 | 1.76 |
|  |  | Total |  |  | 31.03 |

| Amidament | Llarg | Ample | Alt | Parcial |
|---|---|---|---|---|
|  | 0.8 | 0.8 | 0.8 | 0.51 |
| Total |  |  |  | 0.51 |

**I24080** m Caño sencillo, ø 1,2 m machihembrado, terreno tránsito
1 m × 266.74
Caño sencillo de tubo de hormigón machihembrado de 1,2 m de diámetro interior, sin embocaduras, incluido excavación, colocado, según obra tipificada, en terreno tipo tránsito.

| Codi | Ut | Descripció | Rendiment | Preu | Import |
|---|---|---|---|---|---|
| O01017 | h | Quadrilla A | 0.7 | 55.65 | 38.96 |
| P09012 | m | Tubo hormigón machihembrado ø 1,20 m (p.o.) (material; 17/03/2023) | 1 | 67.52 | 67.52 |
| M01062 | h | Retroexcavadora ruedas hidráulica 71/100 CV (maquinària; 17/03/2023) | 0.2408 | 53.05 | 12.77 |
| I14008 | m³ | Formigó en massa HM-20/spb/40/I, planta, D<=20 km | 1.322 | 89.6 | 118.45 |
| I03006 | m³ | Excavació mecànica rasa, terreny trànsit | 2.906 | 4.6 | 13.37 |
| I10031 | m³ | Estès terres fins a 10 m | 3.342 | 0.17 | 0.57 |
| %6.0CI | % | Costos indirectes 6,0% | 6 % | 251.64 | 15.10 |
|  |  | Total |  |  | 266.74 |

| Amidament | Uts. | Parcial |
|---|---|---|
| Canal pluviales tras cruce TV-3405 | 1 | 1.00 |
| Total |  | 1 |

**CNL01E12_** m³ Material per a reblert extret en la pròpia zona, d<=20
7.65 m³ × 11.62

| Amidament | Llarg | Ample | Alt | Parcial |
|---|---|---|---|---|
| Area aporte | 1 | 4.5 | 1.7 | 7.65 |
| Total |  |  |  | 7.65 |

**I09057_** m³ Excavació manual per a pou per a fonamentació de senyals
0.13 m³ × 59.4
Obertura manual de pou per a fonamentació per a senyals o similar amb un volum comprès entre 0,025 - 0,40 m³/un, realitzat en terrenys naturals exclosos els de gran duresa (roca, trànsit, formigó, ceràmica, etc). Contempla l'estès de les terres sobrants.

| Codi | Ut | Descripció | Rendiment | Preu | Import |
|---|---|---|---|---|---|
| O01009 | h | Peó | 2.68 | 20.91 | 56.04 |
| %6.0CI | % | Costos indirectes 6,0% | 6 % | 56.04 | 3.36 |
|  |  | Total |  |  | 59.4 |

| Amidament | Llarg | Ample | Alt | Parcial |
|---|---|---|---|---|
| Dado hormigón | 0.5 | 0.5 | 0.5 | 0.13 |
| Total |  |  |  | 0.13 |

**I14002_** m³ Formigó no estructural FNE-15/spb/40, àrid picat, "in situ", D<=20 km
0.13 m³ × 121.33

| Amidament | Llarg | Ample | Alt | Parcial |
|---|---|---|---|---|
| Dado hormigón | 0.5 | 0.5 | 0.5 | 0.13 |
| Total |  |  |  | 0.13 |

**I14030_** m³ Posada en obra formigó volums aïllats < 1 m³
0.13 m³ × 31.03

| Amidament | Llarg | Ample | Alt | Parcial |
|---|---|---|---|---|
| Dado hormigón | 0.5 | 0.5 | 0.5 | 0.13 |
| Total |  |  |  | 0.13 |

**I09057_** m³ Excavació manual per a pou per a fonamentació de senyals
0.13 m³ × 59.4

| Amidament | Llarg | Ample | Alt | Parcial |
|---|---|---|---|---|
| Dado hormigón | 0.5 | 0.5 | 0.5 | 0.13 |
| Total |  |  |  | 0.13 |

**I14002_** m³ Formigó no estructural FNE-15/spb/40, àrid picat, "in situ", D<=20 km
0.13 m³ × 121.33

| Amidament | Llarg | Ample | Alt | Parcial |
|---|---|---|---|---|
| Dado hormigón | 0.5 | 0.5 | 0.5 | 0.13 |
| Total |  |  |  | 0.13 |

**I09057_** m³ Excavació manual per a pou per a fonamentació de senyals
0.03 m³ × 59.4

| Amidament | Llarg | Ample | Alt | Parcial |
|---|---|---|---|---|
| Dado hormigón | 0.3 | 0.3 | 0.3 | 0.03 |
| Total |  |  |  | 0.03 |

**I14002_** m³ Formigó no estructural FNE-15/spb/40, àrid picat, "in situ", D<=20 km
0.03 m³ × 121.33

| Amidament | Llarg | Ample | Alt | Parcial |
|---|---|---|---|---|
| Dado hormigón | 0.3 | 0.3 | 0.3 | 0.03 |
| Total |  |  |  | 0.03 |

**I14030_** m³ Posada en obra formigó volums aïllats < 1 m³
0.03 m³ × 31.03

| Amidament | Llarg | Ample | Alt | Parcial |
|---|---|---|---|---|
| Dado hormigón | 0.3 | 0.3 | 0.3 | 0.03 |
| Total |  |  |  | 0.03 |

**I09057_** m³ Excavació manual per a pou per a fonamentació de senyals
0.13 m³ × 59.4

| Amidament | Llarg | Ample | Alt | Parcial |
|---|---|---|---|---|
| Dado hormigón | 0.5 | 0.5 | 0.5 | 0.13 |
| Total |  |  |  | 0.13 |

**I14002_** m³ Formigó no estructural FNE-15/spb/40, àrid picat, "in situ", D<=20 km
0.15 m³ × 121.33

| Amidament | Llarg | Ample | Alt | Parcial |
|---|---|---|---|---|
| Dado hormigón | 0.5 | 0.6 | 0.5 | 0.15 |
| Total |  |  |  | 0.15 |

**I14030_** m³ Posada en obra formigó volums aïllats < 1 m³
0.13 m³ × 31.03

| Amidament | Llarg | Ample | Alt | Parcial |
|---|---|---|---|---|
| Dado hormigón | 0.5 | 0.5 | 0.5 | 0.13 |
| Total |  |  |  | 0.13 |

**I09057_** m³ Excavació manual per a pou per a fonamentació de senyals
0.13 m³ × 59.4

| Amidament | Llarg | Ample | Alt | Parcial |
|---|---|---|---|---|
| Dado hormigón | 0.5 | 0.5 | 0.5 | 0.13 |
| Total |  |  |  | 0.13 |

**I14002_** m³ Formigó no estructural FNE-15/spb/40, àrid picat, "in situ", D<=20 km
0.15 m³ × 121.33

| Amidament | Llarg | Ample | Alt | Parcial |
|---|---|---|---|---|
| Dado hormigón | 0.5 | 0.6 | 0.5 | 0.15 |
| Total |  |  |  | 0.15 |

**I14030_** m³ Posada en obra formigó volums aïllats < 1 m³
0.13 m³ × 31.03

| Amidament | Llarg | Ample | Alt | Parcial |
|---|---|---|---|---|
| Dado hormigón | 0.5 | 0.5 | 0.5 | 0.13 |
| Total |  |  |  | 0.13 |

## Preus auxiliars

**I17003_D** m³ Construcció paviment formigó >15 cm, pendent 5-10%
Preu: 30.8

| Codi | Ut | Descripció | Rendiment | Preu | Import |
|---|---|---|---|---|---|
| O01004 | h | Oficial especialista | 0.27 | 23.69 | 6.40 |
| O01009 | h | Peó | 0.81 | 20.91 | 16.94 |
| M02019 | h | Regla vibrant, sense mà d'obra | 0.54 | 6.79 | 3.67 |
| M02030 | h | Talladora de juntes fins a 30 CV, sense mà d'obra | 0.54 | 3.79 | 2.05 |
| %6.0CI | % | Costos indirectes 6,0% | 6 % | 29.06 | 1.74 |
|  |  | Total |  |  | 30.8 |

**I16001_d** m Encofrat i desencofrat paviment formigó h<= 0,20 m
Preu: 3.59

| Codi | Ut | Descripció | Rendiment | Preu | Import |
|---|---|---|---|---|---|
| O01004 | h | Oficial especialista | 0.05 | 23.69 | 1.18 |
| O01009 | h | Peó | 0.05 | 20.91 | 1.05 |
| P01033 | m³ | Fusta encofrar (p.o.) | 0.004 | 262.55 | 1.05 |
| P01044 | kg | Puntes (p.o.) | 0.03 | 2.19 | 0.07 |
| P01045 | kg | Filferro (p.o.) | 0.02 | 1.6 | 0.03 |
| P01041 | l | Oli de desencofrat, encofrats absorbents (p.o.) | 0.004 | 2.94 | 0.01 |
| %6.0CI | % | Costos indirectes 6,0% | 6 % | 3.39 | 0.20 |
|  |  | Total |  |  | 3.59 |

**I15005_d** m² Malla electrosoldada ME 15x15 ø 6-6 mm, B500T, col·locada
Preu: 3.56

| Codi | Ut | Descripció | Rendiment | Preu | Import |
|---|---|---|---|---|---|
| O01004 | h | Oficial especialista | 0.012 | 23.69 | 0.28 |
| O01009 | h | Peó | 0.012 | 20.91 | 0.25 |
| P01049 | m² | Malla electrosoldada ME 15x15 ø 6-6 B500T (p.o.) | 1.1 | 2.33 | 2.56 |
| P01045 | kg | Filferro (p.o.) | 0.01 | 1.6 | 0.02 |
| M01020 | h | Camió bolquet grua 101/130 CV | 0.007 | 36.34 | 0.25 |
| %6.0CI | % | Costos indirectes 6,0% | 6 % | 3.36 | 0.20 |
|  |  | Total |  |  | 3.56 |

**APDO** m Abrigallat ferm de formigó
Preu: 0.39
Abrigallat longitudinal del ferm de formigó amb material de la cuneta. Amb amplària de camí de 3.5 m

| Codi | Ut | Descripció | Rendiment | Preu | Import |
|---|---|---|---|---|---|
| M01061 | h | Retroexcavadora rodes hidràulica 51/70 CV | 0.008 | 46.81 | 0.37 |
| %6.0CI | % | Costos indirectes 6,0% | 6 % | 0.37 | 0.02 |
|  |  | Total |  |  | 0.39 |

**O01017** h Quadrilla A
Preu: 55.65
Quadrilla formada per un oficial especialista, un oficial d'oficis i 1/2 peó.

| Codi | Ut | Descripció | Rendiment | Preu | Import |
|---|---|---|---|---|---|
| O01004 | h | Oficial especialista | 1 | 23.69 | 23.69 |
| O01005 | h | Oficial d'oficis | 1 | 21.5 | 21.50 |
| O01009 | h | Peó | 0.5 | 20.91 | 10.46 |
|  |  | Total |  |  | 55.65 |

**I10031_** m³ Estès terres fins a 10 m
Preu: 0.18
Estès de terres, procedents de l'excavació i neteja de lleres i desguassos, fins a una distància de 10 m, deixant el terreny perfilat en bast i amb la perfecció possible a realitzar amb làmina acoblada al tractor de cadenes. Mesurat en terreny solt.

| Codi | Ut | Descripció | Rendiment | Preu | Import |
|---|---|---|---|---|---|
| M01038 | h | Tractor cadenes 151/170 CV | 0.0025 | 67.41 | 0.17 |
| %6.0CI | % | Costos indirectes 6,0% | 6 % | 0.17 | 0.01 |
|  |  | Total |  |  | 0.18 |

**I04019_** m³ Construcció terraplè, A1-A3, 100% PN o 96% PM, D<= 3 km
Preu: 1.16
Mescla, estès, reg a humitat òptima, compactació i perfilat de rasants, per a la construcció de terraplens de terres classificades des de A-1 fins A-3 (H.R.B.), per capes de gruix d'acord amb la capacitat de l'equip i la naturalesa del terreny, inclosos el transport i reg amb aigua a una distància màxima de 3 km. Densitat màxima exigida del 100% de l'Assaig Proctor Normal o 96% de l'Assaig Proctor Modificat.

| Codi | Ut | Descripció | Rendiment | Preu | Import |
|---|---|---|---|---|---|
| M01077 | h | Motoanivelladora 131/160 CV | 0.0025 | 59.8 | 0.15 |
| M01084 | h | Compactador vibro 131/160 CV | 0.009 | 50.81 | 0.46 |
| %6.0CI | % | Costos indirectes 6,0% | 6 % | 0.61 | 0.04 |
| I04002 | m³ | Reg a humitat òptima per a compactació 80 l/m³, A1-A3, D<=3 km | 1 | 0.51 | 0.51 |
|  |  | Total |  |  | 1.16 |

**I16006_** m² Encofrat i desencofrat murs, h <= 1,5 m, vists
Preu: 24.02
Encofrat i desencofrat en murs, fins a 1,5 metres d'altura, per a deixar vists, considerant 40 postures, sense incloure mitjans auxiliars.

| Codi | Ut | Descripció | Rendiment | Preu | Import |
|---|---|---|---|---|---|
| O01004 | h | Oficial especialista | 0.46 | 23.69 | 10.90 |
| O01009 | h | Peó | 0.46 | 20.91 | 9.62 |
| P01033 | m³ | Fusta encofrar (p.o.) | 0.002 | 262.55 | 0.53 |
| P01038 | ud | Panell metàl·lic 50x100 cm amb accessoris (p. o.) | 0.06 | 20.69 | 1.24 |
| P01044 | kg | Puntes (p.o.) | 0.05 | 2.19 | 0.11 |
| P01045 | kg | Filferro (p.o.) | 0.05 | 1.6 | 0.08 |
| P01042 | l | Oli de desencofrat, encofrats metàl·lics (p. o.) | 0.07 | 2.57 | 0.18 |
| %6.0CI | % | Costos indirectes 6,0% | 6 % | 22.66 | 1.36 |
|  |  | Total |  |  | 24.02 |

**I14008** m³ Formigó en massa HM-20/spb/40/I, planta, D<=20 km
Preu: 89.6
Formigó en massa HM-20 (20 N/mm² de resistència característica) amb àrid de 40 mm de grandària màxima, elaborat en planta, a una distància màxima de 20 km a la planta. Inclosa posada en obra.

| Codi | Ut | Descripció | Rendiment | Preu | Import |
|---|---|---|---|---|---|
| O01009 | h | Peó | 1.4 | 20.91 | 29.27 |
| P03003 | m³ | Formigó estructural en massa HM-20/spb/40/I, àrid 40 mm (p.o.) | 1 | 59.91 | 59.91 |
| M02018 | h | Vibrador formigó, sense mà d'obra | 0.1 | 4.23 | 0.42 |
|  |  | Total |  |  | 89.6 |

**I10031** m³ Estès terres fins a 10 m
Preu: 0.17
Estès de terres, procedents de l'excavació i neteja de lleres i desguassos, fins a una distància de 10 m, deixant el terreny perfilat en bast i amb la perfecció possible a realitzar amb làmina acoblada al tractor de cadenes. Mesurat en terreny solt.

| Codi | Ut | Descripció | Rendiment | Preu | Import |
|---|---|---|---|---|---|
| M01038 | h | Tractor cadenes 151/170 CV | 0.0025 | 67.41 | 0.17 |
|  |  | Total |  |  | 0.17 |

**I03002** m³ Excavació manual rasa, terreny trànsit, p<= 1,3 m
Preu: 67.54
Excavació manual en rasa, picat i paleig, fins a 1,3 m de profunditat en terreny trànsit i zones de difícil accés. Per a fonamentacions i obres de fàbrica, mesurat sobre perfil.

| Codi | Ut | Descripció | Rendiment | Preu | Import |
|---|---|---|---|---|---|
| O01009 | h | Peó | 3.23 | 20.91 | 67.54 |
|  |  | Total |  |  | 67.54 |

**I14030** m³ Posada en obra formigó volums aïllats < 1 m³
Preu: 31.03
Major preu de posada en obra de formigó d'obres de fàbrica, de volums inferiors a 1 m³, sense incloure encofrats, formigons ni armadures.

| Codi | Ut | Descripció | Rendiment | Preu | Import |
|---|---|---|---|---|---|
| O01009 | h | Peó | 1.4 | 20.91 | 29.27 |
| %6.0CI | % | Costos indirectes 6,0% | 6 % | 29.27 | 1.76 |
|  |  | Total |  |  | 31.03 |

**A01004** m³ Excavació mecànica resol canonades, terreny trànsit
Preu: 4.72
Excavació mecànica de rases per a canonades fins a 4 m de profunditat, amb retroexcavadora fins a 4 m de profunditat, en terreny trànsit-compacte, mesurat sobre perfil.

| Codi | Ut | Descripció | Rendiment | Preu | Import |
|---|---|---|---|---|---|
| O01009 | h | Peó | 0.053 | 20.91 | 1.11 |
| M01058 | h | Retroexcavadora cadenes hidràulica 131/160 CV | 0.053 | 68.2 | 3.61 |
|  |  | Total |  |  | 4.72 |

**I05005** m² Geotèxtil no teixit de polipropilè, gramatges 126 a 155 g/m², col·locat
Preu: 0.8
Geotèxtil no teixit de filaments de polipropilè, units mecànicament per agullat, estabilitzats enfront dels raigs UV, gramatges de 126 a 155 g/m², resistència a la tracció de 12 KN/m. No inclou recobriments. Col·locat.

| Codi | Ut | Descripció | Rendiment | Preu | Import |
|---|---|---|---|---|---|
| O01017 | h | Quadrilla A | 0.007 | 55.65 | 0.39 |
| P05001 | m² | Geotèxtil no teixit de polipropilè, gramatges 126 a 155 g/m² (p. o.) (material) | 1 | 0.41 | 0.41 |
|  |  | Total |  |  | 0.8 |

**I10032** m³ Estès terres fins a 20 m
Preu: 0.2
Estès de terres, procedents de l'excavació i neteja de lleres i desguassos, fins a una distància de 20 m, deixant el terreny perfilat en bast i amb la perfecció possible a realitzar amb làmina acoblada al tractor de cadenes. Mesurat en terreny solt.

| Codi | Ut | Descripció | Rendiment | Preu | Import |
|---|---|---|---|---|---|
| M01038 | h | Tractor cadenes 151/170 CV | 0.003 | 67.41 | 0.20 |
|  |  | Total |  |  | 0.2 |

**I03002_** m³ Excavació manual rasa, terreny trànsit, p<= 1,3 m
Preu: 71.59
Excavació manual en rasa, picat i paleig, fins a 1,3 m de profunditat en terreny trànsit i zones de difícil accés. Per a fonamentacions i obres de fàbrica, mesurat sobre perfil.

| Codi | Ut | Descripció | Rendiment | Preu | Import |
|---|---|---|---|---|---|
| O01009 | h | Peó | 3.23 | 20.91 | 67.54 |
| %6.0CI | % | Costos indirectes 6,0% | 6 % | 67.54 | 4.05 |
|  |  | Total |  |  | 71.59 |

**I14007_** m³ Formigó en massa HM-20/spb/40/I, àrid picat, "in situ", D<=20 km
Preu: 125.3
Formigó en massa HM-20 (20 N/mm² de resistència característica) amb àrid picat de 40 mm de grandària màxima i distància màxima de la sorra i grava de 20 km. Elaborat "in situ", inclosa posada en obra.

| Codi | Ut | Descripció | Rendiment | Preu | Import |
|---|---|---|---|---|---|
| O01009 | h | Peó | 3 | 20.91 | 62.73 |
| P01006 | t | Ciment CEM II/A-V 42,5 R a granel (p.o.) | 0.295 | 84.39 | 24.90 |
| P02001 | m³ | Sorra (p.o.) | 0.403 | 15.91 | 6.41 |
| P02009 | m³ | Grava (p.o.) | 0.806 | 13.73 | 11.07 |
| P01001 | m³ | Aigua (p.o.) | 0.18 | 0.88 | 0.16 |
| M02015 | h | Formigonera fixa 250 l | 0.5 | 25.87 | 12.94 |
| %6.0CI | % | Costos indirectes 6,0% | 6 % | 118.21 | 7.09 |
|  |  | Total |  |  | 125.3 |

**I09057** m³ Excavació manual per a pou per a fonamentació de senyals
Preu: 59.4
Obertura manual de pou per a fonamentació per a senyals o similar amb un volum comprès entre 0,025 - 0,40 m³/un, realitzat en terrenys naturals exclosos els de gran duresa (roca, trànsit, formigó, ceràmica, etc). Contempla l'estès de les terres sobrants.

| Codi | Ut | Descripció | Rendiment | Preu | Import |
|---|---|---|---|---|---|
| O01009 | h | Peó | 2.68 | 20.91 | 56.04 |
| %6.0CI | % | Costos indirectes 6,0% | 6 % | 56.04 | 3.36 |
|  |  | Total |  |  | 59.4 |

**I14002** m³ Formigó no estructural FNE-15/spb/40, àrid picat, "in situ", D<=20 km
Preu: 121.33
Formigó no estructural FNE-15 (15 N/mm² de resistència característica), amb àrid de 40 mm de grandària màxima i distància màxima de la sorra i grava de 20 km. Elaborat "in situ", inclosa posada en obra.

| Codi | Ut | Descripció | Rendiment | Preu | Import |
|---|---|---|---|---|---|
| O01009 | h | Peó | 3 | 20.91 | 62.73 |
| P01006 | t | Ciment CEM II/A-V 42,5 R a granel (p.o.) | 0.245 | 84.39 | 20.68 |
| P02001 | m³ | Sorra (p.o.) | 0.412 | 15.91 | 6.55 |
| P02009 | m³ | Grava (p.o.) | 0.83 | 13.73 | 11.40 |
| P01001 | m³ | Aigua (p.o.) | 0.18 | 0.88 | 0.16 |
| M02015 | h | Formigonera fixa 250 l | 0.5 | 25.87 | 12.94 |
| %6.0CI | % | Costos indirectes 6,0% | 6 % | 114.46 | 6.87 |
|  |  | Total |  |  | 121.33 |

**CNL01E11_** m³ Material para relleno extraído zona (20/01/2023)
Preu: 2.33
Material adecuado sin seleccionar para rellenos o terraplenes extraído en la zona. Incluye el material, canon de extracción, la excavación y acopio.

| Codi | Ut | Descripció | Rendiment | Preu | Import |
|---|---|---|---|---|---|
| CNM3A01_ | m³ | Canon de extracción cantera/préstamos (maquinària; 20/01/2023) | 0.9 | 1 | 0.90 |
| M01058 | h | Retroexcavadora cadenes hidràulica 131/160 CV | 0.019 | 68.2 | 1.30 |
| %6.0CI | % | Costos indirectes 6,0% | 6 % | 2.20 | 0.13 |
|  |  | Total |  |  | 2.33 |

**I02029A** m³ Transporte materiales sueltos (buenas condiciones) D<= 30 km
Preu: 3.06
Transporte de materiales sueltos, por carreteras o caminos en buenas condiciones, y sin limitación de tonelaje, a una distancia de 15 km de recorrido de carga, incluido el retorno en vacío y los tiempos de carga y descarga, sin incluir el importe de la pala cargadora. Según cálculo en hoja aparte.

| Codi | Ut | Descripció | Rendiment | Preu | Import |
|---|---|---|---|---|---|
| I02029f | m³ | Transporte materiales sueltos (buenas condiciones) D<= 30 km (maquinària; 17/03/2023) | 1 | 1.1444 | 1.14 |
| I02029v | kmm³ | (Var. dist.) Transporte mat. sueltos (buenas condic.) D<= 30 km (maquinària; 17/03/2023) | 15 | 0.1164 | 1.75 |
| %6.0CI | % | Costos indirectes 6,0% | 6 % | 2.89 | 0.17 |
|  |  | Total |  |  | 3.06 |

**I04002** m³ Reg a humitat òptima per a compactació 80 l/m³, A1-A3, D<=3 km
Preu: 0.51
Reg a humitat òptima per a la compactació de terres compreses en els grups des de A-1 fins A-3 (H.R.B.), sub-bases i ferms, inclòs càrrega i transport d'aigua fins a peu d'obra i reg a pressió, amb un recorregut en càrrega de "D" menor o igual a 3 km i retorn en buit. Preu referit a m³ de material compactat amb un dosatge indicatiu de 80 l/m³ compactat.

| Codi | Ut | Descripció | Rendiment | Preu | Import |
|---|---|---|---|---|---|
| I04001 | m³ | Reg, carrega/descàrrega D<= 3 km | 0.08 | 6.01 | 0.48 |
| %6.0CI | % | Costos indirectes 6,0% | 6 % | 0.48 | 0.03 |
|  |  | Total |  |  | 0.51 |

**F1102028_M4** ud Contingut senyal tipus AP2
Preu: 28.78

| Codi | Ut | Descripció | Rendiment | Preu | Import |
|---|---|---|---|---|---|
| O03003 | h | Titulat superior o màster de 3 a 5 anys d'experiència | 1 | 27.15 | 27.15 |
| %6.0CI | % | Costos indirectes 6,0% | 6 % | 27.15 | 1.63 |
|  |  | Total |  |  | 28.78 |

**F011034_M4** ud Maquetació senyal tipus AP2
Preu: 22.58

| Codi | Ut | Descripció | Rendiment | Preu | Import |
|---|---|---|---|---|---|
| O03029 | h | Dissenyador gràfic | 0.9 | 23.67 | 21.30 |
| %6.0CI | % | Costos indirectes 6,0% | 6 % | 21.30 | 1.28 |
|  |  | Total |  |  | 22.58 |

**HF_35_** m³ Formigó HF-3,5 r.c. flexotracció, c.àrid.40, planta
Preu: 163.12
Formigó HF-3,5 de resistència característica a flexotracció de 3,5 MPa, amb àrid de 40 mm de grandària màxima, elaborat en planta. inclosa posada en obra.

| Codi | Ut | Descripció | Rendiment | Preu | Import |
|---|---|---|---|---|---|
| O01009 | h | Peó | 1.4 | 20.91 | 29.27 |
| M02018 | h | Vibrador formigó, sense mà d'obra | 0.1 | 4.23 | 0.42 |
| HF_35_M | m³ | Formigó HF-35 en planta (material) | 1 | 124.2 | 124.20 |
| %6.0CI | % | Costos indirectes 6,0% | 6 % | 153.89 | 9.23 |
|  |  | Total |  |  | 163.12 |

**I13006** m³ Mortero cemento y arena M-5 (1/6), D<= 20 km
Preu: 107.54
Mortero de cemento y arena M-5 (dosificación 1/6), a una distancia máxima de 20 km.

| Codi | Ut | Descripció | Rendiment | Preu | Import |
|---|---|---|---|---|---|
| O01009 | h | Peó | 2.5 | 20.91 | 52.28 |
| P01006 | t | Ciment CEM II/A-V 42,5 R a granel (p.o.) | 0.25 | 84.39 | 21.10 |
| P02001 | m³ | Sorra (p.o.) | 1.1 | 15.91 | 17.50 |
| P01001 | m³ | Aigua (p.o.) | 0.255 | 0.88 | 0.22 |
| M02015 | h | Formigonera fixa 250 l | 0.4 | 25.87 | 10.35 |
| %6.0CI | % | Costos indirectes 6,0% | 6 % | 101.45 | 6.09 |
|  |  | Total |  |  | 107.54 |

Relació comercial: 000, 107.54, 001, 002, 003, 004, 005, 015, 101.45, 016, 017, 018, 019, 020, 021, 022, 023, 024, 025, 026, 027, 028, 029, 030, 031, 032, 033, 034, 035, 036, 037, 038, 039, 040, 041, 042, 043, 044, 045, 046, 047, 048, 049, 050, 051, 052, 053, 054, 055, 056, 057, 058, 059, 060, 061, 062, 063, 064, 065, 066, 067, Z0000, Z0100, Z0300, Z0500, Z0600, Z0700, Z1200, Z1900

**I13004** m³ Mortero cemento y arena M-10 (1/4), D<= 20 km
Preu: 119.75
Mortero de cemento y arena M-10 (dosificación 1/4), a una distancia máxima de 20 km.

| Codi | Ut | Descripció | Rendiment | Preu | Import |
|---|---|---|---|---|---|
| O01009 | h | Peó | 2.7 | 20.91 | 56.46 |
| P01006 | t | Ciment CEM II/A-V 42,5 R a granel (p.o.) | 0.35 | 84.39 | 29.54 |
| P02001 | m³ | Sorra (p.o.) | 1.03 | 15.91 | 16.39 |
| P01001 | m³ | Aigua (p.o.) | 0.26 | 0.88 | 0.23 |
| M02015 | h | Formigonera fixa 250 l | 0.4 | 25.87 | 10.35 |
| %6.0CI | % | Costos indirectes 6,0% | 6 % | 112.97 | 6.78 |
|  |  | Total |  |  | 119.75 |

Relació comercial: 000, 119.75, 001, 002, 003, 004, 005, Z0000, Z0100, Z0300, Z0500, Z0600, Z0700, Z1200, Z1900

**I08015_** m² Reg per a tractaments asfàltics superficials
Preu: 0.2
Reg per a tractaments asfàltics superficials, amb emulsió asfàltica de qualsevol tipus i dosatge (per a cada reg individualitzat).

| Codi | Ut | Descripció | Rendiment | Preu | Import |
|---|---|---|---|---|---|
| O01009 | h | Peó | 0.002 | 20.91 | 0.04 |
| M01002 | h | Camió fins 130 CV | 0.003 | 35.3 | 0.11 |
| M02020 | h | Cisterna tèrmica 8000 l amb rampa, sense mà d'obra | 0.003 | 12.14 | 0.04 |
| %6.0CI | % | Costos indirectes 6,0% | 6 % | 0.19 | 0.01 |
|  |  | Total |  |  | 0.2 |

**I03021** m³ Excavación mecánica zanja en zonas de difícil maniobrabilidad con minirretroexcavadora, terreno compacto
Preu: 12.05
Excavación mecánica en zanja en terreno compacto en zonas de difícil maniobrabilidad, con minirretroexcavadora hasta 1,5 m de profundidad. Con la perfección que sea posible a máquina. Para cimentaciones y obras de fábrica. Acopio a pie de máquina, medido sobre perfil.

| Codi | Ut | Descripció | Rendiment | Preu | Import |
|---|---|---|---|---|---|
| M01116 | h | Minirretroexcavadora oruga hasta 50 CV | 0.24 | 47.39 | 11.37 |
| %6.0CI | % | Costos indirectes 6,0% | 6 % | 11.37 | 0.68 |
|  |  | Total |  |  | 12.05 |

Relació comercial: 000, 12.05, 001, 002, 003, 004, 005, Z0000, Z0100, Z0300, Z0500, Z0600, Z0700, Z1200, Z1900

**I03001** m³ Excavación manual zanja, terreno compacto, p<= 1,3 m
Preu: 47.1
Excavación manual en zanja, picado y paleo, hasta 1,3 m de profundidad en terreno compacto y zonas de difícil acceso. Para cimentaciones y obras de fábrica, medido sobre perfil.

| Codi | Ut | Descripció | Rendiment | Preu | Import |
|---|---|---|---|---|---|
| O01009 | h | Peó | 2.125 | 20.91 | 44.43 |
| %6.0CI | % | Costos indirectes 6,0% | 6 % | 44.43 | 2.67 |
|  |  | Total |  |  | 47.1 |

Relació comercial: 000, 47.1, 001, 002, 003, 004, 005, Z0000, Z0100, Z0300, Z0500, Z0600, Z0700, Z1200, Z1900

**I14004** m³ Hormigón no estructural HNE-15/spb/20 planta D<=20 km
Preu: 89.57
Hormigón no estructural HNE-15 (15 N/mm² de resistencia característica), con árido de 20 mm de tamaño máximo, elaborado en planta, a una distancia máxima a la planta de 20 km. Incluida puesta en obra.

| Codi | Ut | Descripció | Rendiment | Preu | Import |
|---|---|---|---|---|---|
| O01009 | h | Peó | 1.4 | 20.91 | 29.27 |
| P03002 | m³ | Hormigón no estructural HNE-15/spb/20, árido 20 mm (p.o.) (material; 17/03/2023) | 1 | 54.81 | 54.81 |
| M02018 | h | Vibrador formigó, sense mà d'obra | 0.1 | 4.23 | 0.42 |
| %6.0CI | % | Costos indirectes 6,0% | 6 % | 84.50 | 5.07 |
|  |  | Total |  |  | 89.57 |

Relació comercial: 000, 89.57, 001, 002, 003, 004, 005, 015, 84.5, 016, 017, 018, 019, 020, 021, 022, 023, 024, 025, 026, 027, 028, 029, 030, 031, 032, 033, 034, 035, 036, 037, 038, 039, 040, 041, 042, 043, 044, 045, 046, 047, 048, 049, 050, 051, 052, 053, 054, 055, 056, 057, 058, 059, 060, 061, 062, 063, 064, 065, 066, 067, Z0000, Z0100, Z0300, Z0500, Z0600, Z0700, Z1200, Z1900

**B05030_M** m Bordillo prefabricado hormigón
Preu: 8.84
Bordillo de jardinería, prefabricado de hormigón monocapa achaflanado de 9 cm de base y hasta 20 cm de altura, colocado sobre solera de hormigón no estructural, tamaño máximo 20 mm, de 10 cm de espesor, incluida excavación necesaria, rejuntado y limpieza

| Codi | Ut | Descripció | Rendiment | Preu | Import |
|---|---|---|---|---|---|
| O01009 | h | Peó | 0.2 | 20.91 | 4.18 |
| P34060 | m | Bordillo de jardinería prefabricado (p.o.) (material; 17/03/2023) | 1 | 3.05 | 3.05 |
| %6.0CI | % | Costos indirectes 6,0% | 6 % | 7.23 | 0.43 |
| I14004 | m³ | Hormigón no estructural HNE-15/spb/20 planta D<=20 km | 0.012 | 89.57 | 1.07 |
| I13006 | m³ | Mortero cemento y arena M-5 (1/6), D<= 20 km | 0.001 | 107.54 | 0.11 |
|  |  | Total |  |  | 8.84 |

Relació comercial: 000, 8.91, 001, 002, 003, 004, 005, 015, 8.34, 016, 017, 018, 019, 020, 021, 022, 023, 024, 025, 026, 027, 028, 029, 030, 031, 032, 033, 034, 035, 036, 037, 038, 039, 040, 041, 042, 043, 044, 045, 046, 047, 048, 049, 050, 051, 052, 053, 054, 055, 056, 057, 058, 059, 060, 061, 062, 063, 064, 065, 066, 067, Z0000, Z0100, Z0300, Z0500, Z0600, Z0700, Z1200, Z1900

**E0108** m3 Morter de ciment elaborat a l'obra (23/07/1998)
Preu: 54.62

| Codi | Ut | Descripció | Rendiment | Preu | Import |
|---|---|---|---|---|---|
| O0110 | h | Peó | 1 | 20.41 | 20.41 |
| P1601 | m3 | Aigua | 0.2 | 0.65 | 0.13 |
| P0301 | m3 | Sorra per a formigons i morters (material; 23/07/1998) | 0.67 | 22.15 | 14.84 |
| P0401 | kg | Ciment pòrtland P-350 (material; 23/07/1998) | 200 | 0.07 | 14.00 |
| M0218 | h | Formigonera 250 litres i 5 HP | 0.7 | 7.48 | 5.24 |
|  |  | Total |  |  | 54.62 |

**F112028_M2** ud Contenido señal tipo P03 -P04; p07
Preu: 11.51
Elaboración de contenido para señal tipo P03 - P04 Según el "Manual de senyalització d’orientació en rutes cicloturístiques i vies ciclistes" de la generalitat de Catalunya.

| Codi | Ut | Descripció | Rendiment | Preu | Import |
|---|---|---|---|---|---|
| O03003 | h | Titulat superior o màster de 3 a 5 anys d'experiència | 0.4 | 27.15 | 10.86 |
| %6.0CI | % | Costos indirectes 6,0% | 6 % | 10.86 | 0.65 |
|  |  | Total |  |  | 11.51 |

**F011034_M2** ud Maquetación señal tipo P03 -P04; P07
Preu: 5.01
Maquetación de contenido para señal tipo P03 - P04 Según el "Manual de senyalització d’orientació en rutes cicloturístiques i vies ciclistes" de la generalitat de Catalunya.

| Codi | Ut | Descripció | Rendiment | Preu | Import |
|---|---|---|---|---|---|
| O03029 | h | Dissenyador gràfic | 0.2 | 23.67 | 4.73 |
| %6.0CI | % | Costos indirectes 6,0% | 6 % | 4.73 | 0.28 |
|  |  | Total |  |  | 5.01 |

**F11028_M** ud Contenido señal tipo P01 - P02; P08
Preu: 14.39
Elaboración de contenido para señal tipo P01 - P02 Según el "Manual de senyalització d’orientació en rutes cicloturístiques i vies ciclistes" de la generalitat de Catalunya.

| Codi | Ut | Descripció | Rendiment | Preu | Import |
|---|---|---|---|---|---|
| O03003 | h | Titulat superior o màster de 3 a 5 anys d'experiència | 0.5 | 27.15 | 13.58 |
| %6.0CI | % | Costos indirectes 6,0% | 6 % | 13.58 | 0.81 |
|  |  | Total |  |  | 14.39 |

**F11034_M** ud Maquetación señal tipo P01 -P02; P08
Preu: 6.28
Maquetació de contenido para señal tipo P01 - P02 Según el "Manual de senyalització d’orientació en rutes cicloturístiques i vies ciclistes" de la generalitat de Catalunya.

| Codi | Ut | Descripció | Rendiment | Preu | Import |
|---|---|---|---|---|---|
| O03029 | h | Dissenyador gràfic | 0.25 | 23.67 | 5.92 |
| %6.0CI | % | Costos indirectes 6,0% | 6 % | 5.92 | 0.36 |
|  |  | Total |  |  | 6.28 |

**F112028_M3** Contenido señal tipo P06
Preu: 5.76
Creación de contenido para señal tipo P06 Según el "Manual de senyalització d’orientació en rutes cicloturístiques i vies ciclistes" de la generalitat de Catalunya.

| Codi | Ut | Descripció | Rendiment | Preu | Import |
|---|---|---|---|---|---|
| O03003 | h | Titulat superior o màster de 3 a 5 anys d'experiència | 0.2 | 27.15 | 5.43 |
| %6.0CI | % | Costos indirectes 6,0% | 6 % | 5.43 | 0.33 |
|  |  | Total |  |  | 5.76 |

**F011034_M3** ud Maquetación señal tipo P06
Preu: 3.76
Maquetación de contenido para señal tipo P06 Según el "Manual de senyalització d’orientació en rutes cicloturístiques i vies ciclistes" de la generalitat de Catalunya.

| Codi | Ut | Descripció | Rendiment | Preu | Import |
|---|---|---|---|---|---|
| O03029 | h | Dissenyador gràfic | 0.15 | 23.67 | 3.55 |
| %6.0CI | % | Costos indirectes 6,0% | 6 % | 3.55 | 0.21 |
|  |  | Total |  |  | 3.76 |

**IO6O21_CN** m³ Material pétreo para la construcción de pedraplén, cantera (01/09/2011)
Preu: 7.73
Piedra para la construcción de pedraplén seleccionado en cantera, con su correspondiente desecho, obtenido mediante machaqueo de roca extraída previamente.

| Codi | Ut | Descripció | Rendiment | Preu | Import |
|---|---|---|---|---|---|
| M01053 | h | Pala carregadora rodes 131/160 CV | 0.01 | 51.15 | 0.51 |
| M04019 | h | Grupo electrógeno 31/70 CV, sin mano de obra (maquinària; 17/03/2023) | 0.008 | 4.89 | 0.04 |
| M02011 | h | Equipo móvil machaqueo criba 100 t/h (maquinària; 17/03/2023) | 0.008 | 170.35 | 1.36 |
| %6.0CI | % | Costos indirectes 6,0% | 6 % | 1.91 | 0.11 |
| I06001 | m³ | Voladura en roca, material machaqueo (01/09/2011) | 1 | 5.71 | 5.71 |
|  |  | Total |  |  | 7.73 |

**I06001** m³ Voladura en roca, material machaqueo (01/09/2011)
Preu: 5.71
Voladura en roca, en cantera, para producción de material machacado. (No incluye canon de extracción).

| Codi | Ut | Descripció | Rendiment | Preu | Import |
|---|---|---|---|---|---|
| O01005 | h | Oficial d'oficis | 0.03 | 21.5 | 0.65 |
| O01009 | h | Peó | 0.1 | 20.91 | 2.09 |
| P29010 | kg | Explosivos (p.o.) (material; 01/09/2011) | 0.2 | 4.44 | 0.89 |
| P29011 | m | Mecha (p.o.) (material; 01/09/2011) | 1 | 0.29 | 0.29 |
| P29012 | ud | Detonador (p.o.) (material; 01/09/2011) | 1 | 1.19 | 1.19 |
| M04005 | h | Compresor 31/70 CV, dos martillos, sin mano de obra | 0.05 | 12.08 | 0.60 |
|  |  | Total |  |  | 5.71 |

## Recursos

**M0214** h Camió grua 12 tn
Camió grua

**P1613** u Cànon d'abocador
Canon d'abocador

**M0213** h Camió cisterna de 8 m³
Camió cisterna de 8 m3

**M0207** h Retroexcavadora 100 hp
Retroexcavadora

**M0212B** h Camió de trabuc 16 m³
Camió de trabuc de 20 t

**P07004** t Emulsió bituminosa catiònica C65B3 (p.o.)
Emulsió bituminosa catiònica C65B3, amb un 65% de betum asfàltic segons norma UNE EN 1428 i comportament a trencament classe 3 segons norma UNE EN 13075-1, posada en obra.

**P09005** m Tub formigó encadellat ø 0,40 m (p. o.)
Tub formigó encadellat ø 0,40 m (p.o.)

**P18007** m Tub de PVC corrugat de drenatge ø 250 mm (p. o.)
Tub de PVC corrugat de doble paret per a drenatge de 250 mm de diàmetre, a peu d'obra.

**P38020_M.** ud Fita fusta
Hito de madera tratada en autoclave para clase de uso IV (según norma UNE-EN 335) de sección cuadrangular de 150 mm de lado y 1000 mm de altura, con remate final de forma piramidal y tres rebajes en su parte superior.

**P01041** l Oli de desencofrat, encofrats absorbents (p.o.)
Oli de desencofrat per a tota mena d'encofrats, principalment absorbents, a peu d'obra. Per a aplicar en dosi d'1 litre per a 40 a 80 m².

**P01042** l Oli de desencofrat, encofrats metàl·lics (p. o.)
Oli de desencofrat per a tota mena d'encofrats, principalment metàl·lics, a peu d'obra. Per a aplicar en dosi d'1 litre per a 10 a 20 m².

**P05018** m² Geotèxtil no teixit de polipropilè, gramatges 156 a 180 g/m² (p. o.)
Geotèxtil no teixit de filaments de polipropilè, units mecànicament per agullat, estabilitzats enfront dels raigs UV, gramatges de 156 a 180 g/m² , resistència a la tracció de 14 KN/m, a peu d'obra.

**P38029** ud Banc de llistons de fusta tractada
Banc de llistons de fusta de pi tractada en autoclau per a classe d'ús IV (segons norma UNE-EN 335) de 1750 mm de longitud, 560 mm d'amplària i 840 mm d'altura sobre el sòl (470 mm fins a seient) i cargols d'acer galvanitzat. Segons manual de senyalització de Camins Naturals.

**I02027f** m³ Transport materials solts (obra), camió basculant D> 3 km
Transport de materials solts en obra amb camió basculant, a l'interior de l'obra, a una distància major de 3 km de recorregut de càrrega, inclòs el retorn en buit i els temps de càrrega i descàrrega, sense incloure l'import de la pala carregadora. Segons càlcul en full a part.

**M0208** h Motoanivelladora
Motonivelladora

**M0204** h Pala carregadora pneumàtics
Pala carregadora neumàtics

**P25161** m Tubo flexible de PE, diámetro nominal 50 mm (Normal) (p.o.)
Tubo curvable, suministrado en rollo, de polietileno de doble pared (interior lisa y exterior corrugada), de 50 mm de diámetro nominal (exterior), para canalización enterrada, resistencia a la compresión 450 N, resistencia al impacto para uso normal. Conformidad con UNE-EN 61386-1, UNE-EN 61386-24.

**IMPC** l Impimación estructura metálica
Imprimación sintética antioxidante de secado rápido, color gris, acabado mate, a base de resinas alquídicas, pigmentos orgánicos, pigmentos inorgánicos, pigmentos antioxidantes y disolvente formulado a base de una mezcla de hidrocarburos, para aplicar con brocha, rodillo o pistola sobre superficies metálicas.

**PLCSINF** ud Placa de anclaje acero 450x450x15 mm con pernos y refuerzos
Placa de anclaje de acero para pilares sobre hormigón de 450 x450 mm y 15 mm de espesor, con 4 pernos de 20 mm de diámetro y 450 mm de longitud. La palca incluye 4 agujeros de 20 mm diam. Se incluye 4 aletas de refuerzo de acero de 70 mm de altura y 6 mm de espesor

**P25166** m Tubo flexible de PE, diámetro nominal 160 mm (Normal) (p.o.)
Tubo flexible, suministrado en rollo, de polietileno de doble pared (interior lisa y exterior corrugada), de 160 mm de diámetro nominal(exterior), para canalización enterrada, resistencia a la compresión 450 N y resistencia al impacto para uso normal. Conformidad con UNE-EN 61386-1, UNE-EN 61386-24.

**M0218** h Formigonera 250 litres i 5 HP
Formigonera de 250 l

**P10111** m Conductor Cu nu unipolar d'1x35 mm2
Conductor Coure nu de 1x35 mm2

**P10104** m Conductor Cu tetrapolar 4x6 rv 0,6/1 kV
Conductor Cu tetrapolar de 4x6 mm2

**P1903** kg Pintura d'emprimació
Pintura d'imprimació

**P1281AZ** u Baixant de bàcul per semàfor mod.13/300/200
Baixant de bàcul per a semàfor mod. 3/300/200

**P03033** kg Mortero de reparación para espesor hasta 8 cm (p.o.)
Mortero de reparación para grandes espesores, monocomponente, a base de cemento, resinas sintéticas, humo de sílice y reforzado con fibras, para reparaciones de espesor inferior a 8 cm, a pie de obra. Aplicación: dosis de 1,835 kg/ m².

**P01232** m Perfil tubular de 127 mm diámetro exterior y 9,0 mm de espesor, acero EN ISO 11960 N-80, límite elástico 562 N/mm2
Perfil tubular de 127 mm diámetro exterior y 9,0 mm de espesor, acero EN ISO 11960 N-80, limite elástico 562 N/mm2

**RETS** ud Suministro y retirada de sacas
Retirada de grupo de 4 sacas de 1 m3 cada una. Unicamente incluye carga y transporte

**CONT5** ud Instalacion contenedor vacio 5m3
Colocación de contenedor de almacenamiento de residuos de 5 m3.

**CCONT5** ud Cambio contenedor 5m3
Cambio de contenedores llenos por contenedores vacíos de 5 m3.

**RETC5** ud Retirada contenedor 5m3
Retirada de contenedor de 5 m3 en la finalización de la obra

**CLC** ud Cambio de lugar contenedor 5m3
Cambio de lugar de contenedor de 5 m3 por interferencia con el transcurso de las obras o con la circulación ferroviaria

**ISTC** ud Instalación contenedor vacío 7m3
Colocación de contenedor de almacenamiento de residuos de 7 m3.

**CAMB** ud Cambio contenedor 7m3
Cambio de contenedores llenos por contenedores vacíos de 7 m3..

**RETI7** ud Retirada contenedor 7m3
Retirada de contenedor en la finalización de la obra de 7 m3.

**CAB7** ud Cambio de lugar contenedor 7m3
Cambio de lugar de contenedor de 7 m3 por interferencia con el transcurso de las obras o con la circulación ferroviaria

**HOR** m3 Hormigon
Canon de entrega a gestor autorizado de Hormigon limpio. Tamaño no superior a 50cm el lado mas largo

**MAD** m3 Madera
Canon de entrega a gestor autorizado de Madera limpia

**PLAS** m3 Plastico
Canon de entrega a gestor autorizado de Plastico

**TIERR** m3 Tierras y piedras naturales
Canon de entrega a gestor autorizado de Tierras y piedras naturales

**ACER** m3 Hierro y Acero
Canon de entrega a gestor autorizado de Papel y carton limpio

**I02029f** m³ Transporte materiales sueltos (buenas condiciones) D<= 30 km
Transporte de materiales sueltos, por carreteras o caminos en buenas condiciones, y sin limitación de tonelaje, a una distancia menor de 30 km de recorrido de carga, incluido el retorno en vacío y los tiempos de carga y descarga, sin incluir el importe de la pala cargadora. Según cálculo en hoja aparte.

**P0301** m3 Sorra per a formigons i morters
Sorra per a formigons i mort.

**P05001** m² Geotèxtil no teixit de polipropilè, gramatges 126 a 155 g/m² (p. o.)
Geotèxtil no teixit de filaments de polipropilè, units mecànicament per agullat, estabilitzats enfront dels raigs UV, gramatges de 126 a 155 g/m² , resistència a la tracció de 12 KN/m, a peu d'obra.

**P34060** m Bordillo de jardinería prefabricado (p.o.)
Bordillo de jardinería prefabricado de hormigón monocapa achaflanado de 9 cm de base y hasta 20 cm de altura, a pie de obra.

## Entitats
- 000, C
- 001, C
- 002, C
- 003, C
- 004, C
- 005, C
- 006, C
- 007, C
- 008, C
- 009, C
- 010, C
- 011, C
- 012, C
- 013, C
- 014, C
- 015, C
- 016, C
- 017, C
- 018, C
- 019, C
- 020, C
- 021, C
- 022, C
- 023, C
- 024, C
- 025, C
- 026, C
- 027, C
- 028, C
- 029, C
- 030, C
- 031, C
- 032, C
- 033, C
- 034, C
- 035, C
- 036, C
- 037, C
- 038, C
- 039, C
- 040, C
- 041, C
- 042, C
- 043, C
- 044, C
- 045, C
- 046, C
- 047, C
- 048, C
- 049, C
- 050, C
- 051, C
- 052, C
- 053, C
- 054, C
- 055, C
- 056, C
- 057, C
- 058, C
- 059, C
- 060, C
- 061, C
- 062, C
- 063, C
- 064, C
- 065, C
- 066, C
- 067, C
- 068, C
- 069, C
- 070, C
- 071, C
- 072, C
- 073, C
- 074, C
- 075, C
- 076, C
- Presupuesto, C
- Z0000, Media Nacional, C
- Z0100, Media D.T. Galicia, C
- Z0300, Media D.T. Nordeste, C
- Z0500, Media D.T. Asturias, Cantabria, Castilla León, C
- Z0600, Media D.T. Centro, C
- Z0700, Media D.T. Levante e Islas Baleares, C
- Z1200, Media D.T. Canarias, C
- Z1900, Media D.T. Andalucia, C
